# Lintel de painéis de paredes moldadas

- Propriedade do ficheiro: CYPE Ingenieros S.A.
- Formato: FIEBDC-3/2016
- Programa: Generador de precios de la construcción. CYPE Ingenieros, S.A.
- Data: 23/05/2024
- Moeda: EUR
- Custos indirectos: 3 %
- IVA: 23 %

## C Fundações

### CC Contenções

#### CCP Paredes moldadas

**CCP052** m Lintel de painéis de paredes moldadas.
Lintel de betão armado para painéis de paredes moldadas, de 45x100 cm, realizada com betão C40/50 (XC1(P); D12; S3; Cl 0,2) fabricado em central, com agregados reciclados da classe ARB1 e betonagem desde camião, e aço A400 NR, com uma quantidade aproximada de 65 kg/m; montagem e desmontagem do sistema de cofragem recuperável metálica. Incluindo arame de atar, separadores, armaduras de arranque para pilares que arrancam desde o lintel e líquido descofrante, para evitar a aderência do betão à cofragem.
Critérios considerados na determinação do preço da unidade de obra: O preço inclui a elaboração da armadura (corte, dobragem e moldagem de elementos) em fábrica e a montagem no lugar definitivo da sua colocação em obra.
Inclui: Marcação. Montagem do sistema de cofragem. Colocação da armadura com separadores homologados. Betonagem e compactação do betão. Coroamento e nivelamento. Desmontagem do sistema de cofragem. Cura do betão.
Critério de medição de projecto: Comprimento medido entre eixos, segundo documentação gráfica de Projecto.
Critério de medição de obra: Medir-se-á, a eixos, o comprimento realmente executado segundo especificações de Projecto.

| Código | Un | Descrição | Rendimento | Preço | Importância |
|---|---|---|---|---|---|
| mt08eme040 | m² | Painéis metálicos de várias dimensões, para cofragem de elementos de betão. (material) | 0.01 | 52 | 0.520 |
| mt50spa052b | m | Pranchão de madeira de pinho, de 20x7,2 cm. (material) | 0.04 | 6.32 | 0.253 |
| mt50spa081a | Ud | Escora metálica telescópica, até 3 m de altura. (material) | 0.026 | 19.25 | 0.501 |
| mt08eme051a | m | Fita de aço galvanizado, para cofragem metálica. (material) | 0.2 | 0.29 | 0.058 |
| mt08var050 | kg | Arame galvanizado para atar, de 1,30 mm de diâmetro. (material) | 0.62 | 1.5 | 0.930 |
| mt08var060 | kg | Pregos de aço de 20x100 mm. (material) | 0.2 | 8.75 | 1.750 |
| mt08dba010d | l | Agente desmoldante, à base de óleos especiais, emulsionante em água, para cofragens metálicas, fenólicas ou de madeira. (material) | 0.06 | 1.8 | 0.108 |
| mt07aco020c | Ud | Separador homologado para vigas. (material) | 3 | 0.09 | 0.270 |
| mt07aco040b | kg | Armadura elaborada em fábrica com aço em varões nervurados, A400 NR, de vários diâmetros. (material) | 65 | 1.71 | 111.150 |
| mt10hes110fhyc | m³ | Betão reciclado C40/50 (XC1(P); D12; S3; Cl 0,2), com uma percentagem máxima de 25% de agregados reciclados da classe ARB1, fabricado em central, segundo NP EN 206. (material) | 0.473 | 133.18 | 62.994 |
| mo044 | h | Oficial de 1ª cofrador. (mão de obra) | 0.6 | 23.64 | 14.184 |
| mo091 | h | Ajudante de cofrador. (mão de obra) | 0.8 | 23.07 | 18.456 |
| mo043 | h | Oficial de 1ª armador de ferro. (mão de obra) | 0.26 | 23.64 | 6.146 |
| mo090 | h | Ajudante de armador de ferro. (mão de obra) | 0.26 | 23.07 | 5.998 |
| mo045 | h | Oficial de 1ª estruturista, em trabalhos de betonagem. (mão de obra) | 0.158 | 23.64 | 3.735 |
| mo092 | h | Ajudante de estruturista, em trabalhos de betonagem. (mão de obra) | 0.63 | 23.07 | 14.534 |
| % | % | Custos directos complementares | 2 % | 241.587 | 4.832 |
|  |  | Custos directos |  |  | 246.419 |

Resíduos:
- colocação: mt08eme040 Painéis metálicos de várias dimensões, para cofragem de elementos de betão; factor de resíduo 1
- colocação: mt50spa052b Pranchão de madeira de pinho, de 20x7,2 cm; factor de resíduo 1
- colocação: mt50spa081a Escora metálica telescópica, até 3 m de altura; factor de resíduo 1
- colocação: mt08eme051a Fita de aço galvanizado, para cofragem metálica; factor de resíduo 1
- colocação: mt08var050 Arame galvanizado para atar, de 1,30 mm de diâmetro; factor de resíduo 0.0038
- colocação: mt08var060 Pregos de aço de 20x100 mm; factor de resíduo 0.0045
- colocação: mt08dba010d Agente desmoldante, à base de óleos especiais, emulsionante em água, para cofragens metálicas, fenólicas ou de madeira; factor de resíduo 0.07
- colocação: mt07aco040b Armadura elaborada em fábrica com aço em varões nervurados, A400 NR, de vários diâmetros; factor de resíduo 0.0075
- colocação: mt10hes110fhyc; factor de resíduo 0.00101707

## Recursos

**mt08eme040** m² Painéis metálicos de várias dimensões, para cofragem de elementos de betão
Dados técnicos: Custo energético 314.560 MJ; Emissão de CO2 16.320 kg; Código LER 17 04 05; Massa do elemento 32 kg; Volume 0.015238 m3

**mt50spa052b** m Pranchão de madeira de pinho, de 20x7,2 cm
Dados técnicos: Custo energético 1124.755 MJ; Emissão de CO2 -15.401 kg; Código LER 17 02 01; Massa do elemento 8.28 kg; Volume 0.007527 m3

**mt50spa081a** Ud Escora metálica telescópica, até 3 m de altura
Dados técnicos: Custo energético 97.317 MJ; Emissão de CO2 5.049 kg; Código LER 17 04 05; Massa do elemento 9.9 kg; Volume 0.004714 m3

**mt08eme051a** m Fita de aço galvanizado, para cofragem metálica
Dados técnicos: Custo energético 3.93e-05 MJ; Emissão de CO2 2.04e-06 kg; Código LER 17 04 05; Massa do elemento 0.000004 kg

**mt08var050** kg Arame galvanizado para atar, de 1,30 mm de diâmetro
Dados técnicos: Custo energético 25.100 MJ; Emissão de CO2 2.560 kg; Código LER 17 04 05; Massa do elemento 1 kg; Volume 0.000476 m3

**mt08var060** kg Pregos de aço de 20x100 mm
Dados técnicos: Custo energético 9.830 MJ; Emissão de CO2 0.510 kg; Código LER 17 04 05; Massa do elemento 1 kg; Volume 0.000476 m3

**mt08dba010d** l Agente desmoldante, à base de óleos especiais, emulsionante em água, para cofragens metálicas, fenólicas ou de madeira
Dados técnicos: Custo energético 82.642 MJ; Emissão de CO2 4.474 kg; Código LER 17 09 04; Massa do elemento 0.932 kg; Volume 0.000621 m3
Resíduos:
- embalagem: re150104 Embalagens de metal. (componente de resíduo); rendimento 0.042 kg; Código LER 15 01 04; Massa do elemento 1 kg; Volume 0.001667 m3

**mt07aco020c** Ud Separador homologado para vigas
Dados técnicos: Custo energético 1.105 MJ; Emissão de CO2 0.114 kg
Resíduos:
- embalagem: re150101 Embalagens de papel e cartão. (componente de resíduo); rendimento 0.072 kg; Código LER 15 01 01; Massa do elemento 1 kg; Volume 0.001333 m3

**mt07aco040b** kg Armadura elaborada em fábrica com aço em varões nervurados, A400 NR, de vários diâmetros
Dados técnicos: Custo energético 9.830 MJ; Emissão de CO2 0.510 kg; Código LER 17 04 05; Massa do elemento 1 kg; Volume 0.000476 m3

**mt10hes110fhyc** m³ Betão reciclado C40/50 (XC1(P); D12; S3; Cl 0,2)
Dados técnicos: Custo energético 1840.000 MJ; Emissão de CO2 230.000 kg; Código LER 17 01 01; Massa do elemento 2300 kg; Volume 1.533333 m3
