# Estaca de extracção com molde perdido

- Propriedade do ficheiro: CYPE Ingenieros S.A.
- Formato: FIEBDC-3/2016
- Programa: Generador de precios de la construcción. CYPE Ingenieros, S.A.
- Data: 19/05/2024
- Moeda: EUR
- Custos indirectos: 3 %
- IVA: 23 %

## C Fundações

### CP Profundas

#### CPI Estacas moldadas "in situ"

**CPI050** m Estaca de extracção com molde perdido.
Estaca de fundação de betão armado de 45 cm de diâmetro, para grupo de estacas, até 15 m de profundidade. Executada por extracção de terras, em terreno de menos de 25 kg/cm² de resistência, através de sistema mecânico que se desloca no interior de um tubo moldador perdido e posterior betonagem contínua em seco da estaca. Realizada com betão C25/30 (XC1(P); D12; S4; Cl 0,4) fabricado em central, e betonagem desde camião através de tubo Tremie, e aço A500 NR, com uma quantidade aproximada de 6,9 kg/m. Inclusive arame de atar e separadores.
Critérios considerados na determinação do preço da unidade de obra: O preço inclui o transporte, a instalação, a montagem e a desmontagem do equipamento mecânico, a elaboração da armadura (corte, dobragem e moldagem de elementos) em fábrica e a montagem no lugar definitivo da sua colocação em obra.
Inclui: Marcação da disposição e traçado dos eixos dos grupos de pilares. Cravação do tubo acompanhando a escavação. Colocação da armadura. Colocação em obra do betão. Limpeza e remoção de sobrantes.
Critério de medição de projecto: Comprimento medido segundo documentação gráfica de Projecto.
Critério de medição de obra: Medir-se-á o comprimento, verificado no terreno antes de betonar, da estaca realmente executada segundo especificações de Projecto, desde a ponta até à face inferior do maciço de encabeçamento, sem incluir o excesso de betão consumido sobre o volume teórico correspondente ao diâmetro nominal da estaca.

| Código | Un | Descrição | Rendimento | Preço | Importância |
|---|---|---|---|---|---|
| mt07aco020k | Ud | Separador homologado para estacas. (material) | 3 | 0.1 | 0.300 |
| mt07pil010a | m | Tubo de aço, de 45 cm de diâmetro e 2 mm de espessura. (material) | 1.05 | 60 | 63.000 |
| mt07aco040c | kg | Armadura elaborada em fábrica com aço em varões nervurados, A500 NR, de vários diâmetros. (material) | 6.9 | 1.73 | 11.937 |
| mt08var050 | kg | Arame galvanizado para atar, de 1,30 mm de diâmetro. (material) | 0.041 | 1.5 | 0.062 |
| mt10haf020bgnge | m³ | Betão C25/30 (XC1(P); D12; S4; Cl 0,4), fabricado em central, segundo NP EN 206. (material) | 0.192 | 87.38 | 16.777 |
| mq03pii105a | h | Equipamento completo para perfuração de estaca de extracção com molde perdido. (equipamento) | 0.38 | 330 | 125.400 |
| mo043 | h | Oficial de 1ª armador de ferro. (mão de obra) | 0.028 | 23.64 | 0.662 |
| mo090 | h | Ajudante de armador de ferro. (mão de obra) | 0.028 | 23.07 | 0.646 |
| mo045 | h | Oficial de 1ª estruturista, em trabalhos de betonagem. (mão de obra) | 0.123 | 23.64 | 2.908 |
| mo092 | h | Ajudante de estruturista, em trabalhos de betonagem. (mão de obra) | 0.192 | 23.07 | 4.429 |
| % | % | Custos directos complementares | 2 % | 226.121 | 4.522 |
|  |  | Custos directos |  |  | 230.643 |

Resíduos:
- colocação: mt07pil010a Tubo de aço, de 45 cm de diâmetro e 2 mm de espessura; factor de resíduo 0.0274345
- colocação: mt07aco040c Armadura elaborada em fábrica com aço em varões nervurados, A500 NR, de vários diâmetros; factor de resíduo 0.0075
- colocação: mt08var050 Arame galvanizado para atar, de 1,30 mm de diâmetro; factor de resíduo 0.0038
- colocação: mt10haf020bgnge Betão C25/30 (XC1(P); D12; S4; Cl 0,4), fabricado em central, segundo NP EN 206; factor de resíduo 0.00141949
- escavação: ruo170504 Solos e rochas não abrangidos em 17 05 03. (componente de resíduo); rendimento 318.086 kg; Código LER 17 05 04; Massa do elemento 1 kg; Volume 0.000625 m3

## Recursos

**mt07aco020k** Ud Separador homologado para estacas
Dados técnicos: Custo energético 1.105 MJ; Emissão de CO2 0.114 kg
Resíduos:
- embalagem: re150101 Embalagens de papel e cartão. (componente de resíduo); rendimento 0.072 kg; Código LER 15 01 01; Massa do elemento 1 kg; Volume 0.001333 m3

**mt07pil010a** m Tubo de aço, de 45 cm de diâmetro e 2 mm de espessura
Dados técnicos: Custo energético 45.514 MJ; Emissão de CO2 2.257 kg; Código LER 17 04 05; Massa do elemento 4.44 kg; Volume 0.002114 m3
Resíduos:
- embalagem: re170201 Madeira. (componente de resíduo); rendimento 0.012 kg; Código LER 17 02 01; Massa do elemento 1 kg; Volume 0.000909 m3
- embalagem: re170203 Plástico. (componente de resíduo); rendimento 0.003 kg; Código LER 17 02 03; Massa do elemento 1 kg; Volume 0.001667 m3

**mt07aco040c** kg Armadura elaborada em fábrica com aço em varões nervurados, A500 NR, de vários diâmetros
Dados técnicos: Custo energético 9.830 MJ; Emissão de CO2 0.510 kg; Código LER 17 04 05; Massa do elemento 1 kg; Volume 0.000476 m3

**mt08var050** kg Arame galvanizado para atar, de 1,30 mm de diâmetro
Dados técnicos: Custo energético 25.100 MJ; Emissão de CO2 2.560 kg; Código LER 17 04 05; Massa do elemento 1 kg; Volume 0.000476 m3

**mt10haf020bgnge** m³ Betão C25/30 (XC1(P); D12; S4; Cl 0,4), fabricado em central, segundo NP EN 206
Dados técnicos: Custo energético 1840.000 MJ; Emissão de CO2 230.000 kg; Código LER 17 01 01; Massa do elemento 2300 kg; Volume 1.533333 m3
