# Estaca perfurada sem molde com lamas tixotrópicas

- Propriedade do ficheiro: CYPE Ingenieros S.A.
- Formato: FIEBDC-3/2016
- Programa: Generador de precios de la construcción. CYPE Ingenieros, S.A.
- Data: 17/05/2024
- Moeda: EUR
- Custos indirectos: 3 %
- IVA: 23 %

## C Fundações

### CP Profundas

#### CPI Estacas moldadas "in situ"

**CPI060** m Estaca perfurada sem molde com lamas tixotrópicas.
Estaca de fundação de betão armado de 45 cm de diâmetro, para grupo de estacas, até 15 m de profundidade. Executada por extracção de terras, em terreno de menos de 25 kg/cm² de resistência, através de sistema mecânico (perfuração com colher), sem molde, com lamas tixotrópicas (bentonite) como contenção das paredes e posterior betonagem contínua submerso da estaca. Realizada com betão C25/30 (XC1(P); D12; S4; Cl 0,4) fabricado em central, e betonagem desde camião através de tubo Tremie, e aço A400 NR, com uma quantidade aproximada de 6,9 kg/m. Inclusive arame de atar e separadores.
Critérios considerados na determinação do preço da unidade de obra: O preço inclui o transporte, a instalação, a montagem e a desmontagem do equipamento mecânico, a elaboração da armadura (corte, dobragem e moldagem de elementos) em fábrica e a montagem no lugar definitivo da sua colocação em obra. O preço inclui os trabalhos de soldadura e oxicorte no caso de sobreposições de armaduras.
Inclui: Marcação da disposição e traçado dos eixos dos grupos de pilares. Perfuração do terreno com utilização de lamas tixotrópicas para contenção das paredes. Realização dos trabalhos de soldadura e oxicorte das armaduras. Colocação da armadura. Colocação em obra do betão. Extracção das lamas em simultâneo com a betonagem. Limpeza e remoção de sobrantes.
Critério de medição de projecto: Comprimento medido segundo documentação gráfica de Projecto, incrementado em um metro pela formação do bolbo.
Critério de medição de obra: Medir-se-á o comprimento, verificado no terreno antes de betonar, da estaca realmente executada segundo especificações de Projecto, desde a ponta até à face inferior do maciço de encabeçamento, sem incluir o excesso de betão consumido sobre o volume teórico correspondente ao diâmetro nominal da estaca.

| Código | Un | Descrição | Rendimento | Preço | Importância |
|---|---|---|---|---|---|
| mt07aco020k | Ud | Separador homologado para estacas. (material) | 3 | 0.1 | 0.300 |
| mt07aco040b | kg | Armadura elaborada em fábrica com aço em varões nervurados, A400 NR, de vários diâmetros. (material) | 6.9 | 1.71 | 11.799 |
| mt08var050 | kg | Arame galvanizado para atar, de 1,30 mm de diâmetro. (material) | 0.041 | 1.5 | 0.062 |
| mt08var010 | kg | Lama tixotrópica (bentonite). (material) | 4 | 0.45 | 1.800 |
| mt10haf020bgnge | m³ | Betão C25/30 (XC1(P); D12; S4; Cl 0,4), fabricado em central, segundo NP EN 206. (material) | 0.2 | 87.38 | 17.476 |
| mq03pii106a | m | Equipamento completo para perfuração de estaca perfurada sem molde com lamas tixotrópicas. (equipamento) | 0.165 | 405 | 66.825 |
| mq08sol010 | h | Equipamento de oxicorte, com acetileno como combustível e oxigénio como comburente. (equipamento) | 0.108 | 8.25 | 0.891 |
| mo043 | h | Oficial de 1ª armador de ferro. (mão de obra) | 0.028 | 23.64 | 0.662 |
| mo090 | h | Ajudante de armador de ferro. (mão de obra) | 0.028 | 23.07 | 0.646 |
| mo045 | h | Oficial de 1ª estruturista, em trabalhos de betonagem. (mão de obra) | 0.124 | 23.64 | 2.931 |
| mo092 | h | Ajudante de estruturista, em trabalhos de betonagem. (mão de obra) | 0.196 | 23.07 | 4.522 |
| mo019 | h | Oficial de 1ª soldador. (mão de obra) | 0.108 | 22.98 | 2.482 |
| % | % | Custos directos complementares | 2 % | 110.396 | 2.208 |
|  |  | Custos directos |  |  | 112.604 |

Resíduos:
- colocação: mt07aco040b Armadura elaborada em fábrica com aço em varões nervurados, A400 NR, de vários diâmetros; factor de resíduo 0.0075
- colocação: mt08var050 Arame galvanizado para atar, de 1,30 mm de diâmetro; factor de resíduo 0.0038
- colocação: mt08var010 Lama tixotrópica (bentonite); factor de resíduo 0.02
- colocação: mt10haf020bgnge Betão C25/30 (XC1(P); D12; S4; Cl 0,4), fabricado em central, segundo NP EN 206; factor de resíduo 0.00141949
- escavação: ruo170504 Solos e rochas não abrangidos em 17 05 03. (componente de resíduo); rendimento 318.086 kg; Código LER 17 05 04; Massa do elemento 1 kg; Volume 0.000625 m3

## Recursos

**mt07aco020k** Ud Separador homologado para estacas
Dados técnicos: Custo energético 1.105 MJ; Emissão de CO2 0.114 kg
Resíduos:
- embalagem: re150101 Embalagens de papel e cartão. (componente de resíduo); rendimento 0.072 kg; Código LER 15 01 01; Massa do elemento 1 kg; Volume 0.001333 m3

**mt07aco040b** kg Armadura elaborada em fábrica com aço em varões nervurados, A400 NR, de vários diâmetros
Dados técnicos: Custo energético 9.830 MJ; Emissão de CO2 0.510 kg; Código LER 17 04 05; Massa do elemento 1 kg; Volume 0.000476 m3

**mt08var050** kg Arame galvanizado para atar, de 1,30 mm de diâmetro
Dados técnicos: Custo energético 25.100 MJ; Emissão de CO2 2.560 kg; Código LER 17 04 05; Massa do elemento 1 kg; Volume 0.000476 m3

**mt08var010** kg Lama tixotrópica (bentonite)
Dados técnicos: Custo energético 0.100 MJ; Emissão de CO2 0.010 kg; Código LER 17 05 06; Massa do elemento 1 kg; Volume 0.001 m3

**mt10haf020bgnge** m³ Betão C25/30 (XC1(P); D12; S4; Cl 0,4), fabricado em central, segundo NP EN 206
Dados técnicos: Custo energético 1840.000 MJ; Emissão de CO2 230.000 kg; Código LER 17 01 01; Massa do elemento 2300 kg; Volume 1.533333 m3
