# Ensoleiramento geral

- Propriedade do ficheiro: CYPE Ingenieros S.A.
- Formato: FIEBDC-3/2016
- Programa: Generador de precios de la construcción. CYPE Ingenieros, S.A.
- Data: 23/05/2024
- Moeda: EUR
- Custos indirectos: 3 %
- IVA: 23 %

## C Fundações

### CS Superficiais

#### CSL Ensoleiramentos

**CSL010** m³ Ensoleiramento geral.
Ensoleiramento geral de betão armado, realizado com betão C50/60 (XC1(P); D12; S3; Cl 0,2) fabricado em central, e betonagem com grua, e aço A400 NR, com uma quantidade aproximada de 85 kg/m³; acabamento superficial liso através de régua vibradora. Incluindo armaduras para execução do fosso do ascensor, reforços, dobras, encontros, arranques e esperas em muros, escadas e rampas, mudanças de nível, arame de atar, e separadores.
Critérios considerados na determinação do preço da unidade de obra: O preço inclui a elaboração e o montagem da armadura no local definitivo da sua colocação em obra, mas não inclui a cofragem.
Inclui: Marcação da disposição da laje e dos pilares ou outros elementos estruturais que apoiem na mesma. Colocação de separadores e fixação das armaduras. Ligações, ancoragem e remate das redes de instalações projectadas. Betonagem e compactação do betão. Coroamento e nivelamento da fundação. Cura do betão.
Critério de medição de projecto: Volume medido sobre as secções teóricas da escavação, segundo documentação gráfica de Projecto.
Critério de medição de obra: Medir-se-á o volume teórico executado segundo especificações de Projecto, sem incluir os incrementos por excessos de escavação não autorizados.

| Código | Un | Descrição | Rendimento | Preço | Importância |
|---|---|---|---|---|---|
| mt07aco020a | Ud | Separador homologado para fundações. (material) | 5 | 0.15 | 0.750 |
| mt07aco040e | kg | Aço em varões nervurados, A400 NR, fornecido em obra em varões sem elaborar, de vários diâmetros. (material) | 86.7 | 1.31 | 113.577 |
| mt08var050 | kg | Arame galvanizado para atar, de 1,30 mm de diâmetro. (material) | 0.425 | 1.5 | 0.638 |
| mt10haf020bgnqc | m³ | Betão C50/60 (XC1(P); D12; S3; Cl 0,2), fabricado em central, segundo NP EN 206. (material) | 1.05 | 113.31 | 118.976 |
| mq06vib020 | h | Régua vibradora de 3 m. (equipamento) | 0.333 | 5.23 | 1.742 |
| mo043 | h | Oficial de 1ª armador de ferro. (mão de obra) | 0.544 | 23.64 | 12.860 |
| mo090 | h | Ajudante de armador de ferro. (mão de obra) | 0.816 | 23.07 | 18.825 |
| mo045 | h | Oficial de 1ª estruturista, em trabalhos de betonagem. (mão de obra) | 0.35 | 23.64 | 8.274 |
| mo092 | h | Ajudante de estruturista, em trabalhos de betonagem. (mão de obra) | 0.42 | 23.07 | 9.689 |
| % | % | Custos directos complementares | 2 % | 285.331 | 5.707 |
|  |  | Custos directos |  |  | 291.038 |

Resíduos:
- colocação: mt07aco040e Aço em varões nervurados, A400 NR, fornecido em obra em varões sem elaborar, de vários diâmetros; factor de resíduo 0.0075
- colocação: mt08var050 Arame galvanizado para atar, de 1,30 mm de diâmetro; factor de resíduo 0.0038
- colocação: mt10haf020bgnqc Betão C50/60 (XC1(P); D12; S3; Cl 0,2), fabricado em central, segundo NP EN 206; factor de resíduo 0.00119166

## Recursos

**mt07aco020a** Ud Separador homologado para fundações
Dados técnicos: Custo energético 1.105 MJ; Emissão de CO2 0.114 kg
Resíduos:
- embalagem: re150101 Embalagens de papel e cartão. (componente de resíduo); rendimento 0.072 kg; Código LER 15 01 01; Massa do elemento 1 kg; Volume 0.001333 m3

**mt07aco040e** kg Aço em varões nervurados, A400 NR, fornecido em obra em varões sem elaborar, de vários diâmetros
Dados técnicos: Custo energético 9.830 MJ; Emissão de CO2 0.510 kg; Código LER 17 04 05; Massa do elemento 1 kg; Volume 0.000476 m3

**mt08var050** kg Arame galvanizado para atar, de 1,30 mm de diâmetro
Dados técnicos: Custo energético 25.100 MJ; Emissão de CO2 2.560 kg; Código LER 17 04 05; Massa do elemento 1 kg; Volume 0.000476 m3

**mt10haf020bgnqc** m³ Betão C50/60 (XC1(P); D12; S3; Cl 0,2), fabricado em central, segundo NP EN 206
Dados técnicos: Custo energético 2208.000 MJ; Emissão de CO2 253.000 kg; Código LER 17 01 01; Massa do elemento 2300 kg; Volume 1.533333 m3
