# Demolição parcial do edifício

- Propriedade do ficheiro: CYPE Ingenieros S.A.
- Formato: FIEBDC-3/2016
- Programa: Generador de precios de la construcción. CYPE Ingenieros, S.A.
- Data: 18/05/2024
- Moeda: EUR
- Custos indirectos: 3 %
- IVA: 23 %

## D Demolições

### DC Edifício

#### DCP Demolição parcial

**DCP010** m³ Demolição parcial do edifício.
Demolição parcial, elemento a elemento, com meios manuais e mecânicos, de edifício de mais de 250 m³ de volume, isolado, com uma altura edificada de até 4 m e uma superfície média de entre 500 e 1000 m², e carga mecânica para camião ou contentor. O edifício apresenta uma estrutura de betão e o seu estado de conservação é normal, à vista dos estudos previamente realizados.
Critérios considerados na determinação do preço da unidade de obra: O preço não inclui a demolição da fundação, a demolição do massame nem a taxa por entrega de resíduos a operador licenciado de gestão de resíduos.
Inclui: Demolição elemento a elemento, com o escoramento provisório necessário. Fragmentação do entulho em peças manejáveis. Remoção e acumulação de entulho. Limpeza dos restos da obra. Carga mecânica de entulho para camião ou contentor.
Critério de medição de projecto: Volume medido segundo documentação gráfica de Projecto.
Critério de medição de obra: Será medido o volume realmente demolido segundo especificações de Projecto.

| Código | Un | Descrição | Rendimento | Preço | Importância |
|---|---|---|---|---|---|
| mq05mai030 | h | Martelo pneumático. (equipamento) | 0.059 | 4.57 | 0.270 |
| mq05pdm010b | h | Compressor portátil eléctrico 5 m³/min de caudal. (equipamento) | 0.03 | 7.73 | 0.232 |
| mq01pan010f | h | Pá carregadora sobre pneus de 220 kW/4 m³. (equipamento) | 0.061 | 75.04 | 4.577 |
| mq01exc030a | h | Retroescavadora sobre correntes, de 118 kW, com tesoura de demolição. (equipamento) | 0.052 | 112.35 | 5.842 |
| mq08sol010 | h | Equipamento de oxicorte, com acetileno como combustível e oxigénio como comburente. (equipamento) | 0.046 | 8.25 | 0.380 |
| mo019 | h | Oficial de 1ª soldador. (mão de obra) | 0.046 | 22.98 | 1.057 |
| mo020 | h | Oficial de 1ª construção. (mão de obra) | 0.046 | 22.68 | 1.043 |
| mo113 | h | Operário não qualificado construção. (mão de obra) | 0.182 | 21.45 | 3.904 |
| % | % | Custos directos complementares | 2 % | 17.305 | 0.346 |
|  |  | Custos directos |  |  | 17.651 |

Resíduos:
- demolição: ruo010408 Gravilhas e fragmentos de rocha não abrangidos 01 04 07. (componente de resíduo); rendimento 6.413 kg; Código LER 01 04 08; Massa do elemento 1 kg; Volume 0.000667 m3
- demolição: ruo170101 Betão (betões, argamassas e pré-fabricados). (componente de resíduo); rendimento 255.95 kg; Código LER 17 01 01; Massa do elemento 1 kg; Volume 0.000667 m3
- demolição: ruo170102 Tijolos. (componente de resíduo); rendimento 64.423 kg; Código LER 17 01 02; Massa do elemento 1 kg; Volume 0.0008 m3
- demolição: ruo170103 Ladrilhos, telhas e materiais cerâmicos. (componente de resíduo); rendimento 5.857 kg; Código LER 17 01 03; Massa do elemento 1 kg; Volume 0.0008 m3
- demolição: ruo170201 Madeira. (componente de resíduo); rendimento 0.8 kg; Código LER 17 02 01; Massa do elemento 1 kg; Volume 0.000909 m3
- demolição: ruo170202 Vidro. (componente de resíduo); rendimento 0.5 kg; Código LER 17 02 02; Massa do elemento 1 kg; Volume 0.001 m3
- demolição: ruo170203 Plástico. (componente de resíduo); rendimento 0.267 kg; Código LER 17 02 03; Massa do elemento 1 kg; Volume 0.001667 m3
- demolição: ruo170302 Misturas betuminosas não abrangidas em 17 03 01. (componente de resíduo); rendimento 0.333 kg; Código LER 17 03 02; Massa do elemento 1 kg; Volume 0.001 m3
- demolição: ruo170407 Mistura de metais. (componente de resíduo); rendimento 4.533 kg; Código LER 17 04 07; Massa do elemento 1 kg; Volume 0.000667 m3
- demolição: ruo170504 Solos e rochas não abrangidos em 17 05 03. (componente de resíduo); rendimento 9.62 kg; Código LER 17 05 04; Massa do elemento 1 kg; Volume 0.000625 m3
- demolição: ruo170802 Materiais de construção à base de gesso não abrangidos em 17 08 01. (componente de resíduo); rendimento 17.57 kg; Código LER 17 08 02; Massa do elemento 1 kg; Volume 0.001 m3
- demolição: ruo170904 Mistura de resíduos de construção e demolição não abrangidos em 17 09 01, 17 09 02 e 17 09 03. (componente de resíduo); rendimento 3.467 kg; Código LER 17 09 04; Massa do elemento 1 kg; Volume 0.000667 m3
