# Desmontagem de viga ou vigota metálica

- Propriedade do ficheiro: CYPE Ingenieros S.A.
- Formato: FIEBDC-3/2016
- Programa: Generador de precios de la construcción. CYPE Ingenieros, S.A.
- Data: 17/06/2024
- Moeda: EUR
- Custos indirectos: 3 %
- IVA: 23 %

## D Demolições

### DE Estruturas

#### DEA Metálicas

**DEA050** m Desmontagem de viga ou vigota metálica.
Desmontagem de viga metálica apoiada, formada por perfil de aço laminado IPE 100 ou similar, de até 4 m de comprimento médio, com meios manuais, e carga manual para camião ou contentor.
Inclui: Desmontagem do elemento. Remoção e armazenamento do material desmontado. Limpeza dos restos da obra. Carga manual do material desmontado e restos da obra para camião ou contentor.
Critério de medição de projecto: Comprimento medido segundo documentação gráfica de Projecto.
Critério de medição de obra: Será medido o comprimento realmente desmontado segundo especificações de Projecto.

| Código | Un | Descrição | Rendimento | Preço | Importância |
|---|---|---|---|---|---|
| mo113 | h | Operário não qualificado construção. (mão de obra) | 0.424 | 21.45 | 9.095 |
| % | % | Custos directos complementares | 2 % | 9.095 | 0.182 |
|  |  | Custos directos |  |  | 9.277 |

Resíduos:
- demolição: ruo170405 Ferro e aço. (componente de resíduo); rendimento 8.1 kg; Código LER 17 04 05; Massa do elemento 1 kg; Volume 0.000476 m3
