# Perfuração de laje de betão armado com ferramentas diamantadas

- Propriedade do ficheiro: CYPE Ingenieros S.A.
- Formato: FIEBDC-3/2016
- Programa: Generador de precios de la construcción. CYPE Ingenieros, S.A.
- Data: 16/06/2024
- Moeda: EUR
- Custos indirectos: 3 %
- IVA: 23 %

## D Demolições

### DE Estruturas

#### DEH Betão

**DEH023** m Perfuração de laje de betão armado com ferramentas diamantadas.
Perfuração molhada realizada na vertical em laje aligeirada de betão armado com vigotas pré-fabricadas de betão, superfície entre vigas de abobadilhas cerâmicas ou de betão e camada de compressão de betão, com coroa diamantada de 182 mm de diâmetro, remoção prévia do pavimento e da sua base, e carga manual para camião ou contentor.
Critérios considerados na determinação do preço da unidade de obra: O preço não inclui a remoção do pavimento.
Inclui: Marcação das zonas a perfurar. Perfuração do elemento. Fragmentação do entulho em peças manejáveis. Remoção e acumulação de entulho. Limpeza dos restos da obra. Carga manual de entulho para camião ou contentor.
Critério de medição de projecto: Comprimento medido segundo documentação gráfica de Projecto, com um mínimo de 33 cm.
Critério de medição de obra: Medir-se-á o comprimento realmente executado segundo especificações de Projecto, no mínimo de 33 cm.

| Código | Un | Descrição | Rendimento | Preço | Importância |
|---|---|---|---|---|---|
| mt51cpd010fi | m | Perfuração em ambiente húmido com coroa diamantada de 182 mm de diâmetro, em paramento horizontal de betão fresco ou simples. (material) | 1 | 691.2 | 691.200 |
| mo113 | h | Operário não qualificado construção. (mão de obra) | 0.7 | 21.45 | 15.015 |
| % | % | Custos directos complementares | 2 % | 706.215 | 14.124 |
|  |  | Custos directos |  |  | 720.339 |
