# Desmontagem de rede de distribuição interior

- Propriedade do ficheiro: CYPE Ingenieros S.A.
- Formato: FIEBDC-3/2016
- Programa: Generador de precios de la construcción. CYPE Ingenieros, S.A.
- Data: 15/06/2024
- Moeda: EUR
- Custos indirectos: 3 %
- IVA: 23 %

## D Demolições

### DI Instalações

#### DIE Eléctricas

**DIE060** Ud Desmontagem de rede de distribuição interior.
Desmontagem de rede de instalação eléctrica interior em caminho de cabos perfurado, em garagem de 90 m² de superfície de vias e estacionamentos; com meios manuais, para localização posterior em outro local, sendo a ordem de execução do processo inversa à da sua instalação, e carga manual para camião ou contentor.
Critérios considerados na determinação do preço da unidade de obra: O preço inclui a desmontagem e a recuperação do quadro eléctrico, da cablagem, dos caminhos de cabos perfurados, dos mecanismos, das caixas e dos acessórios superficiais.
Inclui: Classificação e etiquetagem. Armazenamento dos materiais a reutilizar. Carga manual do material a reutilizar para camião. Remoção e acumulação dos restos de obra. Limpeza dos restos da obra. Carga manual dos restos de obra para camião ou contentor.
Critério de medição de projecto: Número de unidades previstas, segundo documentação gráfica de Projecto.
Critério de medição de obra: Será medido o número de unidades realmente desmontadas segundo especificações de Projecto.

| Código | Un | Descrição | Rendimento | Preço | Importância |
|---|---|---|---|---|---|
| mo003 | h | Oficial de 1ª electricista. (mão de obra) | 1.188 | 23.31 | 27.692 |
| mo102 | h | Ajudante de electricista. (mão de obra) | 2.138 | 22.09 | 47.228 |
| mo113 | h | Operário não qualificado construção. (mão de obra) | 4.277 | 21.45 | 91.742 |
| % | % | Custos directos complementares | 2 % | 166.662 | 3.333 |
|  |  | Custos directos |  |  | 169.995 |
