# Desmontagem de revestimento de placas de fibrocimento com amianto em cobertura inclinada

- Propriedade do ficheiro: CYPE Ingenieros S.A.
- Formato: FIEBDC-3/2016
- Programa: Generador de precios de la construcción. CYPE Ingenieros, S.A.
- Data: 23/05/2024
- Moeda: EUR
- Custos indirectos: 3 %
- IVA: 23 %

## D Demolições

### DQ Coberturas

#### DQC Revestimento em coberturas inclinadas

**DQC030** m² Desmontagem de revestimento de placas de fibrocimento com amianto em cobertura inclinada.
Desmontagem de revestimento de placas de fibrocimento com amianto, fixado mecanicamente sobre madre estrutural a mais de 40 m de altura, por empresa qualificada, em cobertura inclinada de três águas com uma pendente média de 30%, para uma superfície média a desmontar de entre 201 e 500 m²; com meios e equipamentos adequados, e carga mecânica sobre camião.
Critérios considerados na determinação do preço da unidade de obra: O preço inclui a desmontagem dos elementos de fixação, dos remates, das caleiras e dos tubos de queda e as medições da concentração de amianto (ambientais e pessoais).
Inclui: Humidificação das placas com uma solução aquosa. Desmontagem do elemento. Plastificação, etiquetagem e paletização das placas em zona delimitada e protegida. Carga do material desmontado e restos da obra para camião.
Critério de medição de projecto: Superfície medida segundo documentação gráfica de Projecto.
Critério de medição de obra: Será medida a superfície realmente desmontada segundo especificações de Projecto.

| Código | Un | Descrição | Rendimento | Preço | Importância |
|---|---|---|---|---|---|
| mt51cub020iae | m² | Desmontagem de revestimento de placas de fibrocimento com amianto e elementos de fixação, fixado mecanicamente sobre madre estrutural a mais de 40 m de altura, em cobertura inclinada de três águas com uma pendente média de 30%, para uma superfície média a desmontar de entre 201 e 500 m²; plastificação, etiquetagem e paletização das placas com meios e equipamentos adequados e carga mecânica do material desmontado sobre camião ou contentor. (material) | 1 | 30.32 | 30.320 |
| % | % | Custos directos complementares | 2 % | 30.320 | 0.606 |
|  |  | Custos directos |  |  | 30.926 |

Resíduos:
- demolição: ruo170201 Madeira. (componente de resíduo); rendimento 2.5 kg; Código LER 17 02 01; Massa do elemento 1 kg; Volume 0.000909 m3
- demolição: ruo170203 Plástico. (componente de resíduo); rendimento 0.02 kg; Código LER 17 02 03; Massa do elemento 1 kg; Volume 0.001667 m3
- demolição: ruo170405 Ferro e aço. (componente de resíduo); rendimento 0.2 kg; Código LER 17 04 05; Massa do elemento 1 kg; Volume 0.000476 m3
- demolição: ruo170605 Materiais de construção contendo amianto. (componente de resíduo); rendimento 12 kg; Código LER 17 06 05; Massa do elemento 1 kg; Volume 0.004167 m3
