# Desmontagem de revestimento de telhas em cobertura inclinada

- Propriedade do ficheiro: CYPE Ingenieros S.A.
- Formato: FIEBDC-3/2016
- Programa: Generador de precios de la construcción. CYPE Ingenieros, S.A.
- Data: 31/05/2024
- Moeda: EUR
- Custos indirectos: 3 %
- IVA: 23 %

## D Demolições

### DQ Coberturas

#### DQC Revestimento em coberturas inclinadas

**DQC040** m² Desmontagem de revestimento de telhas em cobertura inclinada.
Desmontagem de revestimento de telha cerâmica canudo, colocada com cola a menos de 20 m de altura, em cobertura inclinada de duas águas com uma pendente média de 30%; com meios manuais e recuperação de 10% do material para localização posterior em outro local, sendo a ordem de execução do processo inversa à da sua instalação, e carga manual para camião ou contentor.
Critérios considerados na determinação do preço da unidade de obra: O preço inclui a desmontagem dos elementos de fixação, dos remates, das caleiras e dos tubos de queda.
Inclui: Desmontagem do elemento. Classificação e etiquetagem. Armazenamento dos materiais a reutilizar. Carga manual do material a reutilizar para camião. Remoção e acumulação dos restos de obra. Limpeza dos restos da obra. Carga manual de entulho para camião ou contentor.
Critério de medição de projecto: Superfície medida segundo documentação gráfica de Projecto.
Critério de medição de obra: Será medida a superfície realmente desmontada segundo especificações de Projecto.

| Código | Un | Descrição | Rendimento | Preço | Importância |
|---|---|---|---|---|---|
| mo020 | h | Oficial de 1ª construção. (mão de obra) | 0.126 | 22.68 | 2.858 |
| mo113 | h | Operário não qualificado construção. (mão de obra) | 0.58 | 21.45 | 12.441 |
| % | % | Custos directos complementares | 2 % | 15.299 | 0.306 |
|  |  | Custos directos |  |  | 15.605 |

Resíduos:
- demolição: ruo170103 Ladrilhos, telhas e materiais cerâmicos. (componente de resíduo); rendimento 46.08 kg; Código LER 17 01 03; Massa do elemento 1 kg; Volume 0.0008 m3
- demolição: ruo170604 Materiais de isolamento não abrangidos em 17 06 01 e 17 06 03. (componente de resíduo); rendimento 0.002 kg; Código LER 17 06 04; Massa do elemento 1 kg; Volume 0.001667 m3
