# Degrau de chapa estampada

- Propriedade do ficheiro: CYPE Ingenieros S.A.
- Formato: FIEBDC-3/2016
- Programa: Generador de precios de la construcción. CYPE Ingenieros, S.A.
- Data: 11/06/2024
- Moeda: EUR
- Custos indirectos: 3 %
- IVA: 23 %

## E Estruturas

### EA Metálicas

#### EAE Escadas, passadiços e plataformas de trabalho

**EAE120** m Degrau de chapa estampada.
Degrau de chapa gota, tipo T, segundo NP EN 10363, de aço galvanizado EN 10025 S235JR, de 4 mm de espessura nominal e de 6 mm de espessura total, massa nominal 34 kg/m², desenvolvimento 370 mm e 2 dobras, com ligações soldadas em obra.
Critérios considerados na determinação do preço da unidade de obra: O preço inclui as soldaduras.
Inclui: Marcação. Colocação e fixação dos degraus. Limpeza final.
Critério de medição de projecto: Comprimento medido segundo documentação gráfica de Projecto.
Critério de medição de obra: Medir-se-á o comprimento realmente executado segundo especificações de Projecto.

| Código | Un | Descrição | Rendimento | Preço | Importância |
|---|---|---|---|---|---|
| mt07res010bbp | m | Degrau de chapa gota, tipo T, segundo NP EN 10363, de aço galvanizado EN 10025 S235JR, de 4 mm de espessura nominal e de 6 mm de espessura total, massa nominal 34 kg/m², desenvolvimento 370 mm e 2 dobras. (material) | 1 | 43.26 | 43.260 |
| mq08sol020 | h | Equipamentos e elementos auxiliares para soldadura eléctrica. (equipamento) | 0.15 | 3.42 | 0.513 |
| mo047 | h | Oficial de 1ª montador de estruturas metálicas. (mão de obra) | 0.15 | 23.64 | 3.546 |
| mo094 | h | Ajudante de montador de estruturas metálicas. (mão de obra) | 0.15 | 23.07 | 3.461 |
| % | % | Custos directos complementares | 2 % | 50.780 | 1.016 |
|  |  | Custos directos |  |  | 51.796 |

Resíduos:
- colocação: mt07res010bbp; factor de resíduo 0.0053

## Recursos

**mt07res010bbp** m Degrau de chapa gota
Dados técnicos: Custo energético 325.820 MJ; Emissão de CO2 33.190 kg; Código LER 17 04 05; Massa do elemento 12.95 kg; Volume 0.006167 m3
Resíduos:
- embalagem: re170203 Plástico. (componente de resíduo); rendimento 0.008 kg; Código LER 17 02 03; Massa do elemento 1 kg; Volume 0.001667 m3
