# Muro de pedra de cantaria

- Propriedade do ficheiro: CYPE Ingenieros S.A.
- Formato: FIEBDC-3/2016
- Programa: Generador de precios de la construcción. CYPE Ingenieros, S.A.
- Data: 15/06/2024
- Moeda: EUR
- Custos indirectos: 3 %
- IVA: 23 %

## E Estruturas

### EC Cantarias

#### ECM Muros

**ECM020** m³ Muro de pedra de cantaria.
Muro de carga de cantaria realizado com peças trabalhadas de piedra de calcário com acabamento flamejado na face à vista, com ambas faces trabalhadas em oficina, assentes umas sobre as outras com argamassa de cal industrial, cor Natural, M-15, fornecida em sacos, em muros até 50 cm de espessura.
Inclui: Marcação da disposição dos muros a realizar. Colocação e aprumo de prumos de referência. Colocação de fios entre prumos. Limpeza e humidificação do leito da primeira fiada. Aplicação de argamassa e colocação de cunhas. Colocação de peças trabalhadas. Cálculo a olho com régua e ajuste com nível e fio de prumo, rectificando a sua posição com pancada. Formação de padieiras, ombreiras, remates inferiores e encontros. Enchimento das juntas. Limpeza do paramento.
Critério de medição de projecto: Volume medido segundo documentação gráfica de Projecto, descontando as aberturas de superfície maior de 3 m².
Critério de medição de obra: Medir-se-á o volume realmente executado segundo especificações de Projecto, descontando as aberturas de superfície maior de 3 m².

| Código | Un | Descrição | Rendimento | Preço | Importância |
|---|---|---|---|---|---|
| mt06pil010b | m³ | Pedra de calcário para alvenaria de cantaria, realizada com blocos: pedras trabalhadas em forma de paralelepípedo e dimensões máximas aproximadas de 40x22x18 cm. (material) | 1.05 | 589.01 | 618.461 |
| mt08aaa010a | m³ | Água. (material) | 0.068 | 1.5 | 0.102 |
| mt09mcu010aah | t | Argamassa industrial para alvenaria, de cal, cor Natural, categoria M-15 (resistência à compressão 15 N/mm²), composta de cal hidráulica natural, tipo NHL 5, segundo NP EN 459-1 e inertes siliciosos seleccionados, fornecida em sacos, segundo EN 998-2. (material) | 0.376 | 242.5 | 91.180 |
| mo022 | h | Oficial de 1ª colocador de pedra natural. (mão de obra) | 7.11 | 22.68 | 161.255 |
| mo060 | h | Ajudante de colocador de pedra natural. (mão de obra) | 8.11 | 22.13 | 179.474 |
| % | % | Custos directos complementares | 2 % | 1050.472 | 21.009 |
|  |  | Custos directos |  |  | 1071.481 |

Resíduos:
- colocação: mt06pil010b; factor de resíduo 0.00598903

## Recursos

**mt06pil010b** m³ Pedra de calcário para alvenaria de cantaria
Dados técnicos: Custo energético 4206.900 MJ; Emissão de CO2 151.600 kg; Código LER 01 04 13; Massa do elemento 1895 kg; Volume 1.263333 m3

**mt08aaa010a** m³ Água
Dados técnicos: Custo energético 60.000 MJ; Emissão de CO2 30.000 kg
