# Arco de alvenaria de tijolo cerâmico

- Propriedade do ficheiro: CYPE Ingenieros S.A.
- Formato: FIEBDC-3/2016
- Programa: Generador de precios de la construcción. CYPE Ingenieros, S.A.
- Data: 05/10/2024
- Moeda: EUR
- Custos indirectos: 3 %
- IVA: 23 %

## E Estruturas

### EF Alvenarias

#### EFR Arcos

**EFR010** Ud Arco de alvenaria de tijolo cerâmico.
Arco estrutural de meio ponto, para revestir, de 90 cm de vão livre e 45 cm de flecha, 12 cm de espessura e 25 cm de largura, realizado com tijolo cerâmico perfurado, para revestir, 25x12x7 cm, assente com argamassa de cimento confeccionada em obra, com 250 kg/m³ de cimento, cor cinzento, dosificação 1:6, fornecida em sacos; montagem e desmontagem de cimbres e apoios.
Inclui: Montagem de cimbres e apoios. Marcação da disposição dos tijolos. Marcação do perímetro. Preparação da argamassa. Colocação dos tijolos. Limpeza do paramento. Resolução de encontros. Desmontagem de cimbres e apoios. Regularização, refinamento e enchimento de juntas do arco. Revisão do intradorso.
Critério de medição de projecto: Número de unidades previstas, segundo documentação gráfica de Projecto.
Critério de medição de obra: Medir-se-á o número de unidades realmente executadas segundo especificações de Projecto.

| Código | Un | Descrição | Rendimento | Preço | Importância |
|---|---|---|---|---|---|
| mt04lpa010a | Ud | Tijolo cerâmico perfurado, para revestir, 25x12x7 cm, para utilização em alvenaria protegida (peça P), densidade 1010 kg/m³, segundo NP EN 771-1. (material) | 18 | 0.2 | 3.600 |
| mt08aaa010a | m³ | Água. (material) | 0.004 | 1.5 | 0.006 |
| mt01arg005a | t | Areia de pedreira, para argamassa preparada em obra. (material) | 0.008 | 18 | 0.144 |
| mt08cem011a | kg | Cimento Portland CEM II/B-L 32,5 R, cor cinzento, em sacos, segundo NP EN 197-1. (material) | 1.247 | 0.1 | 0.125 |
| mt08cim010aa | m² | Cimbre de madeira de pinho, dimensionada para suportar una carga máxima de trabalho de 200 kg/m², para formação de arco estrutural de meio ponto. (material) | 0.353 | 76.5 | 27.005 |
| mq06hor010 | h | Betoneira eléctrica com uma capacidade de amassadura de 160 l. (equipamento) | 0.003 | 3.45 | 0.010 |
| mo021 | h | Oficial de 1ª construção em trabalhos auxiliares de pedreiro. (mão de obra) | 1.131 | 22.68 | 25.651 |
| mo114 | h | Operário não qualificado construção em trabalhos auxiliares de pedreiro. (mão de obra) | 0.615 | 21.45 | 13.192 |
| mo017 | h | Oficial de 1ª carpinteiro. (mão de obra) | 0.283 | 23.03 | 6.517 |
| mo058 | h | Ajudante de carpinteiro. (mão de obra) | 0.141 | 22.27 | 3.140 |
| % | % | Custos directos complementares | 2 % | 79.390 | 1.588 |
|  |  | Custos directos |  |  | 80.978 |

Resíduos:
- colocação: mt04lpa010a; factor de resíduo 0.063
- colocação: mt01arg005a Areia de pedreira, para argamassa preparada em obra; factor de resíduo 0.00501329
- colocação: mt08cem011a Cimento Portland CEM II/B-L 32,5 R, cor cinzento, em sacos, segundo NP EN 197-1; factor de resíduo 0.01512
- colocação: mt08cim010aa; factor de resíduo 1

## Recursos

**mt04lpa010a** Ud Tijolo cerâmico perfurado
Dados técnicos: Custo energético 6.120 MJ; Emissão de CO2 0.435 kg; Código LER 17 01 02; Massa do elemento 1.83 kg; Volume 0.001464 m3
Resíduos:
- embalagem: re170201 Madeira. (componente de resíduo); rendimento 0.005 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico; rendimento 0.002 kg

**mt08cim010aa** m² Cimbre de madeira de pinho
Dados técnicos: Custo energético 1630.080 MJ; Emissão de CO2 -22.320 kg; Código LER 17 02 01; Massa do elemento 12 kg; Volume 0.010909 m3
