# Molde para cornijas

- Propriedade do ficheiro: CYPE Ingenieros S.A.
- Formato: FIEBDC-3/2016
- Programa: Generador de precios de la construcción. CYPE Ingenieros, S.A.
- Data: 15/05/2024
- Moeda: EUR
- Custos indirectos: 3 %
- IVA: 23 %

## E Estruturas

### EH Betão armado

#### EHJ Moldes, cavilhas e complementos

**EHJ020** m Molde para cornijas.
Molde descartável de poliestireno expandido para cornija Classic S-01 "VALERO", revestido com uma lâmina de plástico termoformado, de 270x165 mm, colocado em bordo de laje, de uma única utilização. Inclusive elementos de fixação do molde à cofragem e fita adesiva para a vedação de juntas.
Inclui: Marcação. Corte dos moldes. Colocação. Remoção dos moldes.
Critério de medição de projecto: Comprimento medido entre eixos, segundo documentação gráfica de Projecto.
Critério de medição de obra: Medir-se-á, a eixos, o comprimento realmente executado segundo especificações de Projecto.

| Código | Un | Descrição | Rendimento | Preço | Importância |
|---|---|---|---|---|---|
| mt08cor020sdf | m | Molde descartável de poliestireno expandido para cornija Classic S-01 "VALERO", revestido com uma lâmina de plástico termoformado, de 270x165 mm. (material) | 1.05 | 13.71 | 14.396 |
| mt08var060 | kg | Pregos de aço de 20x100 mm. (material) | 0.002 | 8.75 | 0.018 |
| mt08lhv030b | m | Fita de juntas "VALERO". (material) | 0.09 | 0.69 | 0.062 |
| mo091 | h | Ajudante de cofrador. (mão de obra) | 0.1 | 23.07 | 2.307 |
| % | % | Custos directos complementares | 2 % | 16.783 | 0.336 |
|  |  | Custos directos |  |  | 17.119 |

Resíduos:
- colocação: mt08cor020sdf; factor de resíduo 1
- colocação: mt08var060 Pregos de aço de 20x100 mm; factor de resíduo 0.0045
- colocação: mt08lhv030b Fita de juntas "VALERO"; factor de resíduo 0.044

## Recursos

**mt08cor020sdf** m Molde descartável de poliestireno expandido para cornija Classic S-01 "VALERO"
Dados técnicos: Custo energético 44.163 MJ; Emissão de CO2 1.564 kg; Código LER 17 06 04; Massa do elemento 0.47 kg; Volume 0.000783 m3

**mt08var060** kg Pregos de aço de 20x100 mm
Dados técnicos: Custo energético 9.830 MJ; Emissão de CO2 0.510 kg; Código LER 17 04 05; Massa do elemento 1 kg; Volume 0.000476 m3

**mt08lhv030b** m Fita de juntas "VALERO"
Dados técnicos: Custo energético 20.508 MJ; Emissão de CO2 0.460 kg; Código LER 17 02 03; Massa do elemento 0.11 kg; Volume 0.000183 m3
Resíduos:
- embalagem: re170201 Madeira. (componente de resíduo); rendimento 0.04 kg; Código LER 17 02 01; Massa do elemento 1 kg; Volume 0.000909 m3
