# Muro de betão

- Propriedade do ficheiro: CYPE Ingenieros S.A.
- Formato: FIEBDC-3/2016
- Programa: Generador de precios de la construcción. CYPE Ingenieros, S.A.
- Data: 07/06/2024
- Moeda: EUR
- Custos indirectos: 3 %
- IVA: 23 %

## E Estruturas

### EH Betão armado

#### EHM Muros

**EHM010** m³ Muro de betão.
Muro de betão armado 2F, de até 3 m de altura, espessura 30 cm, superfície plana, realizado com betão C25/30 (XC1(P); D12; S3; Cl 0,4) fabricado em central, com agregados reciclados da classe ARB1 e betonagem com grua, e aço A400 NR, com uma quantidade aproximada de 50 kg/m³, executado em condições complexas; montagem e desmontagem de sistema de cofragem com acabamento à vista com textura com veios, realizado com pranchas de madeira de pinho, amortizáveis em 4 utilizações. Inclusive arame de atar, separadores, negativos para passagem dos tensores e líquido descofrante, para evitar a aderência do betão à cofragem.
Critérios considerados na determinação do preço da unidade de obra: O preço inclui a elaboração e o montagem da armadura no local definitivo da sua colocação em obra.
Inclui: Limpeza e preparação da superfície de apoio. Marcação. Colocação das armaduras com separadores homologados. Formação de juntas. Colocação de negativos para passagem dos tensores. Limpeza e armazenamento da cofragem. Betonagem e compactação do betão. Desmontagem do sistema de cofragem. Cura do betão. Limpeza da superfície de coroamento do muro. Reparação de defeitos superficiais, se for necessário.
Critério de medição de projecto: Volume medido sobre a secção teórica de cálculo, segundo documentação gráfica de Projecto, descontando as aberturas de superfície maior de 2 m².
Critério de medição de obra: Medir-se-á o volume teórico executado segundo especificações de Projecto, descontando as aberturas de superfície maior de 2 m².

| Código | Un | Descrição | Rendimento | Preço | Importância |
|---|---|---|---|---|---|
| mt08ema060a | m² | Pranchões de madeira de pinho, para cofragem de muros de betão de até 3 m de altura. (material) | 1.667 | 30 | 50.010 |
| mt08ema065b | Ud | Estrutura suporte de sistema de cofragem vertical, para muro de betão a duas faces, de até 3 m de altura, formada por escoras de madeira para estabilização e aprumo da superfície cofrante do muro. (material) | 0.667 | 51.74 | 34.511 |
| mt08var050 | kg | Arame galvanizado para atar, de 1,30 mm de diâmetro. (material) | 1.45 | 1.5 | 2.175 |
| mt08var060 | kg | Pregos de aço de 20x100 mm. (material) | 0.267 | 8.75 | 2.336 |
| mt08dba010b | l | Agente desmoldante biodegradável em fase aquosa, para betões com acabamento aparente. (material) | 0.087 | 4.59 | 0.399 |
| mt08var204 | Ud | Negativos de PVC para passagem dos tensores da cofragem, de vários diâmetros e comprimentos. (material) | 2.667 | 1.35 | 3.600 |
| mt07aco020d | Ud | Separador homologado para muros. (material) | 8 | 0.06 | 0.480 |
| mt07aco040e | kg | Aço em varões nervurados, A400 NR, fornecido em obra em varões sem elaborar, de vários diâmetros. (material) | 51 | 1.31 | 66.810 |
| mt10hes110fhmc | m³ | Betão reciclado C25/30 (XC1(P); D12; S3; Cl 0,4), com uma percentagem máxima de 25% de agregados reciclados da classe ARB1, fabricado em central, segundo NP EN 206. (material) | 1.05 | 103.85 | 109.043 |
| mo044 | h | Oficial de 1ª cofrador. (mão de obra) | 2.025 | 23.64 | 47.871 |
| mo091 | h | Ajudante de cofrador. (mão de obra) | 2.352 | 23.07 | 54.261 |
| mo043 | h | Oficial de 1ª armador de ferro. (mão de obra) | 0.44 | 23.64 | 10.402 |
| mo090 | h | Ajudante de armador de ferro. (mão de obra) | 0.56 | 23.07 | 12.919 |
| mo045 | h | Oficial de 1ª estruturista, em trabalhos de betonagem. (mão de obra) | 0.25 | 23.64 | 5.910 |
| mo092 | h | Ajudante de estruturista, em trabalhos de betonagem. (mão de obra) | 1 | 23.07 | 23.070 |
| % | % | Custos directos complementares | 2 % | 423.797 | 8.476 |
|  |  | Custos directos |  |  | 432.273 |

Resíduos:
- colocação: mt08ema060a Pranchões de madeira de pinho, para cofragem de muros de betão de até 3 m de altura; factor de resíduo 1
- colocação: mt08var050 Arame galvanizado para atar, de 1,30 mm de diâmetro; factor de resíduo 0.0038
- colocação: mt08var060 Pregos de aço de 20x100 mm; factor de resíduo 0.0045
- colocação: mt08dba010b Agente desmoldante biodegradável em fase aquosa, para betões com acabamento aparente; factor de resíduo 0.07
- colocação: mt07aco040e Aço em varões nervurados, A400 NR, fornecido em obra em varões sem elaborar, de vários diâmetros; factor de resíduo 0.0075
- colocação: mt10hes110fhmc; factor de resíduo 0.00127478

## Recursos

**mt08ema060a** m² Pranchões de madeira de pinho, para cofragem de muros de betão de até 3 m de altura
Dados técnicos: Custo energético 1640.947 MJ; Emissão de CO2 -22.469 kg; Código LER 17 02 01; Massa do elemento 12.08 kg; Volume 0.010982 m3

**mt08var050** kg Arame galvanizado para atar, de 1,30 mm de diâmetro
Dados técnicos: Custo energético 25.100 MJ; Emissão de CO2 2.560 kg; Código LER 17 04 05; Massa do elemento 1 kg; Volume 0.000476 m3

**mt08var060** kg Pregos de aço de 20x100 mm
Dados técnicos: Custo energético 9.830 MJ; Emissão de CO2 0.510 kg; Código LER 17 04 05; Massa do elemento 1 kg; Volume 0.000476 m3

**mt08dba010b** l Agente desmoldante biodegradável em fase aquosa, para betões com acabamento aparente
Dados técnicos: Custo energético 85.113 MJ; Emissão de CO2 4.608 kg; Código LER 17 09 04; Massa do elemento 0.96 kg; Volume 0.00064 m3
Resíduos:
- embalagem: re150104 Embalagens de metal. (componente de resíduo); rendimento 0.042 kg; Código LER 15 01 04; Massa do elemento 1 kg; Volume 0.001667 m3

**mt07aco020d** Ud Separador homologado para muros
Dados técnicos: Custo energético 1.105 MJ; Emissão de CO2 0.114 kg
Resíduos:
- embalagem: re150101 Embalagens de papel e cartão. (componente de resíduo); rendimento 0.072 kg; Código LER 15 01 01; Massa do elemento 1 kg; Volume 0.001333 m3

**mt07aco040e** kg Aço em varões nervurados, A400 NR, fornecido em obra em varões sem elaborar, de vários diâmetros
Dados técnicos: Custo energético 9.830 MJ; Emissão de CO2 0.510 kg; Código LER 17 04 05; Massa do elemento 1 kg; Volume 0.000476 m3

**mt10hes110fhmc** m³ Betão reciclado C25/30 (XC1(P); D12; S3; Cl 0,4)
Dados técnicos: Custo energético 1840.000 MJ; Emissão de CO2 230.000 kg; Código LER 17 01 01; Massa do elemento 2300 kg; Volume 1.533333 m3
