# Muro de betão

- Propriedade do ficheiro: CYPE Ingenieros S.A.
- Formato: FIEBDC-3/2016
- Programa: Generador de precios de la construcción. CYPE Ingenieros, S.A.
- Data: 23/05/2024
- Moeda: EUR
- Custos indirectos: 3 %
- IVA: 23 %

## E Estruturas

### EH Betão armado

#### EHM Muros

**EHM010** m³ Muro de betão.
Muro de betão armado 2F, de até 3 m de altura, espessura 30 cm, superfície plana, realizado com betão C12/15 (X0(P); D12; S3; Cl 1,0) fabricado em central, e betonagem com grua, e aço A400 NR, com uma quantidade aproximada de 50 kg/m³, executado em condições complexas; montagem e desmontagem de sistema de cofragem com acabamento para revestir, realizado com painéis metálicos modulares, amortizáveis em 150 utilizações. Inclusive arame de atar, separadores, negativos para passagem dos tensores e líquido descofrante, para evitar a aderência do betão à cofragem; espuma de poliuretano monocomponente, para selagem dos negativos para passagem dos tensores da cofragem.
Critérios considerados na determinação do preço da unidade de obra: O preço inclui a elaboração e o montagem da armadura no local definitivo da sua colocação em obra.
Inclui: Limpeza e preparação da superfície de apoio. Marcação. Colocação das armaduras com separadores homologados. Formação de juntas. Colocação de negativos para passagem dos tensores. Limpeza e armazenamento da cofragem. Betonagem e compactação do betão. Desmontagem do sistema de cofragem. Cura do betão. Selagem dos negativos. Limpeza da superfície de coroamento do muro. Reparação de defeitos superficiais, se for necessário.
Critério de medição de projecto: Volume medido sobre a secção teórica de cálculo, segundo documentação gráfica de Projecto, descontando as aberturas de superfície maior de 2 m².
Critério de medição de obra: Medir-se-á o volume teórico executado segundo especificações de Projecto, descontando as aberturas de superfície maior de 2 m².

| Código | Un | Descrição | Rendimento | Preço | Importância |
|---|---|---|---|---|---|
| mt08eme070a | m² | Painéis metálicos modulares, para cofragem de muros de betão de até 3 m de altura. (material) | 0.044 | 200 | 8.800 |
| mt08eme075j | Ud | Estrutura suporte de sistema de cofragem vertical, para muros de betão a duas faces, de até 3 m de altura, formada por escoras metálicas para estabilização e aprumo da superfície cofrante. (material) | 0.044 | 275 | 12.100 |
| mt08dba010d | l | Agente desmoldante, à base de óleos especiais, emulsionante em água, para cofragens metálicas, fenólicas ou de madeira. (material) | 0.2 | 1.8 | 0.360 |
| mt08var204 | Ud | Negativos de PVC para passagem dos tensores da cofragem, de vários diâmetros e comprimentos. (material) | 2.667 | 1.35 | 3.600 |
| mt07aco020d | Ud | Separador homologado para muros. (material) | 8 | 0.06 | 0.480 |
| mt07aco040e | kg | Aço em varões nervurados, A400 NR, fornecido em obra em varões sem elaborar, de vários diâmetros. (material) | 51 | 1.31 | 66.810 |
| mt08var050 | kg | Arame galvanizado para atar, de 1,30 mm de diâmetro. (material) | 0.65 | 1.5 | 0.975 |
| mt10haf020cNtac | m³ | Betão C12/15 (X0(P); D12; S3; Cl 1,0), fabricado em central, segundo NP EN 206. (material) | 1.05 | 73 | 76.650 |
| mt13blw110b | Ud | Aerossol de 750 cm³ de espuma de poliuretano, de 22,5 kg/m³ de densidade, 140% de expansão, 18 N/cm² de resistência à tracção e 20 N/cm² de resistência à flexão, condutibilidade térmica 0,04 W/(m°C), estável de -40°C a 100°C; para aplicar com cânula; segundo EN 13165. (material) | 0.084 | 7.2 | 0.605 |
| mo044 | h | Oficial de 1ª cofrador. (mão de obra) | 1.65 | 23.64 | 39.006 |
| mo091 | h | Ajudante de cofrador. (mão de obra) | 1.8 | 23.07 | 41.526 |
| mo043 | h | Oficial de 1ª armador de ferro. (mão de obra) | 0.44 | 23.64 | 10.402 |
| mo090 | h | Ajudante de armador de ferro. (mão de obra) | 0.56 | 23.07 | 12.919 |
| mo113 | h | Operário não qualificado construção. (mão de obra) | 0.009 | 21.45 | 0.193 |
| mo045 | h | Oficial de 1ª estruturista, em trabalhos de betonagem. (mão de obra) | 0.25 | 23.64 | 5.910 |
| mo092 | h | Ajudante de estruturista, em trabalhos de betonagem. (mão de obra) | 1 | 23.07 | 23.070 |
| % | % | Custos directos complementares | 2 % | 303.406 | 6.068 |
|  |  | Custos directos |  |  | 309.474 |

Resíduos:
- colocação: mt08eme070a Painéis metálicos modulares, para cofragem de muros de betão de até 3 m de altura; factor de resíduo 1
- colocação: mt08dba010d Agente desmoldante, à base de óleos especiais, emulsionante em água, para cofragens metálicas, fenólicas ou de madeira; factor de resíduo 0.07
- colocação: mt07aco040e Aço em varões nervurados, A400 NR, fornecido em obra em varões sem elaborar, de vários diâmetros; factor de resíduo 0.0075
- colocação: mt08var050 Arame galvanizado para atar, de 1,30 mm de diâmetro; factor de resíduo 0.0038
- colocação: mt10haf020cNtac Betão C12/15 (X0(P); D12; S3; Cl 1,0), fabricado em central, segundo NP EN 206; factor de resíduo 0.00154579
- colocação: mt13blw110b; factor de resíduo 0.024

## Recursos

**mt08eme070a** m² Painéis metálicos modulares, para cofragem de muros de betão de até 3 m de altura
Dados técnicos: Custo energético 314.560 MJ; Emissão de CO2 16.320 kg; Código LER 17 04 05; Massa do elemento 32 kg; Volume 0.015238 m3

**mt08dba010d** l Agente desmoldante, à base de óleos especiais, emulsionante em água, para cofragens metálicas, fenólicas ou de madeira
Dados técnicos: Custo energético 82.642 MJ; Emissão de CO2 4.474 kg; Código LER 17 09 04; Massa do elemento 0.932 kg; Volume 0.000621 m3
Resíduos:
- embalagem: re150104 Embalagens de metal. (componente de resíduo); rendimento 0.042 kg; Código LER 15 01 04; Massa do elemento 1 kg; Volume 0.001667 m3

**mt07aco020d** Ud Separador homologado para muros
Dados técnicos: Custo energético 1.105 MJ; Emissão de CO2 0.114 kg
Resíduos:
- embalagem: re150101 Embalagens de papel e cartão. (componente de resíduo); rendimento 0.072 kg; Código LER 15 01 01; Massa do elemento 1 kg; Volume 0.001333 m3

**mt07aco040e** kg Aço em varões nervurados, A400 NR, fornecido em obra em varões sem elaborar, de vários diâmetros
Dados técnicos: Custo energético 9.830 MJ; Emissão de CO2 0.510 kg; Código LER 17 04 05; Massa do elemento 1 kg; Volume 0.000476 m3

**mt08var050** kg Arame galvanizado para atar, de 1,30 mm de diâmetro
Dados técnicos: Custo energético 25.100 MJ; Emissão de CO2 2.560 kg; Código LER 17 04 05; Massa do elemento 1 kg; Volume 0.000476 m3

**mt10haf020cNtac** m³ Betão C12/15 (X0(P); D12; S3; Cl 1,0), fabricado em central, segundo NP EN 206
Dados técnicos: Custo energético 1840.000 MJ; Emissão de CO2 230.000 kg; Código LER 17 01 01; Massa do elemento 2300 kg; Volume 1.533333 m3

**mt13blw110b** Ud Aerossol de 750 cm³ de espuma de poliuretano
Dados técnicos: Custo energético 4.178 MJ; Emissão de CO2 0.208 kg; Código LER 17 06 04; Massa do elemento 0.01875 kg; Volume 0.000031 m3
Resíduos:
- embalagem: re150104 Embalagens de metal; rendimento 0.15 kg
