# Pilar rectangular ou quadrado de betão armado

- Propriedade do ficheiro: CYPE Ingenieros S.A.
- Formato: FIEBDC-3/2016
- Programa: Generador de precios de la construcción. CYPE Ingenieros, S.A.
- Data: 23/05/2024
- Moeda: EUR
- Custos indirectos: 3 %
- IVA: 23 %

## E Estruturas

### EH Betão armado

#### EHS Pilares

**EHS010** m³ Pilar rectangular ou quadrado de betão armado.
Pilar de secção rectangular ou quadrada de betão armado, de 85x75 cm de secção média, realizado com betão C25/30 (XC1(P); D12; S3; Cl 0,4) fabricado em central, e betonagem com grua, e aço A400 NR, com uma quantidade aproximada de 120 kg/m³; montagem e desmontagem de sistema de cofragem, com acabamento para revestir, em piso de até 3 m de altura livre, formado por: superfície cofrante de painéis metálicos, amortizáveis em 75 utilizações e estrutura suporte vertical de escoras metálicas, amortizáveis em 150 utilizações. Inclusive arame de atar, separadores, líquido descofrante para evitar a aderência do betão à cofragem e perfis quebra arestas para biselamento de cantos.
Critérios considerados na determinação do preço da unidade de obra: O preço inclui a elaboração da armadura (corte, dobragem e moldagem de elementos) em fábrica e a montagem no lugar definitivo da sua colocação em obra.
Inclui: Marcação. Colocação das armaduras com separadores homologados. Montagem do sistema de cofragem. Betonagem e compactação do betão. Desmontagem do sistema de cofragem. Cura do betão.
Critério de medição de projecto: Volume medido segundo documentação gráfica de Projecto.
Critério de medição de obra: Medir-se-á o volume realmente executado segundo especificações de Projecto.

| Código | Un | Descrição | Rendimento | Preço | Importância |
|---|---|---|---|---|---|
| mt07sep010ac | Ud | Separador homologado de plástico, para armaduras de pilares de vários diâmetros. (material) | 12 | 0.08 | 0.960 |
| mt07aco040b | kg | Armadura elaborada em fábrica com aço em varões nervurados, A400 NR, de vários diâmetros. (material) | 120 | 1.71 | 205.200 |
| mt08var050 | kg | Arame galvanizado para atar, de 1,30 mm de diâmetro. (material) | 0.6 | 1.5 | 0.900 |
| mt08eup015a | m² | Painel metálico desenhado para o seu manuseamento com grua, para cofragem de pilares de betão armado de secção rectangular ou quadrada, de até 3 m de altura, inclusive acessórios de montagem. (material) | 0.08 | 92 | 7.360 |
| mt50spa081a | Ud | Escora metálica telescópica, até 3 m de altura. (material) | 0.037 | 19.25 | 0.712 |
| mt08var040a | Ud | Perfil quebra arestas de PVC, de várias dimensões e 2500 mm de comprimento. (material) | 2.5 | 0.55 | 1.375 |
| mt08dba010d | l | Agente desmoldante, à base de óleos especiais, emulsionante em água, para cofragens metálicas, fenólicas ou de madeira. (material) | 0.151 | 1.8 | 0.272 |
| mt10haf020bgngc | m³ | Betão C25/30 (XC1(P); D12; S3; Cl 0,4), fabricado em central, segundo NP EN 206. (material) | 1.05 | 83.08 | 87.234 |
| mo044 | h | Oficial de 1ª cofrador. (mão de obra) | 1.613 | 23.64 | 38.131 |
| mo091 | h | Ajudante de cofrador. (mão de obra) | 1.843 | 23.07 | 42.518 |
| mo043 | h | Oficial de 1ª armador de ferro. (mão de obra) | 0.672 | 23.64 | 15.886 |
| mo090 | h | Ajudante de armador de ferro. (mão de obra) | 0.672 | 23.07 | 15.503 |
| mo045 | h | Oficial de 1ª estruturista, em trabalhos de betonagem. (mão de obra) | 0.36 | 23.64 | 8.510 |
| mo092 | h | Ajudante de estruturista, em trabalhos de betonagem. (mão de obra) | 1.45 | 23.07 | 33.452 |
| % | % | Custos directos complementares | 2 % | 458.013 | 9.160 |
|  |  | Custos directos |  |  | 467.173 |

Resíduos:
- colocação: mt07aco040b Armadura elaborada em fábrica com aço em varões nervurados, A400 NR, de vários diâmetros; factor de resíduo 0.0075
- colocação: mt08var050 Arame galvanizado para atar, de 1,30 mm de diâmetro; factor de resíduo 0.0038
- colocação: mt08eup015a; factor de resíduo 1
- colocação: mt50spa081a Escora metálica telescópica, até 3 m de altura; factor de resíduo 1
- colocação: mt08var040a Perfil quebra arestas de PVC, de várias dimensões e 2500 mm de comprimento; factor de resíduo 1
- colocação: mt08dba010d Agente desmoldante, à base de óleos especiais, emulsionante em água, para cofragens metálicas, fenólicas ou de madeira; factor de resíduo 0.07
- colocação: mt10haf020bgngc Betão C25/30 (XC1(P); D12; S3; Cl 0,4), fabricado em central, segundo NP EN 206; factor de resíduo 0.00145726

## Recursos

**mt07sep010ac** Ud Separador homologado de plástico, para armaduras de pilares de vários diâmetros
Dados técnicos: Custo energético 1.105 MJ; Emissão de CO2 0.114 kg
Resíduos:
- embalagem: re150101 Embalagens de papel e cartão. (componente de resíduo); rendimento 0.072 kg; Código LER 15 01 01; Massa do elemento 1 kg; Volume 0.001333 m3

**mt07aco040b** kg Armadura elaborada em fábrica com aço em varões nervurados, A400 NR, de vários diâmetros
Dados técnicos: Custo energético 9.830 MJ; Emissão de CO2 0.510 kg; Código LER 17 04 05; Massa do elemento 1 kg; Volume 0.000476 m3

**mt08var050** kg Arame galvanizado para atar, de 1,30 mm de diâmetro
Dados técnicos: Custo energético 25.100 MJ; Emissão de CO2 2.560 kg; Código LER 17 04 05; Massa do elemento 1 kg; Volume 0.000476 m3

**mt08eup015a** m² Painel metálico desenhado para o seu manuseamento com grua
Dados técnicos: Custo energético 629.120 MJ; Emissão de CO2 32.640 kg; Código LER 17 04 05; Massa do elemento 64 kg; Volume 0.030476 m3

**mt50spa081a** Ud Escora metálica telescópica, até 3 m de altura
Dados técnicos: Custo energético 97.317 MJ; Emissão de CO2 5.049 kg; Código LER 17 04 05; Massa do elemento 9.9 kg; Volume 0.004714 m3

**mt08var040a** Ud Perfil quebra arestas de PVC, de várias dimensões e 2500 mm de comprimento
Dados técnicos: Custo energético 7.989 MJ; Emissão de CO2 0.906 kg; Código LER 17 02 03; Massa do elemento 0.18 kg; Volume 0.0003 m3
Resíduos:
- embalagem: re150101 Embalagens de papel e cartão; rendimento 0.032 kg

**mt08dba010d** l Agente desmoldante, à base de óleos especiais, emulsionante em água, para cofragens metálicas, fenólicas ou de madeira
Dados técnicos: Custo energético 82.642 MJ; Emissão de CO2 4.474 kg; Código LER 17 09 04; Massa do elemento 0.932 kg; Volume 0.000621 m3
Resíduos:
- embalagem: re150104 Embalagens de metal. (componente de resíduo); rendimento 0.042 kg; Código LER 15 01 04; Massa do elemento 1 kg; Volume 0.001667 m3

**mt10haf020bgngc** m³ Betão C25/30 (XC1(P); D12; S3; Cl 0,4), fabricado em central, segundo NP EN 206
Dados técnicos: Custo energético 1840.000 MJ; Emissão de CO2 230.000 kg; Código LER 17 01 01; Massa do elemento 2300 kg; Volume 1.533333 m3
