# Sistema de cofragem para pilar circular

- Propriedade do ficheiro: CYPE Ingenieros S.A.
- Formato: FIEBDC-3/2016
- Programa: Generador de precios de la construcción. CYPE Ingenieros, S.A.
- Data: 02/06/2024
- Moeda: EUR
- Custos indirectos: 3 %
- IVA: 23 %

## E Estruturas

### EH Betão armado

#### EHS Pilares

**EHS013** m² Sistema de cofragem para pilar circular.
Montagem e desmontagem de sistema de cofragem reutilizável, para formação de pilar circular de betão armado de 80 cm de diâmetro médio, com acabamento para revestir em piso de entre 6 e 7 m de altura livre, formado por: superfície cofrante de moldes cilíndricos de lâminas metálicas, amortizáveis em 100 utilizações e estrutura suporte vertical de torre andaime para escoramento de pilares de grande altura, amortizável em 1 utilizações. Inclusive líquido descofrante, para evitar a aderência do betão à cofragem.
Inclui: Marcação. Aplicação do líquido descofrante. Montagem do sistema de cofragem. Desmontagem do sistema de cofragem. Limpeza e armazenamento da cofragem.
Critério de medição de projecto: Superfície de cofragem em contacto com o betão, medida segundo documentação gráfica de Projecto.
Critério de medição de obra: Medir-se-á a superfície de cofragem em contacto com o betão realmente executada segundo especificações de Projecto.

| Código | Un | Descrição | Rendimento | Preço | Importância |
|---|---|---|---|---|---|
| mt08eup020K | m² | Molde cilíndrico reutilizável de lâminas metálicas, para cofragem de pilares de betão, de entre 6 e 7 m de altura, para acabamento não aparente do betão. Inclusive acessórios de montagem. (material) | 0.01 | 160 | 1.600 |
| mt08eup030 | m³ | Torre andaime metálica, para escoramento de pilares de grande altura. Inclusive p/p de acessórios de montagem. (material) | 0.1 | 3.45 | 0.345 |
| mt08dba010d | l | Agente desmoldante, à base de óleos especiais, emulsionante em água, para cofragens metálicas, fenólicas ou de madeira. (material) | 0.03 | 1.8 | 0.054 |
| mo044 | h | Oficial de 1ª cofrador. (mão de obra) | 0.24 | 23.64 | 5.674 |
| mo091 | h | Ajudante de cofrador. (mão de obra) | 0.24 | 23.07 | 5.537 |
| % | % | Custos directos complementares | 2 % | 13.210 | 0.264 |
|  |  | Custos directos |  |  | 13.474 |

Resíduos:
- colocação: mt08eup020K; factor de resíduo 1
- colocação: mt08dba010d Agente desmoldante, à base de óleos especiais, emulsionante em água, para cofragens metálicas, fenólicas ou de madeira; factor de resíduo 0.07

## Recursos

**mt08eup020K** m² Molde cilíndrico reutilizável de lâminas metálicas
Dados técnicos: Custo energético 314.560 MJ; Emissão de CO2 16.320 kg; Código LER 17 04 05; Massa do elemento 32 kg; Volume 0.015238 m3

**mt08dba010d** l Agente desmoldante, à base de óleos especiais, emulsionante em água, para cofragens metálicas, fenólicas ou de madeira
Dados técnicos: Custo energético 82.642 MJ; Emissão de CO2 4.474 kg; Código LER 17 09 04; Massa do elemento 0.932 kg; Volume 0.000621 m3
Resíduos:
- embalagem: re150104 Embalagens de metal. (componente de resíduo); rendimento 0.042 kg; Código LER 15 01 04; Massa do elemento 1 kg; Volume 0.001667 m3
