# Sistema de cofragem para pilar circular

- Propriedade do ficheiro: CYPE Ingenieros S.A.
- Formato: FIEBDC-3/2016
- Programa: Generador de precios de la construcción. CYPE Ingenieros, S.A.
- Data: 05/05/2024
- Moeda: EUR
- Custos indirectos: 3 %
- IVA: 23 %

## E Estruturas

### EH Betão armado

#### EHS Pilares

**EHS013** m² Sistema de cofragem para pilar circular.
Montagem e desmontagem de sistema de cofragem descartável, para formação de pilar circular de betão armado de 80 cm de diâmetro médio, com acabamento para revestir em piso de entre 6 e 7 m de altura livre, formado por: superfície cofrante de moldes cilíndricos de lâmina plastificada reforçada exteriormente com fibra de vidro, de uma única utilização e estrutura suporte vertical de torre andaime para escoramento de pilares de grande altura, amortizável em 1 utilizações.
Inclui: Marcação. Montagem do sistema de cofragem. Desmontagem do sistema de cofragem.
Critério de medição de projecto: Superfície de cofragem em contacto com o betão, medida segundo documentação gráfica de Projecto.
Critério de medição de obra: Medir-se-á a superfície de cofragem em contacto com o betão realmente executada segundo especificações de Projecto.

| Código | Un | Descrição | Rendimento | Preço | Importância |
|---|---|---|---|---|---|
| mt08tub030ed | m² | Molde cilíndrico descartável, de lâmina plastificada reforçada exteriormente com fibra de vidro, para cofragem de pilares de betão, de entre 6 e 7 m de altura e 80 cm de diâmetro médio, para acabamento não aparente do betão. Inclusive acessórios de montagem. (material) | 1 | 42.84 | 42.840 |
| mt08eup030 | m³ | Torre andaime metálica, para escoramento de pilares de grande altura. Inclusive p/p de acessórios de montagem. (material) | 0.1 | 3.45 | 0.345 |
| mo044 | h | Oficial de 1ª cofrador. (mão de obra) | 0.25 | 23.64 | 5.910 |
| mo091 | h | Ajudante de cofrador. (mão de obra) | 0.25 | 23.07 | 5.768 |
| % | % | Custos directos complementares | 2 % | 54.863 | 1.097 |
|  |  | Custos directos |  |  | 55.960 |

Resíduos:
- colocação: mt08tub030ed; factor de resíduo 1

## Recursos

**mt08tub030ed** m² Molde cilíndrico descartável
Dados técnicos: Custo energético 248.788 MJ; Emissão de CO2 12.352 kg; Código LER 17 02 03; Massa do elemento 2.568 kg; Volume 0.00428 m3
