# Sistema de cofragem para pilar circular

- Propriedade do ficheiro: CYPE Ingenieros S.A.
- Formato: FIEBDC-3/2016
- Programa: Generador de precios de la construcción. CYPE Ingenieros, S.A.
- Data: 19/05/2024
- Moeda: EUR
- Custos indirectos: 3 %
- IVA: 23 %

## E Estruturas

### EH Betão armado

#### EHS Pilares

**EHS013** m² Sistema de cofragem para pilar circular.
Montagem e desmontagem de sistema de cofragem descartável, para formação de pilar circular de betão armado de 65 cm de diâmetro médio, com acabamento para revestir em piso de até 3 m de altura livre, formado por: superfície cofrante de moldes cilíndricos de lâmina plastificada reforçada exteriormente com fibra de vidro, de uma única utilização e estrutura suporte vertical de escoras metálicas, amortizáveis em 150 utilizações.
Inclui: Marcação. Montagem do sistema de cofragem. Desmontagem do sistema de cofragem.
Critério de medição de projecto: Superfície de cofragem em contacto com o betão, medida segundo documentação gráfica de Projecto.
Critério de medição de obra: Medir-se-á a superfície de cofragem em contacto com o betão realmente executada segundo especificações de Projecto.

| Código | Un | Descrição | Rendimento | Preço | Importância |
|---|---|---|---|---|---|
| mt08tub030aa | m² | Molde cilíndrico descartável, de lâmina plastificada reforçada exteriormente com fibra de vidro, para cofragem de pilares de betão, de até 3 m de altura e 65 cm de diâmetro médio, para acabamento não aparente do betão. Inclusive acessórios de montagem. (material) | 1 | 35.79 | 35.790 |
| mt50spa081a | Ud | Escora metálica telescópica, até 3 m de altura. (material) | 0.007 | 19.25 | 0.135 |
| mo044 | h | Oficial de 1ª cofrador. (mão de obra) | 0.165 | 23.64 | 3.901 |
| mo091 | h | Ajudante de cofrador. (mão de obra) | 0.165 | 23.07 | 3.807 |
| % | % | Custos directos complementares | 2 % | 43.633 | 0.873 |
|  |  | Custos directos |  |  | 44.506 |

Resíduos:
- colocação: mt08tub030aa; factor de resíduo 1
- colocação: mt50spa081a Escora metálica telescópica, até 3 m de altura; factor de resíduo 1

## Recursos

**mt08tub030aa** m² Molde cilíndrico descartável
Dados técnicos: Custo energético 248.788 MJ; Emissão de CO2 12.352 kg; Código LER 17 02 03; Massa do elemento 2.568 kg; Volume 0.00428 m3

**mt50spa081a** Ud Escora metálica telescópica, até 3 m de altura
Dados técnicos: Custo energético 97.317 MJ; Emissão de CO2 5.049 kg; Código LER 17 04 05; Massa do elemento 9.9 kg; Volume 0.004714 m3
