# Sistema de cofragem para pilar circular

- Propriedade do ficheiro: CYPE Ingenieros S.A.
- Formato: FIEBDC-3/2016
- Programa: Generador de precios de la construcción. CYPE Ingenieros, S.A.
- Data: 18/05/2024
- Moeda: EUR
- Custos indirectos: 3 %
- IVA: 23 %

## E Estruturas

### EH Betão armado

#### EHS Pilares

**EHS013** m² Sistema de cofragem para pilar circular.
Montagem e desmontagem de sistema de cofragem descartável, para formação de pilar circular de betão armado de 45 cm de diâmetro médio, com acabamento para revestir em piso de até 3 m de altura livre, formado por: superfície cofrante de moldes cilíndricos de bandas de papel kraft, alumínio e polietileno, de uma única utilização e estrutura suporte vertical de escoras metálicas, amortizáveis em 150 utilizações.
Inclui: Marcação. Montagem do sistema de cofragem. Desmontagem do sistema de cofragem.
Critério de medição de projecto: Superfície de cofragem em contacto com o betão, medida segundo documentação gráfica de Projecto.
Critério de medição de obra: Medir-se-á a superfície de cofragem em contacto com o betão realmente executada segundo especificações de Projecto.

| Código | Un | Descrição | Rendimento | Preço | Importância |
|---|---|---|---|---|---|
| mt08tub020ag | m² | Molde cilíndrico descartável, de bandas de papel kraft, alumínio e polietileno em espiral, para cofragem de pilares de betão, de até 3 m de altura e 45 cm de diâmetro médio, para acabamento não aparente do betão. Inclusive acessórios de montagem. (material) | 1 | 28.47 | 28.470 |
| mt50spa081a | Ud | Escora metálica telescópica, até 3 m de altura. (material) | 0.007 | 19.25 | 0.135 |
| mo044 | h | Oficial de 1ª cofrador. (mão de obra) | 0.165 | 23.64 | 3.901 |
| mo091 | h | Ajudante de cofrador. (mão de obra) | 0.165 | 23.07 | 3.807 |
| % | % | Custos directos complementares | 2 % | 36.313 | 0.726 |
|  |  | Custos directos |  |  | 37.039 |

Resíduos:
- colocação: mt08tub020ag; factor de resíduo 1
- colocação: mt50spa081a Escora metálica telescópica, até 3 m de altura; factor de resíduo 1

## Recursos

**mt08tub020ag** m² Molde cilíndrico descartável
Dados técnicos: Custo energético 1.228 MJ; Emissão de CO2 1.933 kg; Código LER 20 01 01; Massa do elemento 2.274 kg; Volume 0.003032 m3

**mt50spa081a** Ud Escora metálica telescópica, até 3 m de altura
Dados técnicos: Custo energético 97.317 MJ; Emissão de CO2 5.049 kg; Código LER 17 04 05; Massa do elemento 9.9 kg; Volume 0.004714 m3
