# Sistema de cofragem descartável para pilar rectangular ou quadrado

- Propriedade do ficheiro: CYPE Ingenieros S.A.
- Formato: FIEBDC-3/2016
- Programa: Generador de precios de la construcción. CYPE Ingenieros, S.A.
- Data: 15/06/2024
- Moeda: EUR
- Custos indirectos: 3 %
- IVA: 23 %

## E Estruturas

### EH Betão armado

#### EHS Pilares

**EHS014** Ud Sistema de cofragem descartável para pilar rectangular ou quadrado.
Montagem e desmontagem de sistema de cofragem descartável Reltec Cuadrado "VALERO", para formação de pilar rectangular ou quadrado de betão armado, de 50x20 cm, com acabamento para revestir, em piso de entre 3 e 4 m de altura livre, formado por: superfície cofrante de moldes cilíndricos de poliestireno expandido (EPS), revestidos interiormente com uma lâmina plastificada e reforçados exteriormente com fibra de vidro, de uma única utilização e estrutura suporte vertical de escoras metálicas, amortizáveis em 150 utilizações.
Inclui: Marcação. Montagem do sistema de cofragem. Desmontagem do sistema de cofragem.
Critério de medição de projecto: Número de unidades previstas, segundo documentação gráfica de Projecto.
Critério de medição de obra: Medir-se-á o número de unidades realmente executadas segundo especificações de Projecto.

| Código | Un | Descrição | Rendimento | Preço | Importância |
|---|---|---|---|---|---|
| mt08val010bF1 | m | Molde cilíndrico descartável Reltec Cuadrado "VALERO", de 570 mm de diâmetro exterior, de poliestireno expandido (EPS), revestido interiormente com uma lâmina plastificada e reforçado exteriormente com fibra de vidro, para pilares de betão armado de secção rectangular ou quadrada, de entre 3 e 4 m de altura e 50x20 cm de secção média, para acabamento não aparente do betão. (material) | 4 | 81.54 | 326.160 |
| mt50spa081c | Ud | Escora metálica telescópica, até 4 m de altura. (material) | 0.027 | 26.47 | 0.715 |
| mo044 | h | Oficial de 1ª cofrador. (mão de obra) | 1.064 | 23.64 | 25.153 |
| mo091 | h | Ajudante de cofrador. (mão de obra) | 1.064 | 23.07 | 24.546 |
| % | % | Custos directos complementares | 2 % | 376.574 | 7.531 |
|  |  | Custos directos |  |  | 384.105 |

Resíduos:
- colocação: mt08val010bF1; factor de resíduo 1
- colocação: mt50spa081c Escora metálica telescópica, até 4 m de altura; factor de resíduo 1

## Recursos

**mt08val010bF1** m Molde cilíndrico descartável Reltec Cuadrado "VALERO"
Dados técnicos: Custo energético 650.666 MJ; Emissão de CO2 25.960 kg; Código LER 17 02 03; Massa do elemento 7.35 kg; Volume 0.01225 m3

**mt50spa081c** Ud Escora metálica telescópica, até 4 m de altura
Dados técnicos: Custo energético 112.062 MJ; Emissão de CO2 5.814 kg; Código LER 17 04 05; Massa do elemento 11.4 kg; Volume 0.005429 m3
