# Sistema de cofragem descartável para pilar rectangular ou quadrado

- Propriedade do ficheiro: CYPE Ingenieros S.A.
- Formato: FIEBDC-3/2016
- Programa: Generador de precios de la construcción. CYPE Ingenieros, S.A.
- Data: 15/06/2024
- Moeda: EUR
- Custos indirectos: 3 %
- IVA: 23 %

## E Estruturas

### EH Betão armado

#### EHS Pilares

**EHS014** Ud Sistema de cofragem descartável para pilar rectangular ou quadrado.
Montagem e desmontagem de sistema de cofragem descartável Reltec Esquinero "VALERO", para formação de pilar rectangular ou quadrado de betão armado, de 20x20 cm, com acabamento à vista com textura lisa, em piso de entre 3 e 4 m de altura livre, formado por: superfície cofrante de moldes cilíndricos de poliestireno expandido (EPS), revestidos interiormente com uma lâmina plastificada e reforçados exteriormente com fibra de vidro, de uma única utilização e estrutura suporte vertical de escoras metálicas, amortizáveis em 150 utilizações.
Inclui: Marcação. Montagem do sistema de cofragem. Desmontagem do sistema de cofragem.
Critério de medição de projecto: Número de unidades previstas, segundo documentação gráfica de Projecto.
Critério de medição de obra: Medir-se-á o número de unidades realmente executadas segundo especificações de Projecto.

| Código | Un | Descrição | Rendimento | Preço | Importância |
|---|---|---|---|---|---|
| mt08val010qa1 | m | Molde cilíndrico descartável Reltec Esquinero "VALERO", de 300 mm de diâmetro exterior, de poliestireno expandido (EPS), revestido interiormente com uma lâmina plastificada e reforçado exteriormente com fibra de vidro, para pilares de betão armado de secção rectangular ou quadrada, de entre 3 e 4 m de altura e 20x20 cm de secção média, para acabamento aparente do betão. (material) | 4 | 32.38 | 129.520 |
| mt50spa081c | Ud | Escora metálica telescópica, até 4 m de altura. (material) | 0.02 | 26.47 | 0.529 |
| mo044 | h | Oficial de 1ª cofrador. (mão de obra) | 0.608 | 23.64 | 14.373 |
| mo091 | h | Ajudante de cofrador. (mão de obra) | 0.608 | 23.07 | 14.027 |
| % | % | Custos directos complementares | 2 % | 158.449 | 3.169 |
|  |  | Custos directos |  |  | 161.618 |

Resíduos:
- colocação: mt08val010qa1; factor de resíduo 1
- colocação: mt50spa081c Escora metálica telescópica, até 4 m de altura; factor de resíduo 1

## Recursos

**mt08val010qa1** m Molde cilíndrico descartável Reltec Esquinero "VALERO"
Dados técnicos: Custo energético 89.411 MJ; Emissão de CO2 3.567 kg; Código LER 17 02 03; Massa do elemento 1.01 kg; Volume 0.001683 m3

**mt50spa081c** Ud Escora metálica telescópica, até 4 m de altura
Dados técnicos: Custo energético 112.062 MJ; Emissão de CO2 5.814 kg; Código LER 17 04 05; Massa do elemento 11.4 kg; Volume 0.005429 m3
