# Sistema de cofragem descartável para pilar rectangular ou quadrado

- Propriedade do ficheiro: CYPE Ingenieros S.A.
- Formato: FIEBDC-3/2016
- Programa: Generador de precios de la construcción. CYPE Ingenieros, S.A.
- Data: 15/06/2024
- Moeda: EUR
- Custos indirectos: 3 %
- IVA: 23 %

## E Estruturas

### EH Betão armado

#### EHS Pilares

**EHS014** Ud Sistema de cofragem descartável para pilar rectangular ou quadrado.
Montagem e desmontagem de sistema de cofragem descartável Reltec Cuadrado "VALERO", para formação de pilar rectangular ou quadrado de betão armado, de 60x25 cm, com acabamento à vista com textura lisa, em piso de entre 5 e 6 m de altura livre, formado por: superfície cofrante de moldes cilíndricos de poliestireno expandido (EPS), revestidos interiormente com uma lâmina plastificada e reforçados exteriormente com fibra de vidro, de uma única utilização e estrutura suporte vertical de torre andaime para escoramento de pilares de grande altura, amortizável em 150 utilizações.
Inclui: Marcação. Montagem do sistema de cofragem. Desmontagem do sistema de cofragem.
Critério de medição de projecto: Número de unidades previstas, segundo documentação gráfica de Projecto.
Critério de medição de obra: Medir-se-á o número de unidades realmente executadas segundo especificações de Projecto.

| Código | Un | Descrição | Rendimento | Preço | Importância |
|---|---|---|---|---|---|
| mt08val010iV1 | m | Molde cilíndrico descartável Reltec Cuadrado "VALERO", de 696 mm de diâmetro exterior, de poliestireno expandido (EPS), revestido interiormente com uma lâmina plastificada e reforçado exteriormente com fibra de vidro, para pilares de betão armado de secção rectangular ou quadrada, de entre 5 e 6 m de altura e 60x25 cm de secção média, para acabamento aparente do betão. (material) | 6 | 145.83 | 874.980 |
| mt08eup030 | m³ | Torre andaime metálica, para escoramento de pilares de grande altura. Inclusive p/p de acessórios de montagem. (material) | 0.1 | 3.45 | 0.345 |
| mo044 | h | Oficial de 1ª cofrador. (mão de obra) | 2.142 | 23.64 | 50.637 |
| mo091 | h | Ajudante de cofrador. (mão de obra) | 2.142 | 23.07 | 49.416 |
| % | % | Custos directos complementares | 2 % | 975.378 | 19.508 |
|  |  | Custos directos |  |  | 994.886 |

Resíduos:
- colocação: mt08val010iV1; factor de resíduo 1

## Recursos

**mt08val010iV1** m Molde cilíndrico descartável Reltec Cuadrado "VALERO"
Dados técnicos: Custo energético 940.146 MJ; Emissão de CO2 37.510 kg; Código LER 17 02 03; Massa do elemento 10.62 kg; Volume 0.0177 m3
