# Laje sanitária ventilada sobre murete de alvenaria

- Propriedade do ficheiro: CYPE Ingenieros S.A.
- Formato: FIEBDC-3/2016
- Programa: Generador de precios de la construcción. CYPE Ingenieros, S.A.
- Data: 15/06/2024
- Moeda: EUR
- Custos indirectos: 3 %
- IVA: 23 %

## E Estruturas

### EH Betão armado

#### EHU Lajes aligeiradas

**EHU005** m² Laje sanitária ventilada sobre murete de alvenaria.
Laje sanitária ventilada de betão armado, altura 25 = 20+5 cm, realizada com betão C25/30 (XC1(P); D25; S3; Cl 0,4) fabricado em central, e betonagem com grua, volume 0,112 m³/m², e aço A400 NR na zona de reforço de momentos negativos e conectores de vigotas e vigas de bordadura, quantidade 6 kg/m²; formada por: vigota pré-esforçada de secção em "T" invertido, com documento de homologação; abobadilha de betão, 40x20x20 cm, com documento de homologação; camada de compressão de 5 cm de espessura, com armadura de distribuição formada por malha electrossoldada AR42 100x300 mm de aço A500 EL, sobre murete de apoio de 80 cm de altura de tijolo cerâmico furado triplo, para revestir, 30x20x15 cm, com argamassa de cimento confeccionada em obra, com 250 kg/m³ de cimento, cor cinzento, dosificação 1:6, fornecida em sacos, acabado com tela asfáltica. Inclusive agente filmógeno, para a cura de betões e argamassas.
Critérios considerados na determinação do preço da unidade de obra: O preço inclui a elaboração da armadura (corte, dobragem e moldagem de elementos) em fábrica e a montagem no lugar definitivo da sua colocação em obra.
Inclui: MURETE DE ALVENARIA: Limpeza e preparação da superfície suporte. Marcação. Preparação da argamassa. Assentamento da primeira fiada sobre camada de argamassa. Colocação e aprumo de prumos de referência. Colocação de fios entre prumos. Colocação das peças por fiadas a nível. Formação de aberturas de ventilação em muros. Colocação da impermeabilização. LAJE SANITÁRIA: Marcação da geometria da planta. Colocação de vigotas e abobadilhas. Colocação das armaduras com separadores homologados. Betonagem e compactação do betão. Nivelamento da camada de compressão. Cura do betão.
Critério de medição de projecto: Superfície medida desde as faces exteriores das vigas de bordadura do perímetro, segundo documentação gráfica de Projecto, descontando as aberturas de superfície maior de 6 m².
Critério de medição de obra: Medir-se-á, desde as faces exteriores das vigas perimetrais, a superfície realmente executada segundo especificações de Projecto, descontando as aberturas de superfície maior de 6 m². Consideram-se incluídos todos os elementos integrantes da estrutura assinalados nos desenhos e pormenores do Projecto.

| Código | Un | Descrição | Rendimento | Preço | Importância |
|---|---|---|---|---|---|
| mt04lpt010e | Ud | Tijolo cerâmico furado triplo, para revestir, 30x20x15 cm, para utilização em alvenaria protegida (peça P), densidade 650 kg/m³, segundo NP EN 771-1. (material) | 9.45 | 0.39 | 3.686 |
| mt08aaa010a | m³ | Água. (material) | 0.004 | 1.5 | 0.006 |
| mt01arg005a | t | Areia de pedreira, para argamassa preparada em obra. (material) | 0.021 | 18 | 0.378 |
| mt08cem011a | kg | Cimento Portland CEM II/B-L 32,5 R, cor cinzento, em sacos, segundo NP EN 197-1. (material) | 3.175 | 0.1 | 0.318 |
| mt14lba010g | m² | Membrana de betume modificado com elastómero SBS, LBM(SBS)-40-FP, de 3,5 mm de espessura, massa nominal 4 kg/m², com armadura de feltro de poliéster não tecido de 160 g/m², de superfície não protegida. Segundo EN 13707. (material) | 0.84 | 6.93 | 5.821 |
| mt08eft030a | m² | Painel de madeira tratada, de 22 mm de espessura, reforçado com varões e perfis. (material) | 0.028 | 45.5 | 1.274 |
| mt08cim030b | m³ | Madeira de pinho. (material) | 0.003 | 248.85 | 0.747 |
| mt08var060 | kg | Pregos de aço de 20x100 mm. (material) | 0.04 | 8.75 | 0.350 |
| mt08dba010d | l | Agente desmoldante, à base de óleos especiais, emulsionante em água, para cofragens metálicas, fenólicas ou de madeira. (material) | 0.03 | 1.8 | 0.054 |
| mt07bvp010f | Ud | Abobadilha de betão, 40x20x20 cm. Inclusive peças especiais. (material) | 7.35 | 0.44 | 3.234 |
| mt07vpt010 | m | Vigota pré-esforçada de secção em "T" invertido, segundo NP EN 15037-1. (material) | 2.26 | 2.24 | 5.062 |
| mt07aco040b | kg | Armadura elaborada em fábrica com aço em varões nervurados, A400 NR, de vários diâmetros. (material) | 6 | 1.71 | 10.260 |
| mt08var050 | kg | Arame galvanizado para atar, de 1,30 mm de diâmetro. (material) | 0.06 | 1.5 | 0.090 |
| mt07ame020ddc | m² | Malha electrossoldada AR42 100x300 mm, com arames longitudinais de 4,2 mm de diâmetro e arames transversais de 4,2 mm de diâmetro, aço A500 EL. (material) | 1.1 | 2.6 | 2.860 |
| mt10haf020bgnhc | m³ | Betão C25/30 (XC1(P); D25; S3; Cl 0,4), fabricado em central, segundo NP EN 206. (material) | 0.118 | 80.33 | 9.479 |
| mt08cur020a | l | Agente filmógeno, para a cura de betões e argamassas. (material) | 0.15 | 1.56 | 0.234 |
| mq06hor010 | h | Betoneira eléctrica com uma capacidade de amassadura de 160 l. (equipamento) | 0.009 | 3.45 | 0.031 |
| mo021 | h | Oficial de 1ª construção em trabalhos auxiliares de pedreiro. (mão de obra) | 0.36 | 22.68 | 8.165 |
| mo114 | h | Operário não qualificado construção em trabalhos auxiliares de pedreiro. (mão de obra) | 0.321 | 21.45 | 6.885 |
| mo044 | h | Oficial de 1ª cofrador. (mão de obra) | 0.226 | 23.64 | 5.343 |
| mo091 | h | Ajudante de cofrador. (mão de obra) | 0.222 | 23.07 | 5.122 |
| mo043 | h | Oficial de 1ª armador de ferro. (mão de obra) | 0.06 | 23.64 | 1.418 |
| mo090 | h | Ajudante de armador de ferro. (mão de obra) | 0.06 | 23.07 | 1.384 |
| mo045 | h | Oficial de 1ª estruturista, em trabalhos de betonagem. (mão de obra) | 0.036 | 23.64 | 0.851 |
| mo092 | h | Ajudante de estruturista, em trabalhos de betonagem. (mão de obra) | 0.14 | 23.07 | 3.230 |
| % | % | Custos directos complementares | 2 % | 76.282 | 1.526 |
|  |  | Custos directos |  |  | 77.808 |

Resíduos:
- colocação: mt04lpt010e; factor de resíduo 0.0335013
- colocação: mt01arg005a Areia de pedreira, para argamassa preparada em obra; factor de resíduo 0.00501329
- colocação: mt08cem011a Cimento Portland CEM II/B-L 32,5 R, cor cinzento, em sacos, segundo NP EN 197-1; factor de resíduo 0.01512
- colocação: mt14lba010g; factor de resíduo 0.0649432
- colocação: mt08eft030a Painel de madeira tratada, de 22 mm de espessura, reforçado com varões e perfis; factor de resíduo 1
- colocação: mt08cim030b Madeira de pinho; factor de resíduo 1
- colocação: mt08var060 Pregos de aço de 20x100 mm; factor de resíduo 0.0045
- colocação: mt08dba010d Agente desmoldante, à base de óleos especiais, emulsionante em água, para cofragens metálicas, fenólicas ou de madeira; factor de resíduo 0.07
- colocação: mt07bvp010f Abobadilha de betão, 40x20x20 cm. Inclusive peças especiais; factor de resíduo 0.0473
- colocação: mt07vpt010 Vigota pré-esforçada de secção em "T" invertido, segundo NP EN 15037-1; factor de resíduo 0.0252
- colocação: mt07aco040b Armadura elaborada em fábrica com aço em varões nervurados, A400 NR, de vários diâmetros; factor de resíduo 0.0075
- colocação: mt08var050 Arame galvanizado para atar, de 1,30 mm de diâmetro; factor de resíduo 0.0038
- colocação: mt07ame020ddc; factor de resíduo 0.021549
- colocação: mt10haf020bgnhc Betão C25/30 (XC1(P); D25; S3; Cl 0,4), fabricado em central, segundo NP EN 206; factor de resíduo 0.0014814

## Recursos

**mt04lpt010e** Ud Tijolo cerâmico furado triplo
Dados técnicos: Custo energético 17.105 MJ; Emissão de CO2 1.228 kg; Código LER 17 01 02; Massa do elemento 5.2 kg; Volume 0.00416 m3
Resíduos:
- embalagem: re170201 Madeira. (componente de resíduo); rendimento 0.013 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico; rendimento 0.002 kg

**mt14lba010g** m² Membrana de betume modificado com elastómero SBS
Dados técnicos: Custo energético 233.484 MJ; Emissão de CO2 6.574 kg; Código LER 17 03 02; Massa do elemento 4 kg; Volume 0.004 m3
Resíduos:
- embalagem: re170203 Plástico; rendimento 0.053 kg

**mt08eft030a** m² Painel de madeira tratada, de 22 mm de espessura, reforçado com varões e perfis
Dados técnicos: Custo energético 1657.248 MJ; Emissão de CO2 -22.692 kg; Código LER 17 02 01; Massa do elemento 12.2 kg; Volume 0.011091 m3

**mt08cim030b** m³ Madeira de pinho
Dados técnicos: Custo energético 7471.200 MJ; Emissão de CO2 -102.300 kg; Código LER 17 02 01; Massa do elemento 55 kg; Volume 0.05 m3

**mt08var060** kg Pregos de aço de 20x100 mm
Dados técnicos: Custo energético 9.830 MJ; Emissão de CO2 0.510 kg; Código LER 17 04 05; Massa do elemento 1 kg; Volume 0.000476 m3

**mt08dba010d** l Agente desmoldante, à base de óleos especiais, emulsionante em água, para cofragens metálicas, fenólicas ou de madeira
Dados técnicos: Custo energético 82.642 MJ; Emissão de CO2 4.474 kg; Código LER 17 09 04; Massa do elemento 0.932 kg; Volume 0.000621 m3
Resíduos:
- embalagem: re150104 Embalagens de metal. (componente de resíduo); rendimento 0.042 kg; Código LER 15 01 04; Massa do elemento 1 kg; Volume 0.001667 m3

**mt07bvp010f** Ud Abobadilha de betão, 40x20x20 cm. Inclusive peças especiais
Dados técnicos: Custo energético 6.108 MJ; Emissão de CO2 0.726 kg; Código LER 17 01 01; Massa do elemento 9 kg; Volume 0.006 m3
Resíduos:
- embalagem: re170201 Madeira; rendimento 0.007 kg
- embalagem: re170203 Plástico; rendimento 0.004 kg

**mt07vpt010** m Vigota pré-esforçada de secção em "T" invertido, segundo NP EN 15037-1
Dados técnicos: Custo energético 31.090 MJ; Emissão de CO2 3.137 kg; Código LER 17 01 01; Massa do elemento 19.16 kg; Volume 0.012773 m3
Resíduos:
- embalagem: re170201 Madeira; rendimento 0.014 kg
- embalagem: re170203 Plástico; rendimento 0.06 kg

**mt07aco040b** kg Armadura elaborada em fábrica com aço em varões nervurados, A400 NR, de vários diâmetros
Dados técnicos: Custo energético 9.830 MJ; Emissão de CO2 0.510 kg; Código LER 17 04 05; Massa do elemento 1 kg; Volume 0.000476 m3

**mt08var050** kg Arame galvanizado para atar, de 1,30 mm de diâmetro
Dados técnicos: Custo energético 25.100 MJ; Emissão de CO2 2.560 kg; Código LER 17 04 05; Massa do elemento 1 kg; Volume 0.000476 m3

**mt07ame020ddc** m² Malha electrossoldada AR42 100x300 mm
Dados técnicos: Custo energético 14.254 MJ; Emissão de CO2 0.740 kg; Código LER 17 04 05; Massa do elemento 1.45 kg; Volume 0.00069 m3

**mt10haf020bgnhc** m³ Betão C25/30 (XC1(P); D25; S3; Cl 0,4), fabricado em central, segundo NP EN 206
Dados técnicos: Custo energético 1840.000 MJ; Emissão de CO2 230.000 kg; Código LER 17 01 01; Massa do elemento 2300 kg; Volume 1.533333 m3
