# Laje aligeirada com nervuras "in situ"

- Propriedade do ficheiro: CYPE Ingenieros S.A.
- Formato: FIEBDC-3/2016
- Programa: Generador de precios de la construcción. CYPE Ingenieros, S.A.
- Data: 15/06/2024
- Moeda: EUR
- Custos indirectos: 3 %
- IVA: 23 %

## E Estruturas

### EH Betão armado

#### EHU Lajes aligeiradas

**EHU025** m² Laje aligeirada com nervuras "in situ".
Laje aligeirada de betão armado, horizontal, com altura livre de piso de até 3 m, altura 30 = 25+5 cm, realizado com betão C25/30 (XC1(P); D12; S3; Cl 0,4) fabricado em central, com agregados reciclados da classe ARB1 e betonagem com grua com um volume total de betão de 0,125 m³/m², e aço A400 NR na zona de nervuras e vigas de bordadura, com uma quantidade total de 2 kg/m²; montagem e desmontagem de sistema de cofragem continuo, com acabamento para revestir, formado por: superfície cofrante de painéis de madeira tratada, reforçados com varões e perfis, amortizáveis em 25 utilizações, estrutura suporte horizontal de travessas metálicas e acessórios de montagem, amortizáveis em 150 utilizações e estrutura suporte vertical de escoras metálicas, amortizáveis em 150 utilizações; nervura "in situ" de 12 cm de largura; abobadilha de betão leve com argila expandida para nervuras "in situ", 60x20x25 cm, com documento de homologação; camada de compressão de 5 cm de espessura, com armadura de distribuição formada por malha electrossoldada AR42 100x300 mm de aço A500 EL. Inclusive agente filmógeno, para a cura de betões e argamassas.
Critérios considerados na determinação do preço da unidade de obra: O preço inclui a elaboração da armadura (corte, dobragem e moldagem de elementos) em fábrica e a montagem no lugar definitivo da sua colocação em obra, mas não inclui os pilares nem as vigas.
Inclui: Implantação do sistema de cofragem. Montagem do sistema de cofragem. Marcação da geometria da planta sobre a cofragem. Colocação de abobadilhas. Colocação das armaduras com separadores homologados. Betonagem e compactação do betão. Nivelamento da camada de compressão. Cura do betão. Desmontagem do sistema de cofragem.
Critério de medição de projecto: Superfície medida em verdadeira magnitude desde as faces exteriores dos lintéis não estruturais, segundo documentação gráfica de Projecto, descontando as aberturas de superfície maior de 6 m².
Critério de medição de obra: Medir-se-á, em verdadeira magnitude, desde as faces exteriores dos lintéis não estruturais, a superfície realmente executada segundo especificações de Projecto, descontando as aberturas de superfície maior de 6 m². Consideram-se incluídos todos os elementos integrantes da estrutura assinalados nos desenhos e pormenores do Projecto.

| Código | Un | Descrição | Rendimento | Preço | Importância |
|---|---|---|---|---|---|
| mt08eft030a | m² | Painel de madeira tratada, de 22 mm de espessura, reforçado com varões e perfis. (material) | 0.044 | 45.5 | 2.002 |
| mt08eva030 | m² | Estrutura suporte para cofragem recuperável, composta de: travessas metálicas e acessórios de montagem. (material) | 0.007 | 102 | 0.714 |
| mt50spa081a | Ud | Escora metálica telescópica, até 3 m de altura. (material) | 0.027 | 19.25 | 0.520 |
| mt08cim030b | m³ | Madeira de pinho. (material) | 0.003 | 248.85 | 0.747 |
| mt08var060 | kg | Pregos de aço de 20x100 mm. (material) | 0.04 | 8.75 | 0.350 |
| mt08dba010d | l | Agente desmoldante, à base de óleos especiais, emulsionante em água, para cofragens metálicas, fenólicas ou de madeira. (material) | 0.03 | 1.8 | 0.054 |
| mt07bhp020b | Ud | Abobadilha de betão leve com argila expandida para nervuras "in situ", 60x20x25 cm. Inclusive peças especiais. (material) | 5.104 | 1.29 | 6.584 |
| mt07aco020f | Ud | Separador homologado para nervuras "in situ" em lajes aligeiradas. (material) | 1 | 0.06 | 0.060 |
| mt07aco040b | kg | Armadura elaborada em fábrica com aço em varões nervurados, A400 NR, de vários diâmetros. (material) | 2 | 1.71 | 3.420 |
| mt08var050 | kg | Arame galvanizado para atar, de 1,30 mm de diâmetro. (material) | 0.03 | 1.5 | 0.045 |
| mt07ame020ddc | m² | Malha electrossoldada AR42 100x300 mm, com arames longitudinais de 4,2 mm de diâmetro e arames transversais de 4,2 mm de diâmetro, aço A500 EL. (material) | 1.1 | 2.6 | 2.860 |
| mt10hes110fhmc | m³ | Betão reciclado C25/30 (XC1(P); D12; S3; Cl 0,4), com uma percentagem máxima de 25% de agregados reciclados da classe ARB1, fabricado em central, segundo NP EN 206. (material) | 0.131 | 103.85 | 13.604 |
| mt08cur020a | l | Agente filmógeno, para a cura de betões e argamassas. (material) | 0.15 | 1.56 | 0.234 |
| mo044 | h | Oficial de 1ª cofrador. (mão de obra) | 0.55 | 23.64 | 13.002 |
| mo091 | h | Ajudante de cofrador. (mão de obra) | 0.53 | 23.07 | 12.227 |
| mo043 | h | Oficial de 1ª armador de ferro. (mão de obra) | 0.022 | 23.64 | 0.520 |
| mo090 | h | Ajudante de armador de ferro. (mão de obra) | 0.02 | 23.07 | 0.461 |
| mo045 | h | Oficial de 1ª estruturista, em trabalhos de betonagem. (mão de obra) | 0.031 | 23.64 | 0.733 |
| mo092 | h | Ajudante de estruturista, em trabalhos de betonagem. (mão de obra) | 0.123 | 23.07 | 2.838 |
| % | % | Custos directos complementares | 2 % | 60.975 | 1.220 |
|  |  | Custos directos |  |  | 62.195 |

Resíduos:
- colocação: mt08eft030a Painel de madeira tratada, de 22 mm de espessura, reforçado com varões e perfis; factor de resíduo 1
- colocação: mt50spa081a Escora metálica telescópica, até 3 m de altura; factor de resíduo 1
- colocação: mt08cim030b Madeira de pinho; factor de resíduo 1
- colocação: mt08var060 Pregos de aço de 20x100 mm; factor de resíduo 0.0045
- colocação: mt08dba010d Agente desmoldante, à base de óleos especiais, emulsionante em água, para cofragens metálicas, fenólicas ou de madeira; factor de resíduo 0.07
- colocação: mt07bhp020b Abobadilha de betão leve com argila expandida para nervuras "in situ", 60x20x25 cm. Inclusive peças especiais; factor de resíduo 0.02499
- colocação: mt07aco040b Armadura elaborada em fábrica com aço em varões nervurados, A400 NR, de vários diâmetros; factor de resíduo 0.0075
- colocação: mt08var050 Arame galvanizado para atar, de 1,30 mm de diâmetro; factor de resíduo 0.0038
- colocação: mt07ame020ddc; factor de resíduo 0.021549
- colocação: mt10hes110fhmc; factor de resíduo 0.00127478

## Recursos

**mt08eft030a** m² Painel de madeira tratada, de 22 mm de espessura, reforçado com varões e perfis
Dados técnicos: Custo energético 1657.248 MJ; Emissão de CO2 -22.692 kg; Código LER 17 02 01; Massa do elemento 12.2 kg; Volume 0.011091 m3

**mt50spa081a** Ud Escora metálica telescópica, até 3 m de altura
Dados técnicos: Custo energético 97.317 MJ; Emissão de CO2 5.049 kg; Código LER 17 04 05; Massa do elemento 9.9 kg; Volume 0.004714 m3

**mt08cim030b** m³ Madeira de pinho
Dados técnicos: Custo energético 7471.200 MJ; Emissão de CO2 -102.300 kg; Código LER 17 02 01; Massa do elemento 55 kg; Volume 0.05 m3

**mt08var060** kg Pregos de aço de 20x100 mm
Dados técnicos: Custo energético 9.830 MJ; Emissão de CO2 0.510 kg; Código LER 17 04 05; Massa do elemento 1 kg; Volume 0.000476 m3

**mt08dba010d** l Agente desmoldante, à base de óleos especiais, emulsionante em água, para cofragens metálicas, fenólicas ou de madeira
Dados técnicos: Custo energético 82.642 MJ; Emissão de CO2 4.474 kg; Código LER 17 09 04; Massa do elemento 0.932 kg; Volume 0.000621 m3
Resíduos:
- embalagem: re150104 Embalagens de metal. (componente de resíduo); rendimento 0.042 kg; Código LER 15 01 04; Massa do elemento 1 kg; Volume 0.001667 m3

**mt07bhp020b** Ud Abobadilha de betão leve com argila expandida para nervuras "in situ", 60x20x25 cm. Inclusive peças especiais
Dados técnicos: Custo energético 10.171 MJ; Emissão de CO2 1.198 kg; Código LER 17 01 01; Massa do elemento 15 kg; Volume 0.01 m3
Resíduos:
- embalagem: re170201 Madeira. (componente de resíduo); rendimento 0.013 kg; Código LER 17 02 01; Massa do elemento 1 kg; Volume 0.000909 m3
- embalagem: re170203 Plástico. (componente de resíduo); rendimento 0.005 kg; Código LER 17 02 03; Massa do elemento 1 kg; Volume 0.001667 m3

**mt07aco020f** Ud Separador homologado para nervuras "in situ" em lajes aligeiradas
Dados técnicos: Custo energético 1.105 MJ; Emissão de CO2 0.114 kg
Resíduos:
- embalagem: re150101 Embalagens de papel e cartão. (componente de resíduo); rendimento 0.072 kg; Código LER 15 01 01; Massa do elemento 1 kg; Volume 0.001333 m3

**mt07aco040b** kg Armadura elaborada em fábrica com aço em varões nervurados, A400 NR, de vários diâmetros
Dados técnicos: Custo energético 9.830 MJ; Emissão de CO2 0.510 kg; Código LER 17 04 05; Massa do elemento 1 kg; Volume 0.000476 m3

**mt08var050** kg Arame galvanizado para atar, de 1,30 mm de diâmetro
Dados técnicos: Custo energético 25.100 MJ; Emissão de CO2 2.560 kg; Código LER 17 04 05; Massa do elemento 1 kg; Volume 0.000476 m3

**mt07ame020ddc** m² Malha electrossoldada AR42 100x300 mm
Dados técnicos: Custo energético 14.254 MJ; Emissão de CO2 0.740 kg; Código LER 17 04 05; Massa do elemento 1.45 kg; Volume 0.00069 m3

**mt10hes110fhmc** m³ Betão reciclado C25/30 (XC1(P); D12; S3; Cl 0,4)
Dados técnicos: Custo energético 1840.000 MJ; Emissão de CO2 230.000 kg; Código LER 17 01 01; Massa do elemento 2300 kg; Volume 1.533333 m3
