# Ancoragem mecânica de expansão, macho, sobre elemento de betão

- Propriedade do ficheiro: CYPE Ingenieros S.A.
- Formato: FIEBDC-3/2016
- Programa: Generador de precios de la construcción. CYPE Ingenieros, S.A.
- Data: 02/06/2024
- Moeda: EUR
- Custos indirectos: 3 %
- IVA: 23 %

## E Estruturas

### EH Betão armado

#### EHW Ancoragens estruturais

**EHW020** Ud Ancoragem mecânica de expansão, macho, sobre elemento de betão.
Ancoragem mecânica de expansão de rosca externa, de aço galvanizado, M6x50 5/-/-, de 6 mm de diâmetro e 50 mm de comprimento, inserida em perfuração de 7 mm de diâmetro e 42 mm de profundidade mínima, realizada através de furo com martelo percutor e broca, sobre elemento não fissurado, de betão de 20 N/mm² de resistência característica mínima e 50 N/mm² de resistência característica máxima.
Inclui: Implantação da posição da ancoragem. Execução da perfuração. Limpeza do pó resultante. Introdução da ancoragem. Aplicação do par de aperto com chave dinamométrica. Limpeza dos restos sobrantes.
Critério de medição de projecto: Número de unidades previstas, segundo documentação gráfica de Projecto.
Critério de medição de obra: Medir-se-á o número de unidades realmente executadas segundo especificações de Projecto.

| Código | Un | Descrição | Rendimento | Preço | Importância |
|---|---|---|---|---|---|
| mt26ahi030aa | Ud | Ancoragem mecânica de expansão de rosca externa, de aço galvanizado, M6x50 5/-/-, de 6 mm de diâmetro e 50 mm de comprimento, composta por corpo com cabeça roscada com marca de colocação de cor azul, batente para manga de expansão e base em forma de cone, manga de expansão, porca e anilha, para fixação sobre elementos de betão, não fissurados. (material) | 1 | 1.1 | 1.100 |
| mo020 | h | Oficial de 1ª construção. (mão de obra) | 0.05 | 22.68 | 1.134 |
| mo112 | h | Operário especializado construção. (mão de obra) | 0.05 | 21.98 | 1.099 |
| % | % | Custos directos complementares | 2 % | 3.333 | 0.067 |
|  |  | Custos directos |  |  | 3.400 |

Resíduos:
- colocação: mt26ahi030aa; factor de resíduo 0.0188182

## Recursos

**mt26ahi030aa** Ud Ancoragem mecânica de expansão de rosca externa
Dados técnicos: Custo energético 2.698 MJ; Emissão de CO2 0.148 kg; Código LER 17 04 05; Massa do elemento 0.011 kg; Volume 0.000005 m3
Resíduos:
- embalagem: re170203 Plástico. (componente de resíduo); rendimento 0.025 kg; Código LER 17 02 03; Massa do elemento 1 kg; Volume 0.001667 m3
