# Asna ligeira, de madeira serrada

- Propriedade do ficheiro: CYPE Ingenieros S.A.
- Formato: FIEBDC-3/2016
- Programa: Generador de precios de la construcción. CYPE Ingenieros, S.A.
- Data: 15/06/2024
- Moeda: EUR
- Custos indirectos: 3 %
- IVA: 23 %

## E Estruturas

### EM Madeira

#### EMC Estruturas para coberturas

**EMC015** m³ Asna ligeira, de madeira serrada.
Asna ligeira de 6 m de vão, pendente 30%, formada por elementos de madeira serrada de pinheiro-bravo (Pinus pinaster) procedente de Portugal com certificado PEFC, de 76x170 mm de secção, classe resistente C18 segundo EN 338 e EN 1912, qualidade estrutural E segundo NP 4305; para classe de risco 3.2 segundo NP EN 335, com protecção contra agentes bióticos que corresponde com a classe de penetração NP3 segundo EN 351-1, com acabamento polido; ligações com ferragens de aço inoxidável AISI 304 e parafusos rosca-chapa de aço inoxidável AISI 304, para samblagem de estruturas de madeira; separação entre asnas até 5 m.
Inclui: Marcação de eixos de apoio na cabeça da parede ou pilar. Preparação da superfície de apoio. Marcação e corte de pranchas. Montagem da asna. Colocação e fixação provisória da asna. Aprumo e nivelamento. Ligação da asna e a sua base de apoio.
Critério de medição de projecto: Volume medido segundo documentação gráfica de Projecto, apoiando-se nas maiores dimensões transversais para as peças que não tenham esquadrias rectangulares ou quadradas, e o comprimento incluindo as entregas.
Critério de medição de obra: Medir-se-á o volume realmente executado segundo especificações de Projecto, apoiando-se nas maiores dimensões transversais para aquelas peças que não tenham esquadrias rectangulares ou quadradas, incluindo no comprimento as entregas. Consideram-se incluídos todos os elementos integrantes da estrutura assinalados nos desenhos e pormenores do Projecto.

| Código | Un | Descrição | Rendimento | Preço | Importância |
|---|---|---|---|---|---|
| mt07mee100dfp1fse | m³ | Madeira serrada de pinheiro-bravo (Pinus pinaster) procedente de Portugal com certificado PEFC, para asnas ligeiras, de até 5 m de comprimento, de 76x170 mm de secção, classe resistente C18 segundo EN 338 e EN 1912, qualidade estrutural E segundo NP 4305; para classe de risco 3.2 segundo NP EN 335, com protecção contra agentes bióticos que corresponde com a classe de penetração NP3 segundo EN 351-1, com acabamento polido. (material) | 1 | 724.91 | 724.910 |
| mt07emr511h | kg | Ferragens de aço inoxidável AISI 304 e parafusos rosca-chapa de aço inoxidável AISI 304, para samblagem de estruturas de madeira, para classes de serviço 1, 2 e 3 segundo NP EN 1995-1-1. (material) | 2.5 | 14.17 | 35.425 |
| mq07gte010b | h | Autogrua de braço telescópico com uma capacidade de elevação de 20 t e 20 m de altura máxima de trabalho. (equipamento) | 5.7 | 63.84 | 363.888 |
| mo048 | h | Oficial de 1ª montador de estruturas de madeira. (mão de obra) | 10.45 | 23.64 | 247.038 |
| mo095 | h | Ajudante de montador de estruturas de madeira. (mão de obra) | 5.35 | 23.07 | 123.425 |
| % | % | Custos directos complementares | 2 % | 1494.686 | 29.894 |
|  |  | Custos directos |  |  | 1524.580 |

Resíduos:
- colocação: mt07mee100dfp1fse; factor de resíduo 0.0015
- colocação: mt07emr511h; factor de resíduo 0.0075

## Recursos

**mt07mee100dfp1fse** m³ Madeira serrada de pinheiro-bravo (Pinus pinaster) procedente de Portugal com certificado PEFC
Dados técnicos: Custo energético 17005.075 MJ; Emissão de CO2 -501.408 kg; Código LER 17 02 01; Massa do elemento 380 kg; Volume 0.345455 m3
Resíduos:
- embalagem: re170203 Plástico. (componente de resíduo); rendimento 0.04 kg; Código LER 17 02 03; Massa do elemento 1 kg; Volume 0.001667 m3

**mt07emr511h** kg Ferragens de aço inoxidável AISI 304 e parafusos rosca-chapa de aço inoxidável AISI 304
Dados técnicos: Custo energético 47.620 MJ; Emissão de CO2 7.000 kg; Código LER 17 04 05; Massa do elemento 1 kg; Volume 0.000476 m3
