# Parede estrutural de painel de madeira lamelada colada cruzada (CLT)

- Propriedade do ficheiro: CYPE Ingenieros S.A.
- Formato: FIEBDC-3/2016
- Programa: Generador de precios de la construcción. CYPE Ingenieros, S.A.
- Data: 15/06/2024
- Moeda: EUR
- Custos indirectos: 3 %
- IVA: 23 %

## E Estruturas

### EM Madeira

#### EMD Estrutura de painel de madeira lamelada colada cruzada (CLT)

**EMD010** m² Parede estrutural de painel de madeira lamelada colada cruzada (CLT).
Parede estrutural de painel de madeira lamelada colada cruzada (CLT), de superfície média maior de 6 m², de 60 mm de espessura, formado por três camadas de lamelas de madeira, coladas com adesivo sem ureia-formaldeído, com camadas sucessivas perpendiculares entre si e disposição transversal das lamelas nas camadas exteriores, acabamento superficial qualidade vista para habitações em ambas as faces, de madeira de abeto vermelho (Picea abies), classe de serviço 1 e 2, segundo NP EN 1995-1-1, Euroclasse D-s2, d0 de reacção ao fogo, segundo NP EN 13501-1, condutibilidade térmica 0,13 W/(m°C), densidade 490 kg/m³, calor específico 1600 J/kgK, factor de resistência à difusão do vapor de água 20 teor de humidade à entrega de 12% (+/- 2%), classe resistente C24 e módulo de elasticidade paralelo de 12500 N/mm², com tratamento superficial hidrofugante, transparente; dessolidarização com fita resiliente, de borracha EPDM extrudida, de 5 mm de espessura e 95 mm de largura, para redução dos sons de percussão em 4 dBA, segundo NP EN ISO 10140, fixada com grampos; reforço de juntas entre painéis, através de painéis com encaixe macho-fêmea para a sua correcta ensamblagem fixados com parafusos autoperfurantes de cabeça larga, de aço zincado com revestimento de crómio e vedação interior com fita adesiva em ambas as faces, de borracha butílica, com armadura de poliéster; resolução de encontros, com parafusos autoperfurantes de cabeça larga, de aço zincado com revestimento de crómio, vedação interior com fita adesiva em ambas as faces, de borracha butílica, com armadura de poliéster e vedação exterior com fita autocolante de polietileno com adesivo acrílico sem dissolventes, com armadura de polietileno e película de separação de papel siliconado, com prévia aplicação de primário incolor, à base de uma dispersão acrílica sem dissolventes; fixação de painéis com elementos de fixação mecânica, de aço galvanizado tipo DX51D+Z275N. Inclusive cortes, entalhes para a sua correcta ensamblagem, nivelação e colocação dos elementos de ligação e reforço. Trabalhada em oficina e colocada em obra.
Critérios considerados na determinação do preço da unidade de obra: O preço inclui a descarga do painel, através de lingas.
Inclui: Implantação e marcação de eixos. Colocação da banda dessolidarizadora. Preparação dos painéis para a sua descarga. Colocação e fixação provisória dos painéis. Aprumo e nivelamento. Execução das uniões. Fixação definitiva dos painéis. Resolução de encontros.
Critério de medição de projecto: Superfície medida segundo documentação gráfica de Projecto, sem deduzir aberturas.
Critério de medição de obra: Medir-se-á a superfície realmente executada segundo especificações de Projecto, sem deduzir aberturas. Consideram-se incluídos todos os elementos integrantes da estrutura assinalados nos desenhos e pormenores do Projecto.

| Código | Un | Descrição | Rendimento | Preço | Importância |
|---|---|---|---|---|---|
| mt07ems010agcdb | m² | Painel de madeira lamelada colada cruzada (CLT), de superfície média maior de 6 m², de 60 mm de espessura, formado por três camadas de lamelas de madeira, coladas com adesivo sem ureia-formaldeído, com camadas sucessivas perpendiculares entre si e disposição transversal das lamelas nas camadas exteriores, acabamento superficial qualidade vista para habitações em ambas as faces, de madeira de abeto vermelho (Picea abies), classe de serviço 1 e 2, segundo NP EN 1995-1-1, Euroclasse D-s2, d0 de reacção ao fogo, segundo NP EN 13501-1, condutibilidade térmica 0,13 W/(m°C), densidade 490 kg/m³, calor específico 1600 J/kgK, factor de resistência à difusão do vapor de água 20 teor de humidade à entrega de 12% (+/- 2%), classe resistente C24 e módulo de elasticidade paralelo de 12500 N/mm². (material) | 1.15 | 134.14 | 154.261 |
| mt07ems030 | Ud | Repercussão, por m², de tratamento superficial hidrofugante, transparente, aplicado numa face do painel de madeira lamelada colada cruzada. (material) | 1 | 4.8 | 4.800 |
| mt16pdr010ab | m | Fita resiliente, de borracha EPDM extrudida, de 5 mm de espessura e 95 mm de largura, para redução dos sons de percussão em 4 dBA, segundo NP EN ISO 10140, sem compostos orgânicos voláteis (COV), com grampos de fixação. (material) | 0.35 | 16.74 | 5.859 |
| mt07emr320oa | Ud | Repercussão, por m², de reforço de juntas entre painéis, através de painéis com encaixe macho-fêmea para a sua correcta ensamblagem fixados com parafusos autoperfurantes de cabeça larga, de aço zincado com revestimento de crómio e vedação interior com fita adesiva em ambas as faces, de borracha butílica, com armadura de poliéster. (material) | 1 | 2.04 | 2.040 |
| mt07emr330aaa | Ud | Repercussão, por m², de resolução de encontros, com parafusos autoperfurantes de cabeça larga, de aço zincado com revestimento de crómio, vedação interior com fita adesiva em ambas as faces, de borracha butílica, com armadura de poliéster e vedação exterior com fita autocolante de polietileno com adesivo acrílico sem dissolventes, com armadura de polietileno e película de separação de papel siliconado, com prévia aplicação de primário incolor, à base de uma dispersão acrílica sem dissolventes. (material) | 1 | 2.1 | 2.100 |
| mt07emr300a150 | Ud | Repercussão, por m², de elementos de fixação mecânica, de aço galvanizado tipo DX51D+Z275N, para montagem de painel de madeira lamelada colada cruzada. (material) | 1 | 1.5 | 1.500 |
| mq07gte010c | h | Autogrua de braço telescópico com uma capacidade de elevação de 30 t e 27 m de altura máxima de trabalho. (equipamento) | 0.05 | 75.04 | 3.752 |
| mo048 | h | Oficial de 1ª montador de estruturas de madeira. (mão de obra) | 0.413 | 23.64 | 9.763 |
| mo095 | h | Ajudante de montador de estruturas de madeira. (mão de obra) | 0.84 | 23.07 | 19.379 |
| % | % | Custos directos complementares | 2 % | 203.454 | 4.069 |
|  |  | Custos directos |  |  | 207.523 |

Resíduos:
- colocação: mt07ems010agcdb; factor de resíduo 0.0063

## Recursos

**mt07ems010agcdb** m² Painel de madeira lamelada colada cruzada (CLT)
Dados técnicos: Custo energético 1684.386 MJ; Emissão de CO2 -38.350 kg; Código LER 17 02 01; Massa do elemento 29.4 kg; Volume 0.026727 m3
Resíduos:
- embalagem: re170203 Plástico. (componente de resíduo); rendimento 0.034 kg; Código LER 17 02 03; Massa do elemento 1 kg; Volume 0.001667 m3

**mt16pdr010ab** m Fita resiliente
Dados técnicos: Custo energético 47.085 MJ; Emissão de CO2 2.051 kg
