# Laje de cobertura inclinada de painel de madeira lamelada colada cruzada (CLT)

- Propriedade do ficheiro: CYPE Ingenieros S.A.
- Formato: FIEBDC-3/2016
- Programa: Generador de precios de la construcción. CYPE Ingenieros, S.A.
- Data: 15/06/2024
- Moeda: EUR
- Custos indirectos: 3 %
- IVA: 23 %

## E Estruturas

### EM Madeira

#### EMD Estrutura de painel de madeira lamelada colada cruzada (CLT)

**EMD030** m² Laje de cobertura inclinada de painel de madeira lamelada colada cruzada (CLT).
Laje de cobertura inclinada de painel de madeira lamelada colada cruzada (CLT), de superfície média maior de 6 m², de 320 mm de espessura, formado por oito camadas de lamelas de madeira, coladas com adesivo sem ureia-formaldeído, com camadas sucessivas perpendiculares entre si e disposição transversal das lamelas nas camadas exteriores, acabamento superficial qualidade não vista em ambas as faces, de madeira de abeto vermelho (Picea abies) e pinho silvestre (Pinus sylvestris), classe de serviço 1 e 2, segundo NP EN 1995-1-1, Euroclasse D-s2, d0 de reacção ao fogo, segundo NP EN 13501-1, condutibilidade térmica 0,13 W/(m°C), densidade 490 kg/m³, calor específico 1600 J/kgK, factor de resistência à difusão do vapor de água 20, teor de humidade à entrega de 12% (+/- 2%), classe resistente C24 e módulo de elasticidade paralelo de 12500 N/mm², com tratamento superficial hidrofugante, transparente; dessolidarização com fita resiliente, Xylofon 50 "ROTHOBLAAS", de poliuretano, dureza Shore A aproximada de 50, de 6 mm de espessura e 100 mm de largura, para redução dos sons de percussão entre 5 e 15 dBA, segundo NP EN ISO 10140, fixada com grampos; reforço de juntas entre painéis, através de painéis com encaixe macho-fêmea para a sua correcta ensamblagem fixados com parafusos autoperfurantes de cabeça larga, de aço zincado com revestimento de crómio e vedação interior com fita adesiva em ambas as faces, de borracha butílica, com armadura de poliéster; resolução de encontros, através de vedação exterior com fita autocolante de papel impregnado com adesivo acrílico sem dissolventes e película de separação de papel siliconado, com prévia aplicação de primário incolor, à base de uma dispersão acrílica sem dissolventes; fixação de painéis com parafusos de cabeça redonda, de aço galvanizado. Inclusive cortes, entalhes para a sua correcta ensamblagem, nivelação e colocação dos elementos de ligação e reforço. Trabalhada em oficina e colocada em obra.
Critérios considerados na determinação do preço da unidade de obra: O preço inclui a descarga do painel, através de lingas.
Inclui: Implantação e marcação de eixos. Colocação da banda dessolidarizadora. Preparação dos painéis para a sua descarga. Colocação e fixação provisória dos painéis. Aprumo e nivelamento. Execução das uniões. Fixação definitiva dos painéis. Resolução de encontros. Colocação da impermeabilização.
Critério de medição de projecto: Superfície medida segundo documentação gráfica de Projecto, sem deduzir aberturas.
Critério de medição de obra: Medir-se-á a superfície realmente executada segundo especificações de Projecto, sem deduzir aberturas. Consideram-se incluídos todos os elementos integrantes da estrutura assinalados nos desenhos e pormenores do Projecto.

| Código | Un | Descrição | Rendimento | Preço | Importância |
|---|---|---|---|---|---|
| mt07ems020orcaxb | m² | Painel de madeira lamelada colada cruzada (CLT), de superfície média maior de 6 m², de 320 mm de espessura, formado por oito camadas de lamelas de madeira, coladas com adesivo sem ureia-formaldeído, com camadas sucessivas perpendiculares entre si e disposição transversal das lamelas nas camadas exteriores, acabamento superficial qualidade não vista em ambas as faces, de madeira de abeto vermelho (Picea abies) e pinho silvestre (Pinus sylvestris), classe de serviço 1 e 2, segundo NP EN 1995-1-1, Euroclasse D-s2, d0 de reacção ao fogo, segundo NP EN 13501-1, condutibilidade térmica 0,13 W/(m°C), densidade 490 kg/m³, calor específico 1600 J/kgK, factor de resistência à difusão do vapor de água 20, teor de humidade à entrega de 12% (+/- 2%), classe resistente C24 e módulo de elasticidade paralelo de 12500 N/mm². (material) | 1.15 | 212.74 | 244.651 |
| mt07ems030 | Ud | Repercussão, por m², de tratamento superficial hidrofugante, transparente, aplicado numa face do painel de madeira lamelada colada cruzada. (material) | 1 | 4.8 | 4.800 |
| mt16pdr020f | m | Fita resiliente, Xylofon 50 "ROTHOBLAAS", de poliuretano, dureza Shore A aproximada de 50, de 6 mm de espessura e 100 mm de largura, para redução dos sons de percussão entre 5 e 15 dBA, segundo NP EN ISO 10140, sem compostos orgânicos voláteis (COV), com grampos de fixação, Euroclasse E de reacção ao fogo, segundo NP EN 13501-1. (material) | 0.35 | 57.33 | 20.066 |
| mt07emr320oa | Ud | Repercussão, por m², de reforço de juntas entre painéis, através de painéis com encaixe macho-fêmea para a sua correcta ensamblagem fixados com parafusos autoperfurantes de cabeça larga, de aço zincado com revestimento de crómio e vedação interior com fita adesiva em ambas as faces, de borracha butílica, com armadura de poliéster. (material) | 1 | 2.04 | 2.040 |
| mt07emr330rvc | Ud | Repercussão, por m², de resolução de encontros, através de vedação exterior com fita autocolante de papel impregnado com adesivo acrílico sem dissolventes e película de separação de papel siliconado, com prévia aplicação de primário incolor, à base de uma dispersão acrílica sem dissolventes. (material) | 1 | 2.1 | 2.100 |
| mt07emr117a150 | Ud | Repercussão, por m², de parafusos de cabeça redonda, de aço galvanizado, para montagem de painel de madeira lamelada colada cruzada. (material) | 1 | 1.5 | 1.500 |
| mq07gte010c | h | Autogrua de braço telescópico com uma capacidade de elevação de 30 t e 27 m de altura máxima de trabalho. (equipamento) | 0.05 | 75.04 | 3.752 |
| mo048 | h | Oficial de 1ª montador de estruturas de madeira. (mão de obra) | 0.463 | 23.64 | 10.945 |
| mo095 | h | Ajudante de montador de estruturas de madeira. (mão de obra) | 0.94 | 23.07 | 21.686 |
| % | % | Custos directos complementares | 2 % | 311.540 | 6.231 |
|  |  | Custos directos |  |  | 317.771 |

Resíduos:
- colocação: mt07ems020orcaxb; factor de resíduo 0.0063
- colocação: mt16pdr020f; factor de resíduo 0.0535708

## Recursos

**mt07ems020orcaxb** m² Painel de madeira lamelada colada cruzada (CLT)
Dados técnicos: Custo energético 8408.754 MJ; Emissão de CO2 -192.406 kg; Código LER 17 02 01; Massa do elemento 147 kg; Volume 0.133636 m3
Resíduos:
- embalagem: re170203 Plástico. (componente de resíduo); rendimento 0.034 kg; Código LER 17 02 03; Massa do elemento 1 kg; Volume 0.001667 m3

**mt16pdr020f** m Fita resiliente
Dados técnicos: Custo energético 104.322 MJ; Emissão de CO2 5.065 kg; Código LER 17 06 04; Massa do elemento 0.72 kg; Volume 0.0012 m3
Resíduos:
- embalagem: re170203 Plástico; rendimento 0.005 kg
