# Escada com cobertores e espelhos de painel de madeira lamelada colada cruzada (CLT)

- Propriedade do ficheiro: CYPE Ingenieros S.A.
- Formato: FIEBDC-3/2016
- Programa: Generador de precios de la construcción. CYPE Ingenieros, S.A.
- Data: 15/06/2024
- Moeda: EUR
- Custos indirectos: 3 %
- IVA: 23 %

## E Estruturas

### EM Madeira

#### EMD Estrutura de painel de madeira lamelada colada cruzada (CLT)

**EMD040** Ud Escada com cobertores e espelhos de painel de madeira lamelada colada cruzada (CLT).
Escada recta de dois tramos com descanso de quarto de volta de 90 cm de largura, com 17 degraus de painel de madeira lamelada colada cruzada (CLT) formado por três camadas de lamelas de madeira, coladas com adesivo sem ureia-formaldeído, com camadas sucessivas perpendiculares entre si e disposição transversal das lamelas nas camadas exteriores, composta por patamar quadrado de 900x900x60 mm, acabamento superficial qualidade vista para habitações em ambas as faces, de madeira de abeto vermelho (Picea abies), cobertores de 900x360x60 mm, com acabamento superficial qualidade vista para habitações em ambas as faces, de madeira de abeto vermelho (Picea abies) e espelhos de 900x110x60 mm, com acabamento superficial qualidade vista para habitações em ambas as faces, de madeira de abeto vermelho (Picea abies). Incluindo elementos de fixação. Trabalhada em oficina e colocada em obra.
Critérios considerados na determinação do preço da unidade de obra: O preço inclui a descarga da escada, através de lingas.
Inclui: Marcação e traçado de cobertores e espelhos. Preparação da escada para a sua descarga. Colocação e fixação provisória da escada. Aprumo e nivelamento. Execução das uniões. Fixação definitiva da escada.
Critério de medição de projecto: Número de unidades previstas, segundo documentação gráfica de Projecto.
Critério de medição de obra: Medir-se-á o número de unidades realmente executadas segundo especificações de Projecto.

| Código | Un | Descrição | Rendimento | Preço | Importância |
|---|---|---|---|---|---|
| mt07ems040aj | Ud | Cobertor de painel de madeira lamelada colada cruzada (CLT), de 900x360x60 mm, formado por três camadas de lamelas de madeira, coladas com adesivo sem ureia-formaldeído, com camadas sucessivas perpendiculares entre si e disposição transversal das lamelas nas camadas exteriores, acabamento superficial qualidade vista para habitações em ambas as faces, de madeira de abeto vermelho (Picea abies), Euroclasse D-s2, d0 de reacção ao fogo, segundo NP EN 13501-1. (material) | 17 | 36.18 | 615.060 |
| mt07ems050aj | Ud | Espelho, de painel de madeira lamelada colada cruzada (CLT), de 900x110x60 mm, formado por três camadas de lamelas de madeira, coladas com adesivo sem ureia-formaldeído, com camadas sucessivas perpendiculares entre si e disposição transversal das lamelas nas camadas exteriores, acabamento superficial qualidade vista para habitações em ambas as faces, de madeira de abeto vermelho (Picea abies), Euroclasse D-s2, d0 de reacção ao fogo, segundo NP EN 13501-1. (material) | 17 | 21.31 | 362.270 |
| mt07ems060aj | Ud | Patamar quadrado de painel de madeira lamelada colada cruzada (CLT), de 900x900x60 mm, formado por três camadas de lamelas de madeira, coladas com adesivo sem ureia-formaldeído, com camadas sucessivas perpendiculares entre si e disposição transversal das lamelas nas camadas exteriores, acabamento superficial qualidade vista para habitações em ambas as faces, de madeira de abeto vermelho (Picea abies), Euroclasse D-s2, d0 de reacção ao fogo, segundo NP EN 13501-1. (material) | 1 | 95.73 | 95.730 |
| mt07ems090 | Ud | Elementos de fixação mecânica, para montagem de escada de painel de madeira lamelada colada cruzada (CLT). (material) | 1 | 66.24 | 66.240 |
| mq07gte010c | h | Autogrua de braço telescópico com uma capacidade de elevação de 30 t e 27 m de altura máxima de trabalho. (equipamento) | 0.05 | 75.04 | 3.752 |
| mo048 | h | Oficial de 1ª montador de estruturas de madeira. (mão de obra) | 8.66 | 23.64 | 204.722 |
| mo095 | h | Ajudante de montador de estruturas de madeira. (mão de obra) | 17.22 | 23.07 | 397.265 |
| % | % | Custos directos complementares | 2 % | 1745.039 | 34.901 |
|  |  | Custos directos |  |  | 1779.940 |

Resíduos:
- colocação: mt07ems040aj; factor de resíduo 0.0106965
- colocação: mt07ems050aj; factor de resíduo 0.0117208
- colocação: mt07ems060aj; factor de resíduo 0.00659441

## Recursos

**mt07ems040aj** Ud Cobertor de painel de madeira lamelada colada cruzada (CLT)
Dados técnicos: Custo energético 456.229 MJ; Emissão de CO2 -10.291 kg; Código LER 17 02 01; Massa do elemento 7.94 kg; Volume 0.007218 m3
Resíduos:
- embalagem: re170203 Plástico. (componente de resíduo); rendimento 0.023 kg; Código LER 17 02 03; Massa do elemento 1 kg; Volume 0.001667 m3

**mt07ems050aj** Ud Espelho, de painel de madeira lamelada colada cruzada (CLT)
Dados técnicos: Custo energético 243.931 MJ; Emissão de CO2 -5.439 kg; Código LER 17 02 01; Massa do elemento 4.23 kg; Volume 0.003845 m3
Resíduos:
- embalagem: re170203 Plástico; rendimento 0.021 kg

**mt07ems060aj** Ud Patamar quadrado de painel de madeira lamelada colada cruzada (CLT)
Dados técnicos: Custo energético 1364.316 MJ; Emissão de CO2 -31.049 kg; Código LER 17 02 01; Massa do elemento 23.81 kg; Volume 0.021645 m3
Resíduos:
- embalagem: re170203 Plástico; rendimento 0.03 kg
