# Apoio de parede estrutural de painel de madeira lamelada colada cruzada (CLT), sobre fundação de betão

- Propriedade do ficheiro: CYPE Ingenieros S.A.
- Formato: FIEBDC-3/2016
- Programa: Generador de precios de la construcción. CYPE Ingenieros, S.A.
- Data: 15/05/2024
- Moeda: EUR
- Custos indirectos: 3 %
- IVA: 23 %

## E Estruturas

### EM Madeira

#### EMD Estrutura de painel de madeira lamelada colada cruzada (CLT)

**EMD100** m Apoio de parede estrutural de painel de madeira lamelada colada cruzada (CLT), sobre fundação de betão.
Apoio de parede estrutural de painel de madeira lamelada colada cruzada (CLT), sobre fundação de betão, formado por: impermeabilização da fundação com membrana betuminosa adesiva, de 1 mm de espessura, de aplicação a frio, até 60 cm de desenvolvimento; apoio dos painéis através de dormente de 45x180 mm de secção, de madeira de pinheiro-bravo (Pinus pinaster), tratada em autoclave, com classe de risco 4, segundo NP EN 335, acabamento escovado, com humidade inferior a 20%, fixada à fundação com parafusos estruturais de aço zincado; protecção do painel contra a humidade por capilaridade com banda de vedação de borracha sintética EPDM de 100 mm de largura; e impermeabilização exterior do encontro com membrana betuminosa adesiva, de 1,5 mm de espessura, de aplicação a frio, até 40 cm de largura. Inclusive limpeza e preparação da superfície, acabamento superficial afagado com esponja ou talocha e cura, desperdícios, cortes, sobreposições das lâminas asfálticas e banda de vedação.
Critérios considerados na determinação do preço da unidade de obra: O preço não inclui os painéis de madeira lamelada colada cruzada (CLT) nem os elementos de fixação dos painéis à estrutura.
Inclui: Implantação e marcação de eixos. Limpeza e preparação da superfície. Corte e preparação das lâminas. Colocação da impermeabilização da fundação. Implantação, nivelação e fixação dos dormentes. Colocação da banda de estanquidade. Colocação da impermeabilização exterior.
Critério de medição de projecto: Comprimento medido segundo documentação gráfica de Projecto.
Critério de medição de obra: Medir-se-á o comprimento realmente executado segundo especificações de Projecto.

| Código | Un | Descrição | Rendimento | Preço | Importância |
|---|---|---|---|---|---|
| mt14lbr020a | m² | Membrana betuminosa adesiva, de 1 mm de espessura, de aplicação a frio, temperatura de aplicação entre 0°C e 40°C, para fundações, fornecida em rolos de 33 cm de largura e 10 m de comprimento. (material) | 0.6 | 36.67 | 22.002 |
| mt07mee203bt | m | Dormente de 45x180 mm de secção, de madeira de pinheiro-bravo (Pinus pinaster), tratada em autoclave, com classe de risco 4, segundo NP EN 335, acabamento escovado, com humidade inferior a 20%. (material) | 1 | 8.63 | 8.630 |
| mt07emr100aa | Ud | Parafuso estrutural de aço zincado, com anilha, de 7,5 mm de diâmetro e 60 mm de comprimento, de cabeça hexagonal, para aparafusar directamente sobre o furo realizado no betão. (material) | 5 | 1.18 | 5.900 |
| mt15pdr010a | m | Banda de vedação de borracha sintética EPDM de 100 mm de largura, que tenha aderida a uma das suas faces duas fitas de espuma de poliuretano, intervalo de temperatura de trabalho de -30 a 100°C, fornecida em rolos de 25 m de comprimento. (material) | 1 | 11.41 | 11.410 |
| mt14lbr010c | m² | Membrana betuminosa adesiva, de 1,5 mm de espessura, de aplicação a frio, temperatura de aplicação entre -4°C e 30°C, para fundações, fornecida em rolos de 100 cm de largura e 20 m de comprimento. (material) | 0.4 | 37.49 | 14.996 |
| mo048 | h | Oficial de 1ª montador de estruturas de madeira. (mão de obra) | 0.24 | 23.64 | 5.674 |
| mo095 | h | Ajudante de montador de estruturas de madeira. (mão de obra) | 0.48 | 23.07 | 11.074 |
| % | % | Custos directos complementares | 2 % | 79.686 | 1.594 |
|  |  | Custos directos |  |  | 81.280 |

Resíduos:
- colocação: mt14lbr020a; factor de resíduo 0.035
- colocação: mt07mee203bt; factor de resíduo 0.00913798
- colocação: mt14lbr010c; factor de resíduo 0.035

## Recursos

**mt14lbr020a** m² Membrana betuminosa adesiva
Dados técnicos: Custo energético 120.962 MJ; Emissão de CO2 3.497 kg; Código LER 17 03 02; Massa do elemento 2 kg; Volume 0.002 m3
Resíduos:
- embalagem: re170203 Plástico. (componente de resíduo); rendimento 0.07 kg; Código LER 17 02 03; Massa do elemento 1 kg; Volume 0.001667 m3

**mt07mee203bt** m Dormente de 45x180 mm de secção
Dados técnicos: Custo energético 282.094 MJ; Emissão de CO2 -4.503 kg; Código LER 17 02 01; Massa do elemento 3.37 kg; Volume 0.003064 m3
Resíduos:
- embalagem: re170203 Plástico; rendimento 0.003 kg

**mt15pdr010a** m Banda de vedação de borracha sintética EPDM de 100 mm de largura
Dados técnicos: Custo energético 12.793 MJ; Emissão de CO2 0.557 kg

**mt14lbr010c** m² Membrana betuminosa adesiva
Dados técnicos: Custo energético 120.962 MJ; Emissão de CO2 3.497 kg; Código LER 17 03 02; Massa do elemento 2 kg; Volume 0.002 m3
Resíduos:
- embalagem: re170203 Plástico; rendimento 0.07 kg
