# Laje de vigotas de madeira e cofragem "NERVOMETAL"

- Propriedade do ficheiro: CYPE Ingenieros S.A.
- Formato: FIEBDC-3/2016
- Programa: Generador de precios de la construcción. CYPE Ingenieros, S.A.
- Data: 15/06/2024
- Moeda: EUR
- Custos indirectos: 3 %
- IVA: 23 %

## E Estruturas

### EM Madeira

#### EMF Lajes

**EMF010** m² Laje de vigotas de madeira e cofragem "NERVOMETAL".
Laje tradicional com uma separação entre eixos de 50 cm, composta por vigotas de madeira serrada de pinheiro-bravo (Pinus pinaster) procedente de Portugal com certificado PEFC, de 140x140 mm de secção, classe resistente C18 segundo EN 338 e EN 1912, qualidade estrutural E segundo NP 4305; para classe de risco 1 segundo NP EN 335, com protecção contra agentes bióticos que corresponde com a classe de penetração NP1 segundo EN 351-1, com acabamento polido, colocadas através de apoio sobre elemento estrutural; cofragem de chapa de aço laminado a frio "NERVOMETAL" de 0,5 mm de espessura; aço A400 NR, quantidade 1,1 kg/m², em camada de compressão de 4 cm de espessura de betão leve LC25/28 (XC1(P); D12; S2; Cl 0,4; D1,6) fabricado em central, e betonagem com bomba; colocação e remoção de escoramento das vigotas. Inclusive tela de polietileno para a protecção das vigotas, arame de atar, separadores, elementos de atadura de vigotas e vigas de bordadura e aberturas.
Inclui: Preparação do perímetro de apoio das vigotas. Marcação e colocação em seco das vigotas. Protecção das vigotas. Escoramento. Resolução do apoio sobre o elemento estrutural. Montagem da cofragem. Colocação de armaduras com separadores homologados. Betonagem e compactação do betão. Nivelamento da camada de compressão. Cura do betão. Remoção de escoramento.
Critério de medição de projecto: Superfície medida em verdadeira magnitude desde as faces exteriores das vigas de bordadura do perímetro, segundo documentação gráfica de Projecto, descontando as aberturas de superfície maior de 6 m².
Critério de medição de obra: Medir-se-á, em verdadeira magnitude, desde as faces exteriores das vigas perimetrais, a superfície realmente executada segundo especificações de Projecto, descontando as aberturas de superfície maior de 6 m². Consideram-se incluídos todos os elementos integrantes da laje assinalados nos desenhos e pormenores do Projecto.

| Código | Un | Descrição | Rendimento | Preço | Importância |
|---|---|---|---|---|---|
| mt50spa052b | m | Pranchão de madeira de pinho, de 20x7,2 cm. (material) | 0.04 | 6.32 | 0.253 |
| mt50spa101 | kg | Pregos de aço. (material) | 0.045 | 1.87 | 0.084 |
| mt50spa081a | Ud | Escora metálica telescópica, até 3 m de altura. (material) | 0.013 | 19.25 | 0.250 |
| mt07mee100gfJ1faa | m³ | Madeira serrada de pinheiro-bravo (Pinus pinaster) procedente de Portugal com certificado PEFC, para vigotas, de até 5 m de comprimento, de 140x140 mm de secção, classe resistente C18 segundo EN 338 e EN 1912, qualidade estrutural E segundo NP 4305; para classe de risco 1 segundo NP EN 335, com protecção contra agentes bióticos que corresponde com a classe de penetração NP1 segundo EN 351-1, com acabamento polido. (material) | 0.039 | 630.36 | 24.584 |
| mt32war020 | m² | Lâmina de polietileno transparente, de 0,2 mm de espessura. (material) | 1 | 0.17 | 0.170 |
| mt08efb010b | m² | Chapa de aço laminado a frio, "NERVOMETAL", acabamento zincado, de 0,5 mm de espessura. (material) | 1.1 | 4.65 | 5.115 |
| mt07emr111b | Ud | Prego, de 4 mm de diâmetro e 50 mm de comprimento, de aço galvanizado de alta aderência. (material) | 4 | 0.09 | 0.360 |
| mt07aco020m | Ud | Separador homologado para malha electrossoldada. (material) | 1 | 0.09 | 0.090 |
| mt07aco040e | kg | Aço em varões nervurados, A400 NR, fornecido em obra em varões sem elaborar, de vários diâmetros. (material) | 1.1 | 1.31 | 1.441 |
| mt08var050 | kg | Arame galvanizado para atar, de 1,30 mm de diâmetro. (material) | 0.013 | 1.5 | 0.020 |
| mt10hes060fAEg | m³ | Betão leve LC25/28 (XC1(P); D12; S2; Cl 0,4; D1,6), fabricado em central, segundo NP EN 206. (material) | 0.042 | 169.93 | 7.137 |
| mq06bhe010 | h | Camião bomba estacionado na obra, para bombagem de betão. (equipamento) | 0.004 | 190.4 | 0.762 |
| mo048 | h | Oficial de 1ª montador de estruturas de madeira. (mão de obra) | 0.262 | 23.64 | 6.194 |
| mo095 | h | Ajudante de montador de estruturas de madeira. (mão de obra) | 0.156 | 23.07 | 3.599 |
| mo044 | h | Oficial de 1ª cofrador. (mão de obra) | 0.1 | 23.64 | 2.364 |
| mo091 | h | Ajudante de cofrador. (mão de obra) | 0.1 | 23.07 | 2.307 |
| mo043 | h | Oficial de 1ª armador de ferro. (mão de obra) | 0.013 | 23.64 | 0.307 |
| mo090 | h | Ajudante de armador de ferro. (mão de obra) | 0.011 | 23.07 | 0.254 |
| mo045 | h | Oficial de 1ª estruturista, em trabalhos de betonagem. (mão de obra) | 0.202 | 23.64 | 4.775 |
| mo092 | h | Ajudante de estruturista, em trabalhos de betonagem. (mão de obra) | 0.208 | 23.07 | 4.799 |
| % | % | Custos directos complementares | 2 % | 64.865 | 1.297 |
|  |  | Custos directos |  |  | 66.162 |

Resíduos:
- colocação: mt50spa052b Pranchão de madeira de pinho, de 20x7,2 cm; factor de resíduo 1
- colocação: mt50spa101 Pregos de aço; factor de resíduo 0.0045
- colocação: mt50spa081a Escora metálica telescópica, até 3 m de altura; factor de resíduo 1
- colocação: mt07mee100gfJ1faa; factor de resíduo 0.0015
- colocação: mt32war020 Lâmina de polietileno transparente, de 0,2 mm de espessura; factor de resíduo 0.06
- colocação: mt08efb010b Chapa de aço laminado a frio, "NERVOMETAL", acabamento zincado, de 0,5 mm de espessura; factor de resíduo 1
- colocação: mt07aco040e Aço em varões nervurados, A400 NR, fornecido em obra em varões sem elaborar, de vários diâmetros; factor de resíduo 0.0075
- colocação: mt08var050 Arame galvanizado para atar, de 1,30 mm de diâmetro; factor de resíduo 0.0038

## Recursos

**mt50spa052b** m Pranchão de madeira de pinho, de 20x7,2 cm
Dados técnicos: Custo energético 1124.755 MJ; Emissão de CO2 -15.401 kg; Código LER 17 02 01; Massa do elemento 8.28 kg; Volume 0.007527 m3

**mt50spa101** kg Pregos de aço
Dados técnicos: Custo energético 9.830 MJ; Emissão de CO2 0.510 kg; Código LER 17 04 05; Massa do elemento 1 kg; Volume 0.000476 m3

**mt50spa081a** Ud Escora metálica telescópica, até 3 m de altura
Dados técnicos: Custo energético 97.317 MJ; Emissão de CO2 5.049 kg; Código LER 17 04 05; Massa do elemento 9.9 kg; Volume 0.004714 m3

**mt07mee100gfJ1faa** m³ Madeira serrada de pinheiro-bravo (Pinus pinaster) procedente de Portugal com certificado PEFC
Dados técnicos: Custo energético 17005.075 MJ; Emissão de CO2 -501.408 kg; Código LER 17 02 01; Massa do elemento 380 kg; Volume 0.345455 m3
Resíduos:
- embalagem: re170203 Plástico. (componente de resíduo); rendimento 0.04 kg; Código LER 17 02 03; Massa do elemento 1 kg; Volume 0.001667 m3

**mt32war020** m² Lâmina de polietileno transparente, de 0,2 mm de espessura
Dados técnicos: Custo energético 27.540 MJ; Emissão de CO2 1.010 kg; Código LER 17 06 04; Massa do elemento 0.184 kg; Volume 0.000307 m3
Resíduos:
- embalagem: re170203 Plástico; rendimento 0.024 kg

**mt08efb010b** m² Chapa de aço laminado a frio, "NERVOMETAL", acabamento zincado, de 0,5 mm de espessura
Dados técnicos: Custo energético 40.500 MJ; Emissão de CO2 2.101 kg; Código LER 17 04 05; Massa do elemento 4.12 kg; Volume 0.001962 m3

**mt07emr111b** Ud Prego, de 4 mm de diâmetro e 50 mm de comprimento, de aço galvanizado de alta aderência
Dados técnicos: Custo energético 4.647 MJ; Emissão de CO2 0.317 kg
Resíduos:
- embalagem: re150101 Embalagens de papel e cartão. (componente de resíduo); rendimento 0.09 kg; Código LER 15 01 01; Massa do elemento 1 kg; Volume 0.001333 m3
- embalagem: re170203 Plástico; rendimento 0.045 kg

**mt07aco020m** Ud Separador homologado para malha electrossoldada
Dados técnicos: Custo energético 1.105 MJ; Emissão de CO2 0.114 kg
Resíduos:
- embalagem: re150101 Embalagens de papel e cartão; rendimento 0.072 kg

**mt07aco040e** kg Aço em varões nervurados, A400 NR, fornecido em obra em varões sem elaborar, de vários diâmetros
Dados técnicos: Custo energético 9.830 MJ; Emissão de CO2 0.510 kg; Código LER 17 04 05; Massa do elemento 1 kg; Volume 0.000476 m3

**mt08var050** kg Arame galvanizado para atar, de 1,30 mm de diâmetro
Dados técnicos: Custo energético 25.100 MJ; Emissão de CO2 2.560 kg; Código LER 17 04 05; Massa do elemento 1 kg; Volume 0.000476 m3

**mt10hes060fAEg** m³ Betão leve LC25/28 (XC1(P); D12; S2; Cl 0,4; D1,6), fabricado em central, segundo NP EN 206
Dados técnicos: Custo energético 1200.000 MJ; Emissão de CO2 150.000 kg; Código LER 17 01 01; Massa do elemento 1500 kg; Volume 1 m3
