# FIEBDC-3

| Código | Un | Descrição | Preço |
|---|---|---|---|
| mo048 | h | Oficial de 1ª montador de estruturas de madeira. (mão de obra) | 23.64 |
| mo090 | h | Ajudante de armador de ferro. (mão de obra) | 23.07 |
| mo092 | h | Ajudante de estruturista, em trabalhos de betonagem. (mão de obra) | 23.07 |
| mo095 | h | Ajudante de montador de estruturas de madeira. (mão de obra) | 23.07 |
| % | % | Custos directos complementares | 0 |

**mo045**
Oficial de 1ª estruturista, em trabalhos de betonagem.
