# Laje de vigotas e painel estrutural de madeira

- Propriedade do ficheiro: CYPE Ingenieros S.A.
- Formato: FIEBDC-3/2016
- Programa: Generador de precios de la construcción. CYPE Ingenieros, S.A.
- Data: 13/06/2024
- Moeda: EUR
- Custos indirectos: 3 %
- IVA: 23 %

## E Estruturas

### EM Madeira

#### EMF Lajes

**EMF020** m² Laje de vigotas e painel estrutural de madeira.
Laje tradicional com uma separação entre eixos de 60 cm, composta por vigotas de madeira serrada de pinheiro-bravo (Pinus pinaster) procedente de Portugal com certificado PEFC, de 70x70 mm de secção, classe resistente C18 segundo EN 338 e EN 1912, qualidade estrutural E segundo NP 4305; para classe de risco 1 segundo NP EN 335, com protecção contra agentes bióticos que corresponde com a classe de penetração NP1 segundo EN 351-1, com acabamento polido colocadas através de apoio sobre elemento estrutural; painel estrutural de partículas de madeira para uso em ambiente seco, tipo P4, segundo NP EN 312, de 30 mm de espessura, fixado com parafusos de cabeça escareada, de aço com carbono; membrana impermeabilizante bicamada de 5 mm de espessura, formada por uma membrana superior betuminosa fono-absorvente e uma lâmina inferior de feltro de poliéster, vedada com fita autocolante, de polietileno, com adesivo acrílico sem dissolventes, armadura de polietileno e película de separação de papel siliconado, de 0,34 mm de espessura e 60 mm de largura, dessolidarização com banda perimetral autocolante dessolidarizante, de espuma de polietileno de células fechadas, de 4 mm de espessura e de 150 mm de largura, de cor cinzento, e malha electrossoldada AR34 100x300 mm de aço A500 EL, em camada de compressão de 4 cm de espessura de betão leve LC30/33 (XC4(P) + XD1(P)+ XF2(P); D12; S2; Cl 0,4; D1,4) fabricado em central, e betonagem com grua. Inclusive conectores para laje de madeira e betão, arame de atar, separadores, elementos de atadura de vigotas e vigas de bordadura e aberturas.
Inclui: Preparação do perímetro de apoio das vigotas. Marcação e colocação em seco das vigotas. Colocação dos painéis. Resolução do apoio sobre o elemento estrutural. Colocação de um travejamento de longarinas de madeira, ensambladas nos cruzamentos das vigotas. Nivelamento. Apoio e fixação dos painéis. Colocação da membrana impermeabilizante. Colocação da banda dessolidarizadora. Aparafusamento dos conectores para laje de madeira e betão. Colocação da malha electrossoldada com separadores homologados. Betonagem e compactação do betão. Nivelamento da camada de compressão. Cura do betão.
Critério de medição de projecto: Superfície medida em verdadeira magnitude desde as faces exteriores das vigas de bordadura do perímetro, segundo documentação gráfica de Projecto, descontando as aberturas de superfície maior de 6 m².
Critério de medição de obra: Medir-se-á, em verdadeira magnitude, desde as faces exteriores das vigas perimetrais, a superfície realmente executada segundo especificações de Projecto, descontando as aberturas de superfície maior de 6 m². Consideram-se incluídos todos os elementos integrantes da laje assinalados nos desenhos e pormenores do Projecto.

| Código | Un | Descrição | Rendimento | Preço | Importância |
|---|---|---|---|---|---|
| mt07mee100gfi1faa | m³ | Madeira serrada de pinheiro-bravo (Pinus pinaster) procedente de Portugal com certificado PEFC, para vigotas, de até 5 m de comprimento, de 70x70 mm de secção, classe resistente C18 segundo EN 338 e EN 1912, qualidade estrutural E segundo NP 4305; para classe de risco 1 segundo NP EN 335, com protecção contra agentes bióticos que corresponde com a classe de penetração NP1 segundo EN 351-1, com acabamento polido. (material) | 0.008 | 630.36 | 5.043 |
| mt08eff020o | m² | Painel estrutural de partículas de madeira para uso em ambiente seco, tipo P4, segundo NP EN 312, de 2400x900 mm e 30 mm de espessura, com encaixe macho-fêmea nos quatro cantos, Euroclasse D-s2, d0 de reacção ao fogo, segundo NP EN 13501-1, classe E1 em emissão de formaldeído, segundo NP EN 13986. (material) | 1.05 | 22.16 | 23.268 |
| mt07emr118lb | Ud | Parafuso de cabeça escareada, de 6 mm de diâmetro e 120 mm de comprimento, de aço com carbono, com tratamento superficial à base de resina epóxi, para classes de serviço 1, 2 e 3 segundo NP EN 1995-1-1. (material) | 9 | 0.58 | 5.220 |
| mt15pdr030a | m² | Membrana impermeabilizante bicamada de 5 mm de espessura, formada por uma membrana superior betuminosa fono-absorvente e uma lâmina inferior de feltro de poliéster. (material) | 1.05 | 19.35 | 20.318 |
| mt15pdr050c | m | Fita autocolante, de polietileno, com adesivo acrílico sem dissolventes, armadura de polietileno e película de separação de papel siliconado, de 0,34 mm de espessura e 60 mm de largura, intervalo de temperatura de trabalho de -40 a 80°C, para a vedação nos encontros dos painéis e para a fixação e a vedação de lâminas impermeabilizantes e para o controlo do vapor, fornecida em rolos de 25 m de comprimento. (material) | 0.5 | 1.53 | 0.765 |
| mt16pdr030a | m | Banda perimetral autocolante dessolidarizante, de espuma de polietileno de células fechadas, de 4 mm de espessura e de 150 mm de largura, de cor cinzento. (material) | 1 | 2.66 | 2.660 |
| mt07emr200a | Ud | Parafuso de aço galvanizado qualidade 6.8 segundo EN ISO 898-1, tipo M-7,5, de cabeça hexagonal e rosca métrica total segundo DIN 931 e NP EN ISO 4014, de 7,5 mm de diâmetro e 155 mm de comprimento, com anel de retenção, para a sua utilização como conectores em lajes de madeira e betão. (material) | 6.1 | 2.32 | 14.152 |
| mt07aco020m | Ud | Separador homologado para malha electrossoldada. (material) | 2 | 0.09 | 0.180 |
| mt07ame020bbc | m² | Malha electrossoldada AR34 100x300 mm, com arames longitudinais de 3,4 mm de diâmetro e arames transversais de 3,4 mm de diâmetro, aço A500 EL. (material) | 1.1 | 1.77 | 1.947 |
| mt08var050 | kg | Arame galvanizado para atar, de 1,30 mm de diâmetro. (material) | 0.017 | 1.5 | 0.026 |
| mt10hes060ibFe | m³ | Betão leve LC30/33 (XC4(P) + XD1(P) + XF2(P); D12; S2; Cl 0,4; D1,4), fabricado em central, segundo NP EN 206. (material) | 0.042 | 184.62 | 7.754 |
| mo048 | h | Oficial de 1ª montador de estruturas de madeira. (mão de obra) | 0.609 | 23.64 | 14.397 |
| mo095 | h | Ajudante de montador de estruturas de madeira. (mão de obra) | 0.202 | 23.07 | 4.660 |
| mo043 | h | Oficial de 1ª armador de ferro. (mão de obra) | 0.022 | 23.64 | 0.520 |
| mo090 | h | Ajudante de armador de ferro. (mão de obra) | 0.022 | 23.07 | 0.508 |
| mo045 | h | Oficial de 1ª estruturista, em trabalhos de betonagem. (mão de obra) | 0.008 | 23.64 | 0.189 |
| mo092 | h | Ajudante de estruturista, em trabalhos de betonagem. (mão de obra) | 0.034 | 23.07 | 0.784 |
| % | % | Custos directos complementares | 2 % | 102.391 | 2.048 |
|  |  | Custos directos |  |  | 104.439 |

Resíduos:
- colocação: mt07mee100gfi1faa; factor de resíduo 0.0015
- colocação: mt08eff020o; factor de resíduo 0.0063
- colocação: mt07emr118lb; factor de resíduo 0.00328571
- colocação: mt15pdr030a; factor de resíduo 0.03
- colocação: mt15pdr050c; factor de resíduo 0.044
- colocação: mt16pdr030a; factor de resíduo 0.0598
- colocação: mt07ame020bbc; factor de resíduo 0.0234663
- colocação: mt08var050 Arame galvanizado para atar, de 1,30 mm de diâmetro; factor de resíduo 0.0038

## Recursos

**mt07mee100gfi1faa** m³ Madeira serrada de pinheiro-bravo (Pinus pinaster) procedente de Portugal com certificado PEFC
Dados técnicos: Custo energético 17005.075 MJ; Emissão de CO2 -501.408 kg; Código LER 17 02 01; Massa do elemento 380 kg; Volume 0.345455 m3
Resíduos:
- embalagem: re170203 Plástico. (componente de resíduo); rendimento 0.04 kg; Código LER 17 02 03; Massa do elemento 1 kg; Volume 0.001667 m3

**mt08eff020o** m² Painel estrutural de partículas de madeira para uso em ambiente seco
Dados técnicos: Custo energético 645.429 MJ; Emissão de CO2 8.354 kg; Código LER 17 02 01; Massa do elemento 19.5 kg; Volume 0.017727 m3
Resíduos:
- embalagem: re170203 Plástico; rendimento 0.034 kg

**mt07emr118lb** Ud Parafuso de cabeça escareada
Dados técnicos: Custo energético 0.174 MJ; Emissão de CO2 0.010 kg; Código LER 17 04 05; Massa do elemento 0.014 kg; Volume 0.000007 m3
Resíduos:
- embalagem: re150101 Embalagens de papel e cartão. (componente de resíduo); rendimento 0.001 kg; Código LER 15 01 01; Massa do elemento 1 kg; Volume 0.001333 m3

**mt15pdr030a** m² Membrana impermeabilizante bicamada de 5 mm de espessura
Dados técnicos: Custo energético 85.377 MJ; Emissão de CO2 2.591 kg; Código LER 17 06 04; Massa do elemento 1.5 kg; Volume 0.0025 m3
Resíduos:
- embalagem: re170203 Plástico; rendimento 0.034 kg

**mt15pdr050c** m Fita autocolante
Dados técnicos: Custo energético 8.037 MJ; Emissão de CO2 0.018 kg; Código LER 17 02 03; Massa do elemento 0.019 kg; Volume 0.000032 m3
Resíduos:
- embalagem: re170201 Madeira. (componente de resíduo); rendimento 0.04 kg; Código LER 17 02 01; Massa do elemento 1 kg; Volume 0.000909 m3

**mt16pdr030a** m Banda perimetral autocolante dessolidarizante
Dados técnicos: Custo energético 2.167 MJ; Emissão de CO2 0.078 kg; Código LER 17 06 04; Massa do elemento 0.015 kg; Volume 0.000025 m3
Resíduos:
- embalagem: re170203 Plástico; rendimento 0.001 kg

**mt07emr200a** Ud Parafuso de aço galvanizado qualidade 6.8 segundo EN ISO 898-1
Dados técnicos: Custo energético 0.826 MJ; Emissão de CO2 0.081 kg; Código LER 17 04 05; Massa do elemento 0.029 kg; Volume 0.000014 m3
Resíduos:
- embalagem: re150101 Embalagens de papel e cartão; rendimento 0.002 kg
- embalagem: re170203 Plástico; rendimento 0.001 kg

**mt07aco020m** Ud Separador homologado para malha electrossoldada
Dados técnicos: Custo energético 1.105 MJ; Emissão de CO2 0.114 kg
Resíduos:
- embalagem: re150101 Embalagens de papel e cartão; rendimento 0.072 kg

**mt07ame020bbc** m² Malha electrossoldada AR34 100x300 mm
Dados técnicos: Custo energético 9.339 MJ; Emissão de CO2 0.485 kg; Código LER 17 04 05; Massa do elemento 0.95 kg; Volume 0.000452 m3

**mt08var050** kg Arame galvanizado para atar, de 1,30 mm de diâmetro
Dados técnicos: Custo energético 25.100 MJ; Emissão de CO2 2.560 kg; Código LER 17 04 05; Massa do elemento 1 kg; Volume 0.000476 m3

**mt10hes060ibFe** m³ Betão leve LC30/33 (XC4(P) + XD1(P) + XF2(P); D12; S2; Cl 0,4; D1,4), fabricado em central, segundo NP EN 206
Dados técnicos: Custo energético 1248.000 MJ; Emissão de CO2 143.000 kg; Código LER 17 01 01; Massa do elemento 1300 kg; Volume 0.866667 m3
