# FIEBDC-3

**mt50spa052b** m Pranchão de madeira de pinho, de 20x7,2 cm. (material)
Preço: 6.32
Dados técnicos: custo energético 1124.755 MJ; emissão de CO2 -15.401 kg; código LER 17 02 01; massa 8.28 kg; volume 0.007527 m3

**mt50spa081c** Ud Escora metálica telescópica, até 4 m de altura. (material)
Preço: 26.47
Dados técnicos: custo energético 112.062 MJ; emissão de CO2 5.814 kg; código LER 17 04 05; massa 11.4 kg; volume 0.005429 m3

**mt50spa101** kg Pregos de aço. (material)
Preço: 1.87
Dados técnicos: custo energético 9.830 MJ; emissão de CO2 0.510 kg; código LER 17 04 05; massa 1 kg; volume 0.000476 m3

| Código | Un | Descrição | Preço |
|---|---|---|---|
| mo043 | h | Oficial de 1ª armador de ferro. (mão de obra) | 23.64 |
| mo044 | h | Oficial de 1ª cofrador. (mão de obra) | 23.64 |
| mo045 | h | Oficial de 1ª estruturista, em trabalhos de betonagem. (mão de obra) | 23.64 |
| mo048 | h | Oficial de 1ª montador de estruturas de madeira. (mão de obra) | 23.64 |
| mo090 | h | Ajudante de armador de ferro. (mão de obra) | 23.07 |
| mo091 | h | Ajudante de cofrador. (mão de obra) | 23.07 |
| mo092 | h | Ajudante de estruturista, em trabalhos de betonagem. (mão de obra) | 23.07 |
| mo095 | h | Ajudante de montador de estruturas de madeira. (mão de obra) | 23.07 |
| % | % | Custos directos complementares | 0 |

**mt16pdr030a**
Dados técnicos: custo energético 2.167 MJ; emissão de CO2 0.078 kg; código LER 17 06 04; massa 0.015 kg; volume 0.000025 m3
Resíduos:
- embalagem: re170203; rendimento 0.001
