# Parede de estrutura leve de madeira

- Propriedade do ficheiro: CYPE Ingenieros S.A.
- Formato: FIEBDC-3/2016
- Programa: Generador de precios de la construcción. CYPE Ingenieros, S.A.
- Data: 19/05/2024
- Moeda: EUR
- Custos indirectos: 3 %
- IVA: 23 %

## E Estruturas

### EM Madeira

#### EML Estruturas leves

**EML010** m² Parede de estrutura leve de madeira.
Parede exterior de estrutura leve de madeira, formada por montantes e travessas de madeira serrada de abeto vermelho (Picea abies) procedente do Norte e Nordeste da Europa com certificado PEFC, de 48x148 mm de secção, classe resistente C24 segundo EN 338 e EN 1912, qualidade estrutural T2 segundo INSTA 142; para classe de risco 1 segundo NP EN 335, com protecção contra agentes bióticos que corresponde com a classe de penetração NP1 segundo EN 351-1, com acabamento polido; cortados e numerados em fábrica, montados em obra com pregos, de aço galvanizado de alta aderência. Inclusive fita resiliente, de borracha EPDM extrudida, fixada com grampos, para dessolidarização; elementos de fixação mecânica, de aço galvanizado tipo DX51D+Z275N para a resolução de encontros.
Critérios considerados na determinação do preço da unidade de obra: O preço não inclui os painéis para travamento da estrutura.
Inclui: Implantação e marcação de eixos. Colocação da banda dessolidarizadora. Montagem dos painéis de estrutura leve de madeira. Colocação e fixação provisória dos painéis de estrutura leve de madeira. Aprumo e nivelamento. Execução das uniões. Fixação definitiva da estrutura leve de madeira.
Critério de medição de projecto: Superfície medida segundo documentação gráfica de Projecto, sem deduzir aberturas menores que 1 m² e descontando, nas aberturas de superfície maior de 1 m², o excesso sobre 1 m².
Critério de medição de obra: Medir-se-á a superfície realmente executada segundo especificações de Projecto, sem deduzir aberturas menores que 1 m² e descontando, nas aberturas de superfície maior de 1 m², o excesso sobre 1 m².

| Código | Un | Descrição | Rendimento | Preço | Importância |
|---|---|---|---|---|---|
| mt07mee609lza | m³ | Conjunto de elementos estruturais para parede de estrutura leve de madeira, composto por montantes e travessas de madeira serrada de abeto vermelho (Picea abies) procedente do Norte e Nordeste da Europa com certificado PEFC, de 48x148 mm de secção, classe resistente C24 segundo EN 338 e EN 1912, qualidade estrutural T2 segundo INSTA 142; para classe de risco 1 segundo NP EN 335, com protecção contra agentes bióticos que corresponde com a classe de penetração NP1 segundo EN 351-1, com acabamento polido, cortados e numerados em fábrica, para montagem em obra. (material) | 0.019 | 1180.48 | 22.429 |
| mt07emr111l | Ud | Prego, de 6 mm de diâmetro e 100 mm de comprimento, de aço galvanizado de alta aderência. (material) | 6 | 0.37 | 2.220 |
| mt16pdr010ab | m | Fita resiliente, de borracha EPDM extrudida, de 5 mm de espessura e 95 mm de largura, para redução dos sons de percussão em 4 dBA, segundo NP EN ISO 10140, sem compostos orgânicos voláteis (COV), com grampos de fixação. (material) | 0.45 | 16.74 | 7.533 |
| mt07emr409a450 | Ud | Repercussão, por m², de elementos de fixação mecânica, de aço galvanizado tipo DX51D+Z275N, para montagem de estrutura leve de madeira, para classes de serviço 1, 2 e 3 segundo NP EN 1995-1-1. (material) | 1 | 4.5 | 4.500 |
| mo048 | h | Oficial de 1ª montador de estruturas de madeira. (mão de obra) | 0.23 | 23.64 | 5.437 |
| mo095 | h | Ajudante de montador de estruturas de madeira. (mão de obra) | 0.33 | 23.07 | 7.613 |
| % | % | Custos directos complementares | 2 % | 49.732 | 0.995 |
|  |  | Custos directos |  |  | 50.727 |

Resíduos:
- colocação: mt07mee609lza; factor de resíduo 0.0015

## Recursos

**mt07mee609lza** m³ Conjunto de elementos estruturais para parede de estrutura leve de madeira
Dados técnicos: Custo energético 19004.675 MJ; Emissão de CO2 -558.408 kg; Código LER 17 02 01; Massa do elemento 420 kg; Volume 0.381818 m3
Resíduos:
- embalagem: re170203 Plástico. (componente de resíduo); rendimento 0.04 kg; Código LER 17 02 03; Massa do elemento 1 kg; Volume 0.001667 m3

**mt07emr111l** Ud Prego, de 6 mm de diâmetro e 100 mm de comprimento, de aço galvanizado de alta aderência
Dados técnicos: Custo energético 4.647 MJ; Emissão de CO2 0.317 kg
Resíduos:
- embalagem: re150101 Embalagens de papel e cartão. (componente de resíduo); rendimento 0.09 kg; Código LER 15 01 01; Massa do elemento 1 kg; Volume 0.001333 m3
- embalagem: re170203 Plástico; rendimento 0.045 kg

**mt16pdr010ab** m Fita resiliente
Dados técnicos: Custo energético 47.085 MJ; Emissão de CO2 2.051 kg
