# Travamento de laje de estrutura leve de madeira com painel estrutural

- Propriedade do ficheiro: CYPE Ingenieros S.A.
- Formato: FIEBDC-3/2016
- Programa: Generador de precios de la construcción. CYPE Ingenieros, S.A.
- Data: 13/05/2024
- Moeda: EUR
- Custos indirectos: 3 %
- IVA: 23 %

## E Estruturas

### EM Madeira

#### EML Estruturas leves

**EML040** m² Travamento de laje de estrutura leve de madeira com painel estrutural.
Travamento de laje de estrutura leve de madeira, na face superior com painel estrutural OSB de partículas longas e orientadas de madeira, de altas prestações para uso em ambiente húmido, classe OSB/4, segundo NP EN 300, de 15 mm de espessura, com bordos rectos e na face inferior com painel estrutural de partículas de madeira para uso em ambiente húmido, tipo P5, segundo NP EN 312, de 2500x1250 mm e 15 mm de espessura, com bordos rectos, fixados às vigotas com pregos, de aço galvanizado de alta aderência.
Inclui: Implantação e marcação de eixos. Preparação e corte dos painéis. Fixação dos painéis à estrutura leve de madeira.
Critério de medição de projecto: Superfície medida segundo documentação gráfica de Projecto, sem deduzir aberturas menores que 1 m² e descontando, nas aberturas de superfície maior de 1 m², o excesso sobre 1 m².
Critério de medição de obra: Medir-se-á a superfície realmente executada segundo especificações de Projecto, sem deduzir aberturas menores que 1 m² e descontando, nas aberturas de superfície maior de 1 m², o excesso sobre 1 m².

| Código | Un | Descrição | Rendimento | Preço | Importância |
|---|---|---|---|---|---|
| mt07tdm040m | m² | Painel estrutural OSB de partículas longas e orientadas de madeira, de altas prestações para uso em ambiente húmido, classe OSB/4, segundo NP EN 300, de 15 mm de espessura, com bordos rectos, Euroclasse D-s2, d0 de reacção ao fogo, segundo NP EN 13501-1, classe E1 em emissão de formaldeído, segundo NP EN 13986. (material) | 1 | 8.5 | 8.500 |
| mt08eff040aa | m² | Painel estrutural de partículas de madeira para uso em ambiente húmido, tipo P5, segundo NP EN 312, de 2500x1250 mm e 15 mm de espessura, com bordos rectos, Euroclasse D-s2, d0 de reacção ao fogo, segundo NP EN 13501-1, classe E1 em emissão de formaldeído, segundo NP EN 13986. (material) | 1 | 7.52 | 7.520 |
| mt07emr111d | Ud | Prego, de 4 mm de diâmetro e 75 mm de comprimento, de aço galvanizado de alta aderência. (material) | 26.667 | 0.13 | 3.467 |
| mo048 | h | Oficial de 1ª montador de estruturas de madeira. (mão de obra) | 0.4 | 23.64 | 9.456 |
| mo095 | h | Ajudante de montador de estruturas de madeira. (mão de obra) | 0.4 | 23.07 | 9.228 |
| % | % | Custos directos complementares | 2 % | 38.171 | 0.763 |
|  |  | Custos directos |  |  | 38.934 |

Resíduos:
- colocação: mt07tdm040m; factor de resíduo 0.01126
- colocação: mt08eff040aa; factor de resíduo 0.0117473

## Recursos

**mt07tdm040m** m² Painel estrutural OSB de partículas longas e orientadas de madeira
Dados técnicos: Custo energético 348.284 MJ; Emissão de CO2 4.535 kg; Código LER 17 02 01; Massa do elemento 10.5 kg; Volume 0.009545 m3
Resíduos:
- embalagem: re170203 Plástico. (componente de resíduo); rendimento 0.026 kg; Código LER 17 02 03; Massa do elemento 1 kg; Volume 0.001667 m3

**mt08eff040aa** m² Painel estrutural de partículas de madeira para uso em ambiente húmido
Dados técnicos: Custo energético 358.087 MJ; Emissão de CO2 4.657 kg; Código LER 17 02 01; Massa do elemento 10.8 kg; Volume 0.009818 m3
Resíduos:
- embalagem: re170203 Plástico; rendimento 0.025 kg

**mt07emr111d** Ud Prego, de 4 mm de diâmetro e 75 mm de comprimento, de aço galvanizado de alta aderência
Dados técnicos: Custo energético 4.647 MJ; Emissão de CO2 0.317 kg
Resíduos:
- embalagem: re150101 Embalagens de papel e cartão. (componente de resíduo); rendimento 0.09 kg; Código LER 15 01 01; Massa do elemento 1 kg; Volume 0.001333 m3
- embalagem: re170203 Plástico; rendimento 0.045 kg
