# Travamento de laje de estrutura leve de madeira com painel estrutural

- Propriedade do ficheiro: CYPE Ingenieros S.A.
- Formato: FIEBDC-3/2016
- Programa: Generador de precios de la construcción. CYPE Ingenieros, S.A.
- Data: 23/05/2024
- Moeda: EUR
- Custos indirectos: 3 %
- IVA: 23 %

## E Estruturas

### EM Madeira

#### EML Estruturas leves

**EML040** m² Travamento de laje de estrutura leve de madeira com painel estrutural.
Travamento de laje de estrutura leve de madeira, na face superior, com painel estrutural OSB de partículas longas e orientadas de madeira, de altas prestações para uso em ambiente húmido, classe OSB/4, segundo NP EN 300, de 22 mm de espessura, com bordos rectos, fixado às vigotas com pregos, de aço galvanizado de alta aderência.
Inclui: Implantação e marcação de eixos. Preparação e corte dos painéis. Fixação dos painéis à estrutura leve de madeira.
Critério de medição de projecto: Superfície medida segundo documentação gráfica de Projecto, sem deduzir aberturas menores que 1 m² e descontando, nas aberturas de superfície maior de 1 m², o excesso sobre 1 m².
Critério de medição de obra: Medir-se-á a superfície realmente executada segundo especificações de Projecto, sem deduzir aberturas menores que 1 m² e descontando, nas aberturas de superfície maior de 1 m², o excesso sobre 1 m².

| Código | Un | Descrição | Rendimento | Preço | Importância |
|---|---|---|---|---|---|
| mt07tdm040o | m² | Painel estrutural OSB de partículas longas e orientadas de madeira, de altas prestações para uso em ambiente húmido, classe OSB/4, segundo NP EN 300, de 22 mm de espessura, com bordos rectos, Euroclasse D-s2, d0 de reacção ao fogo, segundo NP EN 13501-1, classe E1 em emissão de formaldeído, segundo NP EN 13986. (material) | 1 | 11.35 | 11.350 |
| mt07emr111d | Ud | Prego, de 4 mm de diâmetro e 75 mm de comprimento, de aço galvanizado de alta aderência. (material) | 13.333 | 0.13 | 1.733 |
| mo048 | h | Oficial de 1ª montador de estruturas de madeira. (mão de obra) | 0.2 | 23.64 | 4.728 |
| mo095 | h | Ajudante de montador de estruturas de madeira. (mão de obra) | 0.2 | 23.07 | 4.614 |
| % | % | Custos directos complementares | 2 % | 22.425 | 0.449 |
|  |  | Custos directos |  |  | 22.874 |

Resíduos:
- colocação: mt07tdm040o; factor de resíduo 0.00984639

## Recursos

**mt07tdm040o** m² Painel estrutural OSB de partículas longas e orientadas de madeira
Dados técnicos: Custo energético 495.373 MJ; Emissão de CO2 6.419 kg; Código LER 17 02 01; Massa do elemento 14.96 kg; Volume 0.0136 m3
Resíduos:
- embalagem: re170203 Plástico. (componente de resíduo); rendimento 0.028 kg; Código LER 17 02 03; Massa do elemento 1 kg; Volume 0.001667 m3

**mt07emr111d** Ud Prego, de 4 mm de diâmetro e 75 mm de comprimento, de aço galvanizado de alta aderência
Dados técnicos: Custo energético 4.647 MJ; Emissão de CO2 0.317 kg
Resíduos:
- embalagem: re150101 Embalagens de papel e cartão. (componente de resíduo); rendimento 0.09 kg; Código LER 15 01 01; Massa do elemento 1 kg; Volume 0.001333 m3
- embalagem: re170203 Plástico; rendimento 0.045 kg
