# Porta-pilar com apoio articulado

- Propriedade do ficheiro: CYPE Ingenieros S.A.
- Formato: FIEBDC-3/2016
- Programa: Generador de precios de la construcción. CYPE Ingenieros, S.A.
- Data: 01/06/2024
- Moeda: EUR
- Custos indirectos: 3 %
- IVA: 23 %

## E Estruturas

### EM Madeira

#### EMM Elementos auxiliares para estruturas de madeira

**EMM030** Ud Porta-pilar com apoio articulado.
Porta-pilar inclinável, de aço EN 10025 S235JR, com protecção Z275 face à corrosão, de 71x60 mm na zona a conectar com o pilar, 100x100 mm na conexão inferior e 5 mm de espessura, formando um apoio articulado de 100 mm de altura para pilar de madeira; fixado à estrutura portante de betão com 60 ancoragens químicas estruturais através de perfurações, enchimento dos orifícios com injecção de resina de viniléster, livre de estireno, de dois componentes, e posterior inserção de varões roscados com porcas e anilhas, de aço galvanizado qualidade 5.8, segundo EN ISO 898-1, de 8 mm de diâmetro e 110 mm de comprimento; e fixado ao pilar com 60 parafusos autoperfurantes para madeira, de 12 mm de diâmetro e 240 mm de comprimento, de aço galvanizado com revestimento de crómio.
Inclui: Colocação e fixação provisória dos elementos de ligação. Aprumo e nivelamento. Ajuste das peças e uniões entre os diferentes componentes da estrutura.
Critério de medição de projecto: Número de unidades previstas, segundo documentação gráfica de Projecto.
Critério de medição de obra: Medir-se-á o número de unidades realmente executadas segundo especificações de Projecto.

| Código | Un | Descrição | Rendimento | Preço | Importância |
|---|---|---|---|---|---|
| mt07emr010a | Ud | Porta-pilar inclinável, de aço EN 10025 S235JR, com protecção Z275 face à corrosão, de 71x60 mm na zona a conectar com o pilar, 100x100 mm na conexão inferior e 5 mm de espessura, para execução de apoio articulado em pilar de madeira, de 100 mm de altura. (material) | 1 | 41.51 | 41.510 |
| mt07emr113ht | Ud | Parafuso autoperfurante para madeira, de 12 mm de diâmetro e 240 mm de comprimento, de aço galvanizado com revestimento de crómio. (material) | 60 | 2.83 | 169.800 |
| mt26aqr020aa | Ud | Ancoragem composta por varão roscado de aço galvanizado qualidade 5.8, segundo EN ISO 898-1, de 8 mm de diâmetro, e 110 mm de comprimento, porca e anilha, para fixações sobre estruturas de betão. (material) | 60 | 0.16 | 9.600 |
| mt26pmr010a | Ud | Cartucho de resina de viniléster, livre de estireno, de dois componentes, de 300 ml, para aplicações estruturais. (material) | 1.307 | 25.03 | 32.714 |
| mo048 | h | Oficial de 1ª montador de estruturas de madeira. (mão de obra) | 0.275 | 23.64 | 6.501 |
| mo095 | h | Ajudante de montador de estruturas de madeira. (mão de obra) | 0.275 | 23.07 | 6.344 |
| % | % | Custos directos complementares | 2 % | 266.469 | 5.329 |
|  |  | Custos directos |  |  | 271.798 |

## Recursos

**mt07emr113ht** Ud Parafuso autoperfurante para madeira
Dados técnicos: Custo energético 0.336 MJ; Emissão de CO2 0.031 kg; Código LER 17 04 05; Massa do elemento 0.0095 kg; Volume 0.000005 m3
Resíduos:
- embalagem: re150101 Embalagens de papel e cartão. (componente de resíduo); rendimento 0.002 kg; Código LER 15 01 01; Massa do elemento 1 kg; Volume 0.001333 m3
- embalagem: re170203 Plástico. (componente de resíduo); rendimento 0.001 kg; Código LER 17 02 03; Massa do elemento 1 kg; Volume 0.001667 m3
