# Painel estrutural duplo de madeira para laje, sobre estrutura de madeira

- Propriedade do ficheiro: CYPE Ingenieros S.A.
- Formato: FIEBDC-3/2016
- Programa: Generador de precios de la construcción. CYPE Ingenieros, S.A.
- Data: 07/05/2024
- Moeda: EUR
- Custos indirectos: 3 %
- IVA: 23 %

## E Estruturas

### EM Madeira

#### EMT Painéis estruturais

**EMT020** m² Painel estrutural duplo de madeira para laje, sobre estrutura de madeira.
Painel estrutural duplo de madeira para laje, sobre estrutura de madeira, composto por painel inferior para uso em ambiente húmido, tipo P5, segundo NP EN 312, de 2500x1250 mm e 15 mm de espessura, com bordos rectos; ripa de 60x40 mm de secção, de madeira de pinheiro-bravo (Pinus pinaster), tratada em autoclave, com classe de risco 4, segundo NP EN 335, acabamento escovado, com humidade inferior a 20% e painel superior para uso em ambiente seco, tipo P4, segundo NP EN 312, de 2400x900 mm e 30 mm de espessura, com encaixe macho-fêmea nos quatro cantos, com adesivo com classe de durabilidade D4 nas juntas. Colocação em obra: com parafusos.
Critérios considerados na determinação do preço da unidade de obra: O preço não inclui o isolamento térmico nem o pavimento.
Inclui: Marcação da disposição das peças. Colagem dos painéis. Fixação dos painéis ao suporte base. Fixação da ripas. Fixação dos painéis às ripas.
Critério de medição de projecto: Superfície medida segundo documentação gráfica de Projecto.
Critério de medição de obra: Medir-se-á a superfície realmente executada segundo especificações de Projecto.

| Código | Un | Descrição | Rendimento | Preço | Importância |
|---|---|---|---|---|---|
| mt08eff040aa | m² | Painel estrutural de partículas de madeira para uso em ambiente húmido, tipo P5, segundo NP EN 312, de 2500x1250 mm e 15 mm de espessura, com bordos rectos, Euroclasse D-s2, d0 de reacção ao fogo, segundo NP EN 13501-1, classe E1 em emissão de formaldeído, segundo NP EN 13986. (material) | 1.05 | 7.52 | 7.896 |
| mt07emr118kb | Ud | Parafuso de cabeça escareada, de 6 mm de diâmetro e 80 mm de comprimento, de aço com carbono, com tratamento superficial à base de resina epóxi, para classes de serviço 1, 2 e 3 segundo NP EN 1995-1-1. (material) | 26 | 0.37 | 9.620 |
| mt18mva015d | m | Ripa de 60x40 mm de secção, de madeira de pinheiro-bravo (Pinus pinaster), tratada em autoclave, com classe de risco 4, segundo NP EN 335, acabamento escovado, com humidade inferior a 20%. (material) | 2.5 | 2.55 | 6.375 |
| mt08eff020o | m² | Painel estrutural de partículas de madeira para uso em ambiente seco, tipo P4, segundo NP EN 312, de 2400x900 mm e 30 mm de espessura, com encaixe macho-fêmea nos quatro cantos, Euroclasse D-s2, d0 de reacção ao fogo, segundo NP EN 13501-1, classe E1 em emissão de formaldeído, segundo NP EN 13986. (material) | 1.05 | 22.16 | 23.268 |
| mt18mva180a | kg | Adesivo de dois componentes, com classe de durabilidade D4 segundo NP EN 204, à base de poliacetato de vinilo em dispersão aquosa e endurecedor à base de cloreto de alumínio. (material) | 0.066 | 10.21 | 0.674 |
| mo048 | h | Oficial de 1ª montador de estruturas de madeira. (mão de obra) | 0.4 | 23.64 | 9.456 |
| mo095 | h | Ajudante de montador de estruturas de madeira. (mão de obra) | 0.4 | 23.07 | 9.228 |
| % | % | Custos directos complementares | 2 % | 66.517 | 1.330 |
|  |  | Custos directos |  |  | 67.847 |

Resíduos:
- colocação: mt08eff040aa; factor de resíduo 0.0117473
- colocação: mt07emr118kb; factor de resíduo 0.00402299
- colocação: mt18mva015d; factor de resíduo 0.013331
- colocação: mt08eff020o; factor de resíduo 0.0063

## Recursos

**mt08eff040aa** m² Painel estrutural de partículas de madeira para uso em ambiente húmido
Dados técnicos: Custo energético 358.087 MJ; Emissão de CO2 4.657 kg; Código LER 17 02 01; Massa do elemento 10.8 kg; Volume 0.009818 m3
Resíduos:
- embalagem: re170203 Plástico. (componente de resíduo); rendimento 0.025 kg; Código LER 17 02 03; Massa do elemento 1 kg; Volume 0.001667 m3

**mt07emr118kb** Ud Parafuso de cabeça escareada
Dados técnicos: Custo energético 0.106 MJ; Emissão de CO2 0.006 kg; Código LER 17 04 05; Massa do elemento 0.0087 kg; Volume 0.000004 m3
Resíduos:
- embalagem: re150101 Embalagens de papel e cartão. (componente de resíduo); rendimento 0.001 kg; Código LER 15 01 01; Massa do elemento 1 kg; Volume 0.001333 m3

**mt18mva015d** m Ripa de 60x40 mm de secção
Dados técnicos: Custo energético 83.833 MJ; Emissão de CO2 -1.330 kg; Código LER 17 02 01; Massa do elemento 1 kg; Volume 0.000909 m3
Resíduos:
- embalagem: re170203 Plástico; rendimento 0.002 kg

**mt08eff020o** m² Painel estrutural de partículas de madeira para uso em ambiente seco
Dados técnicos: Custo energético 645.429 MJ; Emissão de CO2 8.354 kg; Código LER 17 02 01; Massa do elemento 19.5 kg; Volume 0.017727 m3
Resíduos:
- embalagem: re170203 Plástico; rendimento 0.034 kg
