# Dormente de madeira serrada

- Propriedade do ficheiro: CYPE Ingenieros S.A.
- Formato: FIEBDC-3/2016
- Programa: Generador de precios de la construcción. CYPE Ingenieros, S.A.
- Data: 11/05/2024
- Moeda: EUR
- Custos indirectos: 3 %
- IVA: 23 %

## E Estruturas

### EM Madeira

#### EMV Vigas

**EMV021** m Dormente de madeira serrada.
Dormente de madeira serrada de pinheiro-bravo (Pinus pinaster) procedente de Portugal com certificado PEFC, de 160x80 mm de secção, classe resistente C18 segundo EN 338 e EN 1912, qualidade estrutural E segundo NP 4305; para classe de risco 1 segundo NP EN 335, com protecção contra agentes bióticos que corresponde com a classe de penetração NP1 segundo EN 351-1, com acabamento polido. Colocação em obra: dormente com entalhes fixado mecanicamente a suporte de betão.
Inclui: Implantação e marcação de eixos. Colocação e fixação provisória do dormente. Aprumo e nivelamento. Execução das uniões. Verificação final do aprume e dos níveis.
Critério de medição de projecto: Comprimento medido segundo documentação gráfica de Projecto, incluindo as entregas.
Critério de medição de obra: Medir-se-á o comprimento realmente executado segundo especificações de Projecto, incluindo as entregas. Consideram-se incluídos todos os elementos integrantes da estrutura assinalados nos desenhos e pormenores do Projecto.

| Código | Un | Descrição | Rendimento | Preço | Importância |
|---|---|---|---|---|---|
| mt07mee100mfO1faa | m³ | Madeira serrada de pinheiro-bravo (Pinus pinaster) procedente de Portugal com certificado PEFC, para dormentes, de até 5 m de comprimento, de 160x80 mm de secção, classe resistente C18 segundo EN 338 e EN 1912, qualidade estrutural E segundo NP 4305; para classe de risco 1 segundo NP EN 335, com protecção contra agentes bióticos que corresponde com a classe de penetração NP1 segundo EN 351-1, com acabamento polido. (material) | 0.026 | 630.36 | 16.389 |
| mt07emr110cj | Ud | Parafuso estrutural de 10 mm de diâmetro e 160 mm de comprimento, de aço zincado, com anilha, para aparafusar directamente sobre o furo realizado no betão. (material) | 1 | 2.61 | 2.610 |
| mo048 | h | Oficial de 1ª montador de estruturas de madeira. (mão de obra) | 0.283 | 23.64 | 6.690 |
| mo095 | h | Ajudante de montador de estruturas de madeira. (mão de obra) | 0.18 | 23.07 | 4.153 |
| % | % | Custos directos complementares | 2 % | 29.842 | 0.597 |
|  |  | Custos directos |  |  | 30.439 |

Resíduos:
- colocação: mt07mee100mfO1faa; factor de resíduo 0.0015

## Recursos

**mt07mee100mfO1faa** m³ Madeira serrada de pinheiro-bravo (Pinus pinaster) procedente de Portugal com certificado PEFC
Dados técnicos: Custo energético 17005.075 MJ; Emissão de CO2 -501.408 kg; Código LER 17 02 01; Massa do elemento 380 kg; Volume 0.345455 m3
Resíduos:
- embalagem: re170203 Plástico. (componente de resíduo); rendimento 0.04 kg; Código LER 17 02 03; Massa do elemento 1 kg; Volume 0.001667 m3

**mt07emr110cj** Ud Parafuso estrutural de 10 mm de diâmetro e 160 mm de comprimento
Dados técnicos: Custo energético 1.287 MJ; Emissão de CO2 0.068 kg; Código LER 17 04 05; Massa do elemento 0.121 kg; Volume 0.000058 m3
Resíduos:
- embalagem: re150101 Embalagens de papel e cartão. (componente de resíduo); rendimento 0.002 kg; Código LER 15 01 01; Massa do elemento 1 kg; Volume 0.001333 m3
- embalagem: re170203 Plástico; rendimento 0.001 kg
