# Muro de vedação

- Propriedade do ficheiro: CYPE Ingenieros S.A.
- Formato: FIEBDC-3/2016
- Programa: Generador de precios de la construcción. CYPE Ingenieros, S.A.
- Data: 15/05/2024
- Moeda: EUR
- Custos indirectos: 3 %
- IVA: 23 %

## E Estruturas

### EP Pré-fabricadas de betão

#### EPM Montagens industriais

**EPM010** m² Muro de vedação.
Muro de dupla face, pré-fabricado, de betão, de 20 cm de espessura, composto por duas placas de betão de 5 cm de espessura cada uma, com faces à vista de cor cinzento, com textura lisa, separadas entre si por treliças metálicas, com inclusão ou delimitação de aberturas, para alturas até 3 m e comprimentos máximos de 8,50 m, betonagem do seu núcleo central com betão C25/30 (XC1(P); D12; S3; Cl 0,4) fabricado em central, com agregados reciclados da classe ARB1 e betonagem com grua; colocação e remoção de escoramento do muro, após o betão ter alcançado a resistência adequada.
Critérios considerados na determinação do preço da unidade de obra: O preço inclui as peças especiais.
Inclui: Implantação do muro. Colocação do duplo muro através de grua, aprumado e amarração com escoras. Betonagem do núcleo por fases. Vibração do betão betonado em cada fase. Remoção das escoras do conjunto.
Critério de medição de projecto: Superfície medida segundo documentação gráfica de Projecto, sem duplicar esquinas nem encontros, descontando as aberturas de superfície maior de 3 m².
Critério de medição de obra: Medir-se-á a superfície realmente executada segundo especificações de Projecto, sem duplicar esquinas nem encontros, descontando as aberturas de superfície maior de 3 m².

| Código | Un | Descrição | Rendimento | Preço | Importância |
|---|---|---|---|---|---|
| mt07pha100a | m² | Muro de dupla face, pré-fabricado, de betão, de 20 cm de espessura, composto por duas placas de betão de 5 cm de espessura cada uma, com faces à vista de cor cinzento, com textura lisa, separadas entre si por treliças metálicas, com inclusão ou delimitação de aberturas, para alturas até 3 m e comprimentos máximos de 8,50 m, segundo EN 14992. (material) | 1 | 89.1 | 89.100 |
| mt10hes110fhmc | m³ | Betão reciclado C25/30 (XC1(P); D12; S3; Cl 0,4), com uma percentagem máxima de 25% de agregados reciclados da classe ARB1, fabricado em central, segundo NP EN 206. (material) | 0.105 | 103.85 | 10.904 |
| mt50spa052b | m | Pranchão de madeira de pinho, de 20x7,2 cm. (material) | 0.02 | 6.32 | 0.126 |
| mt50spa081a | Ud | Escora metálica telescópica, até 3 m de altura. (material) | 0.013 | 19.25 | 0.250 |
| mq07gte010c | h | Autogrua de braço telescópico com uma capacidade de elevação de 30 t e 27 m de altura máxima de trabalho. (equipamento) | 0.3 | 75.04 | 22.512 |
| mo046 | h | Oficial de 1ª montador de estruturas pré-fabricadas de betão. (mão de obra) | 0.76 | 23.64 | 17.966 |
| mo093 | h | Ajudante de montador de estruturas pré-fabricadas de betão. (mão de obra) | 0.76 | 23.07 | 17.533 |
| % | % | Custos directos complementares | 2 % | 158.391 | 3.168 |
|  |  | Custos directos |  |  | 161.559 |

Resíduos:
- colocação: mt07pha100a; factor de resíduo 0.0084
- colocação: mt10hes110fhmc; factor de resíduo 0.00127478
- colocação: mt50spa052b Pranchão de madeira de pinho, de 20x7,2 cm; factor de resíduo 1
- colocação: mt50spa081a Escora metálica telescópica, até 3 m de altura; factor de resíduo 1

## Recursos

**mt07pha100a** m² Muro de dupla face
Dados técnicos: Custo energético 445.705 MJ; Emissão de CO2 43.079 kg; Código LER 17 01 01; Massa do elemento 240 kg; Volume 0.16 m3
Resíduos:
- embalagem: re170201 Madeira. (componente de resíduo); rendimento 0.841 kg; Código LER 17 02 01; Massa do elemento 1 kg; Volume 0.000909 m3
- embalagem: re170203 Plástico. (componente de resíduo); rendimento 0.3 kg; Código LER 17 02 03; Massa do elemento 1 kg; Volume 0.001667 m3

**mt10hes110fhmc** m³ Betão reciclado C25/30 (XC1(P); D12; S3; Cl 0,4)
Dados técnicos: Custo energético 1840.000 MJ; Emissão de CO2 230.000 kg; Código LER 17 01 01; Massa do elemento 2300 kg; Volume 1.533333 m3

**mt50spa052b** m Pranchão de madeira de pinho, de 20x7,2 cm
Dados técnicos: Custo energético 1124.755 MJ; Emissão de CO2 -15.401 kg; Código LER 17 02 01; Massa do elemento 8.28 kg; Volume 0.007527 m3

**mt50spa081a** Ud Escora metálica telescópica, até 3 m de altura
Dados técnicos: Custo energético 97.317 MJ; Emissão de CO2 5.049 kg; Código LER 17 04 05; Massa do elemento 9.9 kg; Volume 0.004714 m3
