# Revestimento exterior de fachada ventilada, com peças de grande formato de grés porcelânico

- Propriedade do ficheiro: CYPE Ingenieros S.A.
- Formato: FIEBDC-3/2016
- Programa: Generador de precios de la construcción. CYPE Ingenieros, S.A.
- Data: 23/05/2024
- Moeda: EUR
- Custos indirectos: 3 %
- IVA: 23 %

## F Fachadas, divisões e protecções

### FA Fachadas ventiladas

#### FAG Revestimento exterior cerâmico

**FAG005** m² Revestimento exterior de fachada ventilada, com peças de grande formato de grés porcelânico.
Revestimento exterior de fachada ventilada, com peças de grande formato de grés porcelânico esmaltado, acabamento polido, de 500x1000x10 mm, gama média, capacidade de absorção de água E<0,5%, grupo BIa, segundo NP EN 14411; colocação através do sistema de ancoragem à vista de grampo, sobre subestrutura suporte regulável nas três direcções, de liga de alumínio EN AW-6063 T6. Inclusive tira-fundos e ancoragens mecânicas de expansão de aço inoxidável A2, para a fixação da subestrutura suporte.
Critérios considerados na determinação do preço da unidade de obra: O preço não inclui o isolamento térmico nem a resolução de pontos singulares.
Inclui: Limpeza e preparação da superfície suporte. Implantação das juntas de dilatação e panos de trabalho. Marcação da disposição do revestimento e dos pontos de ancoragem da subestrutura suporte. Montagem dos esquadros. Fixação dos perfis verticais. Preparação do revestimento. Aprumo, nivelamento e alinhamento do revestimento. Fixação definitiva do revestimento à subestrutura suporte. Realização de todos os trabalhos necessários para a execução dos vãos. Limpeza final do paramento.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt19abp100ypbb | m² | Peças de grande formato de grés porcelânico esmaltado, acabamento polido, de 500x1000x10 mm, gama média, capacidade de absorção de água E<0,5%, grupo BIa, segundo NP EN 14411; com o preço incrementado em 5% relativamente a peças especiais para a resolução de pontos singulares. (material) | 1 | 27.33 | 27.330 |
| mt19pag020gpfe | m² | Subestrutura suporte regulável nas três direcções, para a sustentação do revestimento exterior, com peças de grande formato de grés porcelânico, de 500x1000 mm e de entre 8 e 10,5 mm de espessura, através do sistema de ancoragem à vista de grampo, formada por: perfis verticais em C de alumínio extrudido de liga 6063 com tratamento térmico T6, grampos com unha vista de alumínio extrudido de liga 6063 com tratamento térmico T6, esquadros de carga e esquadros de apoio de 100x60x100x5 mm, de alumínio extrudido de liga 6063 com tratamento térmico T6; com tira-fundos de aço inoxidável A2 e buchas de nylon para a fixação dos perfis ao pano principal (fck>=150 kp/cm²) cada 1,50 m no máximo e ancoragens mecânicas de expansão, de aço inoxidável A2 para a fixação dos perfis à laje (aproximadamente 3 m de altura livre). (material) | 1 | 18.28 | 18.280 |
| mo052 | h | Oficial de 1ª montador de sistemas de fachadas pré-fabricadas. (mão de obra) | 0.8 | 23.31 | 18.648 |
| mo099 | h | Ajudante de montador de sistemas de fachadas pré-fabricadas. (mão de obra) | 0.8 | 22.13 | 17.704 |
| % | % | Custos directos complementares | 2 % | 81.962 | 1.639 |
|  |  | Custos directos |  |  | 83.601 |

Resíduos:
- colocação: mt19abp100ypbb; factor de resíduo 0.0317816
- colocação: mt19pag020gpfe; factor de resíduo 0.024

## Recursos

**mt19abp100ypbb** m² Peças de grande formato de grés porcelânico esmaltado
Dados técnicos: Custo energético 269.388 MJ; Emissão de CO2 13.223 kg; Código LER 17 01 03; Massa do elemento 23 kg; Volume 0.0184 m3
Resíduos:
- embalagem: re150101 Embalagens de papel e cartão. (componente de resíduo); rendimento 0.188 kg; Código LER 15 01 01; Massa do elemento 1 kg; Volume 0.001333 m3
- embalagem: re170201 Madeira. (componente de resíduo); rendimento 0.025 kg; Código LER 17 02 01; Massa do elemento 1 kg; Volume 0.000909 m3

**mt19pag020gpfe** m² Subestrutura suporte regulável nas três direcções
Dados técnicos: Custo energético 337.981 MJ; Emissão de CO2 24.826 kg; Código LER 17 04 02; Massa do elemento 3 kg; Volume 0.002 m3
Resíduos:
- embalagem: re170203 Plástico. (componente de resíduo); rendimento 0.022 kg; Código LER 17 02 03; Massa do elemento 1 kg; Volume 0.001667 m3
