# Subestrutura suporte para a sustentação do revestimento exterior de fachada ventilada, com peças de grande formato de grés porcelânico

- Propriedade do ficheiro: CYPE Ingenieros S.A.
- Formato: FIEBDC-3/2016
- Programa: Generador de precios de la construcción. CYPE Ingenieros, S.A.
- Data: 23/05/2024
- Moeda: EUR
- Custos indirectos: 3 %
- IVA: 23 %

## F Fachadas, divisões e protecções

### FA Fachadas ventiladas

#### FAJ Substrutura suporte

**FAJ020** m² Subestrutura suporte para a sustentação do revestimento exterior de fachada ventilada, com peças de grande formato de grés porcelânico.
Subestrutura suporte regulável nas três direcções, para a sustentação do revestimento exterior, com peças mecanizadas de grande formato de grés porcelânico, de 450x900 mm e de entre 10 e 11 mm de espessura, através do sistema de ancoragem oculto de grampo, formada por: perfis verticais em C de alumínio extrudido de liga 6063 com tratamento térmico T6, grampos com unha oculta de alumínio extrudido de liga 6063 com tratamento térmico T6, esquadros de carga e esquadros de apoio de 80x60x100x5 mm, de alumínio extrudido de liga 6063 com tratamento térmico T6, com isolamento de polipropileno de 5 mm de espessura, para ruptura de ponte térmica. Inclusive tira-fundos e ancoragens mecânicas de expansão de aço inoxidável A2, para a fixação da subestrutura suporte.
Critérios considerados na determinação do preço da unidade de obra: O preço não inclui o revestimento exterior.
Inclui: Marcação dos pontos de ancoragem da subestrutura suporte. Montagem dos esquadros. Fixação dos perfis verticais.
Critério de medição de projecto: Superfície medida segundo documentação gráfica de Projecto, com o mesmo critério que o revestimento exterior de fachada ventilada.
Critério de medição de obra: Medir-se-á a superfície realmente executada segundo especificações de Projecto, com o mesmo critério que o revestimento exterior de fachada ventilada.

| Código | Un | Descrição | Rendimento | Preço | Importância |
|---|---|---|---|---|---|
| mt19pag020dicc | m² | Subestrutura suporte regulável nas três direcções, para a sustentação do revestimento exterior, com peças mecanizadas de grande formato de grés porcelânico, de 450x900 mm e de entre 10 e 11 mm de espessura, através do sistema de ancoragem oculto de grampo, formada por: perfis verticais em C de alumínio extrudido de liga 6063 com tratamento térmico T6, grampos com unha oculta de alumínio extrudido de liga 6063 com tratamento térmico T6, esquadros de carga e esquadros de apoio de 80x60x100x5 mm, de alumínio extrudido de liga 6063 com tratamento térmico T6, com isolamento de polipropileno de 5 mm de espessura, para ruptura de ponte térmica; com tira-fundos de aço inoxidável A2 e buchas de nylon para a fixação dos perfis ao pano principal (fck>=150 kp/cm²) cada 1,50 m no máximo e ancoragens mecânicas de expansão, de aço inoxidável A2 para a fixação dos perfis à laje (aproximadamente 3 m de altura livre). (material) | 1 | 21.43 | 21.430 |
| mo052 | h | Oficial de 1ª montador de sistemas de fachadas pré-fabricadas. (mão de obra) | 1 | 23.31 | 23.310 |
| mo099 | h | Ajudante de montador de sistemas de fachadas pré-fabricadas. (mão de obra) | 1 | 22.13 | 22.130 |
| % | % | Custos directos complementares | 2 % | 66.870 | 1.337 |
|  |  | Custos directos |  |  | 68.207 |

Resíduos:
- colocação: mt19pag020dicc; factor de resíduo 0.024

## Recursos

**mt19pag020dicc** m² Subestrutura suporte regulável nas três direcções
Dados técnicos: Custo energético 337.981 MJ; Emissão de CO2 24.826 kg; Código LER 17 04 02; Massa do elemento 3 kg; Volume 0.002 m3
Resíduos:
- embalagem: re170203 Plástico. (componente de resíduo); rendimento 0.022 kg; Código LER 17 02 03; Massa do elemento 1 kg; Volume 0.001667 m3
