# Revestimento exterior de fachada ventilada, de placas de lã mineral comprimida. Sistema "ROCKPANEL"

- Propriedade do ficheiro: CYPE Ingenieros S.A.
- Formato: FIEBDC-3/2016
- Programa: Generador de precios de la construcción. CYPE Ingenieros, S.A.
- Data: 15/06/2024
- Moeda: EUR
- Custos indirectos: 3 %
- IVA: 23 %

## F Fachadas, divisões e protecções

### FA Fachadas ventiladas

#### FAL Revestimento exterior de placas de lã mineral comprimida

**FAL010** m² Revestimento exterior de fachada ventilada, de placas de lã mineral comprimida. Sistema "ROCKPANEL".
Revestimento exterior de fachada ventilada, de placas de lã mineral comprimida, Rockpanel Natural Durable "ROCKPANEL", de 1200 mm de altura, 3050 mm de comprimento e 10 mm de espessura, de cores Natural; colocação com junta horizontal aberta e com sistema de fixação à vista, sobre subestrutura suporte de liga de alumínio EN AW-6060. Inclusive ancoragens e parafusos, para a fixação da subestrutura suporte.
Critérios considerados na determinação do preço da unidade de obra: O preço não inclui o isolamento térmico nem a resolução de pontos singulares.
Inclui: Limpeza e preparação da superfície suporte. Implantação das juntas de dilatação e panos de trabalho. Marcação da disposição do revestimento e dos pontos de ancoragem da subestrutura suporte. Fixação da subestrutura suporte ao pano principal e à laje. Preparação do revestimento. Aprumo, nivelamento e alinhamento do revestimento. Fixação definitiva do revestimento à subestrutura suporte. Realização de todos os trabalhos necessários para a execução dos vãos.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt12plr010hqa | m² | Placa de lã mineral comprimida, Rockpanel Natural Durable "ROCKPANEL", de 1200 mm de altura, 3050 mm de comprimento e 10 mm de espessura, de cores Natural; com parafusos e rebites de aço inoxidável A2, para a fixação do revestimento à subestrutura suporte de alumínio; (material) | 1 | 112.51 | 112.510 |
| mt12plr015 | m² | Subestrutura suporte, para revestimento exterior de fachada ventilada, sistema "ROCKPANEL", formada por perfis verticais em T e em L de alumínio extrudido de liga 6060; suportes para retenção dos perfis; e ancoragens e parafusos para a fixação da subestrutura suporte ao pano principal e à laje. (material) | 1 | 23.1 | 23.100 |
| mo052 | h | Oficial de 1ª montador de sistemas de fachadas pré-fabricadas. (mão de obra) | 0.5 | 23.31 | 11.655 |
| mo099 | h | Ajudante de montador de sistemas de fachadas pré-fabricadas. (mão de obra) | 0.5 | 22.13 | 11.065 |
| % | % | Custos directos complementares | 3 % | 158.330 | 4.750 |
|  |  | Custos directos |  |  | 163.080 |

Resíduos:
- colocação: mt12plr010hqa; factor de resíduo 0.03
- colocação: mt12plr015; factor de resíduo 0.024

## Recursos

**mt12plr010hqa** m² Placa de lã mineral comprimida
Dados técnicos: Custo energético 610.089 MJ; Emissão de CO2 15.914 kg; Código LER 17 06 04; Massa do elemento 10.5 kg; Volume 0.0175 m3
Resíduos:
- embalagem: re170203 Plástico. (componente de resíduo); rendimento 0.034 kg; Código LER 17 02 03; Massa do elemento 1 kg; Volume 0.001667 m3

**mt12plr015** m² Subestrutura suporte
Dados técnicos: Custo energético 337.981 MJ; Emissão de CO2 24.826 kg; Código LER 17 04 02; Massa do elemento 3 kg; Volume 0.002 m3
Resíduos:
- embalagem: re170203 Plástico; rendimento 0.022 kg
