# Revestimento exterior de fachada ventilada, de painéis de madeira e cimento

- Propriedade do ficheiro: CYPE Ingenieros S.A.
- Formato: FIEBDC-3/2016
- Programa: Generador de precios de la construcción. CYPE Ingenieros, S.A.
- Data: 15/06/2024
- Moeda: EUR
- Custos indirectos: 3 %
- IVA: 23 %

## F Fachadas, divisões e protecções

### FA Fachadas ventiladas

#### FAV Revestimento exterior de painéis de madeira e cimento

**FAV010** m² Revestimento exterior de fachada ventilada, de painéis de madeira e cimento.
Revestimento exterior de fachada ventilada, de painéis de madeira e cimento, de 2600x1250 mm e 22 mm de espessura, cor cinzento, condutibilidade térmica 0,22 W/(m°C) e Euroclasse B-s1, d0 de reacção ao fogo, segundo NP EN 13501-1, acabamento envernizado através da aplicação de duas demãos de verniz de água, incolor, acabamento brilhante; colocação através do sistema de ancoragem oculto de grampo, sobre subestrutura suporte de liga de alumínio EN AW-6063 T5. Inclusive tira-fundos e ancoragens mecânicas de expansão de aço inoxidável A2, para a fixação da subestrutura suporte.
Critérios considerados na determinação do preço da unidade de obra: O preço não inclui o isolamento térmico.
Inclui: Limpeza e preparação da superfície suporte. Implantação das juntas de dilatação e panos de trabalho. Marcação da disposição do revestimento e dos pontos de ancoragem da subestrutura suporte. Fixação da subestrutura suporte ao pano principal e à laje. Preparação do revestimento. Aprumo, nivelamento e alinhamento do revestimento. Fixação definitiva do revestimento à subestrutura suporte. Envernizamento dos painéis. Realização de todos os trabalhos necessários para a execução dos vãos. Resolução de pontos singulares.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt19sbg010a | m² | Subestrutura suporte, para a sustentação do revestimento exterior, regulável nos eixos vertical e horizontal, formada por perfis verticais em T e em L de alumínio extrudido de liga 6063 com tratamento térmico T5, acabamento lacado, cor preto, com marca de qualidade QUALICOAT classe SEASIDE com 60 microns de espessura mínima de película seca; esquadros de carga e esquadros de apoio; grampos com unha oculta de alumínio extrudido de liga 6063 com tratamento térmico T5, acabamento anodizado, cor prata natural com uma espessura mínima de 15 microns; com tira-fundos de aço inoxidável A2 e buchas de nylon para a fixação dos perfis ao pano principal e ancoragens mecânicas de expansão, de aço inoxidável A2 para a fixação dos perfis à laje. (material) | 1 | 21.05 | 21.050 |
| mt12vir010yb | m² | Painel de madeira e cimento, de 2600x1250 mm e 22 mm de espessura, cor cinzento, acabamento em bruto, condutibilidade térmica 0,22 W/(m°C) e Euroclasse B-s1, d0 de reacção ao fogo, segundo NP EN 13501-1; com o preço incrementado em 5% relativamente a peças especiais para a resolução de pontos singulares. Segundo NP EN 13986. (material) | 1 | 31.13 | 31.130 |
| mt27baj020a | l | Verniz aquoso para exterior, acabamento brilhante, à base de resinas acrílicas, inodoro, incolor, aplicada com trincha, rolo ou pistola. (material) | 0.084 | 17.49 | 1.469 |
| mo052 | h | Oficial de 1ª montador de sistemas de fachadas pré-fabricadas. (mão de obra) | 0.84 | 23.31 | 19.580 |
| mo099 | h | Ajudante de montador de sistemas de fachadas pré-fabricadas. (mão de obra) | 0.84 | 22.13 | 18.589 |
| mo038 | h | Oficial de 1ª pintor. (mão de obra) | 0.2 | 22.68 | 4.536 |
| mo076 | h | Ajudante de pintor. (mão de obra) | 0.1 | 22.13 | 2.213 |
| % | % | Custos directos complementares | 2 % | 98.567 | 1.971 |
|  |  | Custos directos |  |  | 100.538 |

Resíduos:
- colocação: mt19sbg010a; factor de resíduo 0.024
- colocação: mt12vir010yb; factor de resíduo 0.0252
- colocação: mt27baj020a; factor de resíduo 0.0275

## Recursos

**mt19sbg010a** m² Subestrutura suporte
Dados técnicos: Custo energético 337.981 MJ; Emissão de CO2 24.826 kg; Código LER 17 04 02; Massa do elemento 3 kg; Volume 0.002 m3
Resíduos:
- embalagem: re170203 Plástico. (componente de resíduo); rendimento 0.022 kg; Código LER 17 02 03; Massa do elemento 1 kg; Volume 0.001667 m3

**mt12vir010yb** m² Painel de madeira e cimento
Dados técnicos: Custo energético 1373.231 MJ; Emissão de CO2 3.461 kg; Código LER 17 01 01; Massa do elemento 29.7 kg; Volume 0.0198 m3
Resíduos:
- embalagem: re170201 Madeira. (componente de resíduo); rendimento 0.561 kg; Código LER 17 02 01; Massa do elemento 1 kg; Volume 0.000909 m3
- embalagem: re170203 Plástico; rendimento 0.24 kg

**mt27baj020a** l Verniz aquoso para exterior
Dados técnicos: Custo energético 33.612 MJ; Emissão de CO2 1.995 kg; Código LER 08 01 11; Massa do elemento 1.04 kg; Volume 0.001156 m3
Resíduos:
- embalagem: re150104 Embalagens de metal. (componente de resíduo); rendimento 0.057 kg; Código LER 15 01 04; Massa do elemento 1 kg; Volume 0.001667 m3
