# Parede de placas de gesso laminado, anti-radiações. Sistema "PLACO"

- Propriedade do ficheiro: CYPE Ingenieros S.A.
- Formato: FIEBDC-3/2016
- Programa: Generador de precios de la construcción. CYPE Ingenieros, S.A.
- Data: 19/06/2024
- Moeda: EUR
- Custos indirectos: 3 %
- IVA: 23 %

## F Fachadas, divisões e protecções

### FB Paredes divisórias de placas

#### FBY De placas de gesso laminado

**FBY078** m² Parede de placas de gesso laminado, anti-radiações. Sistema "PLACO".
Parede múltipla, sistema Placo X-Ray Protection "PLACO", (12,5 + 12,5 + 125 + 12,5 + 12,5)/600 (125), anti-radiações, de 175 mm de espessura total, com nível de qualidade do acabamento standard (Q2), formada por uma estrutura simples autoportante de perfis metálicos de aço galvanizado formada por canais R 125 "PLACO" e montantes M 125 "PLACO", com uma separação entre montantes de 600 mm e uma disposição normal "N", à qual duas placas iguais de gesso laminado DFI / EN 520 - 600 / 1800 / 12,5 / com os bordos longitudinais afinados, X-Ray Protection "PLACO" dispostas numa face e outras duas placas iguais de gesso laminado DFI / EN 520 - 600 / 1800 / 12,5 / com os bordos longitudinais afinados, X-Ray Protection "PLACO" dispostas na outra face. Inclusive banda estanque autocolante, Banda 45 "PLACO"; ancoragens de canais e montantes metálicos; parafusos para a fixação das placas; fita de papel com reforço metálico "PLACO" e massa e fita para o tratamento de juntas.
Critérios considerados na determinação do preço da unidade de obra: O preço inclui a resolução de encontros e pontos singulares, mas não inclui o isolamento a colocar entre os montantes.
Inclui: Marcação e traçado na laje inferior e na superior das paredes a realizar. Colocação de banda de estanquidade e canais inferiores, sobre pavimento finalizado ou base de assentamento. Colocação de banda de estanquidade e canais superiores, sob lajes. Colocação e fixação dos montantes sobre os elementos horizontais. Corte das placas. Fixação das placas para o fecho de uma das faces da parede. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12plj020a | m | Banda estanque autocolante, Banda 45 "PLACO", de espuma de polietileno de células fechadas, de 3 mm de espessura e 45 mm de largura, para a estanquidade da base e do isolamento sonoro do perímetro em paredes e revestimentos interiores de placas. (material) | 0.45 | 0.47 | 0.212 |
| mt12plp070g | m | Canal de perfil de aço galvanizado, R 125 "PLACO", fabricado através de laminação a frio, de 3000 mm de comprimento, 125x35 mm de secção e 0,55 mm de espessura, segundo EN 14195. (material) | 0.9 | 3.76 | 3.384 |
| mt12plp060g | m | Montante de perfil de aço galvanizado, M 125 "PLACO", fabricado através de laminação a frio, de 3000 mm de comprimento, 123,5x40 mm de secção e 0,6 mm de espessura, segundo EN 14195. (material) | 2.1 | 4.47 | 9.387 |
| mt12arp010a | m² | Placa de gesso laminado DFI / EN 520 - 600 / 1800 / 12,5 / com os bordos longitudinais afinados, X-Ray Protection "PLACO", formada por uma alma de gesso de origem natural embutida e intimamente ligada a duas lâminas de cartão forte, aditivada para melhorar a capacidade de absorção de radiações, a coesão a temperaturas altas e a absorção acústica. (material) | 4.2 | 50.29 | 211.218 |
| mt12arp030a | Ud | Parafuso auto-roscante X-Ray Protection 25 "PLACO", com cabeça de trombeta, de 25 mm de comprimento. (material) | 12 | 0.02 | 0.240 |
| mt12arp030b | Ud | Parafuso auto-roscante X-Ray Protection 35 "PLACO", com cabeça de trombeta, de 35 mm de comprimento. (material) | 22 | 0.03 | 0.660 |
| mt12plt030b | Ud | Parafuso autoperfurante rosca-chapa, TRPF 13 "PLACO", de 13 mm de comprimento. (material) | 4 | 0.02 | 0.080 |
| mt12plj010a | m | Fita microperfurada de papel "PLACO", de 50 mm de largura, segundo EN 13963, para acabamento de juntas de placas de gesso laminado. (material) | 1.4 | 0.05 | 0.070 |
| mt12arp020a | kg | Massa de secagem Promix X-Ray Protection "PLACO", para o tratamento das juntas das placas de gesso laminado. (material) | 0.66 | 3.48 | 2.297 |
| mt12plj010b | m | Fita de papel com reforço metálico "PLACO", de 50 mm de largura, segundo NP EN 14353, para acabamento de juntas de placas de gesso laminado. (material) | 0.3 | 0.83 | 0.249 |
| mo053 | h | Oficial de 1ª montador de pré-fabricados interiores. (mão de obra) | 0.31 | 23.31 | 7.226 |
| mo100 | h | Ajudante de montador de pré-fabricados interiores. (mão de obra) | 0.31 | 22.13 | 6.860 |
| % | % | Custos directos complementares | 2 % | 241.883 | 4.838 |
|  |  | Custos directos |  |  | 246.721 |

Resíduos:
- colocação: mt12plj020a; factor de resíduo 0.06
- colocação: mt12plp070g; factor de resíduo 0.0090321
- colocação: mt12plp060g; factor de resíduo 0.00621287
- colocação: mt12arp010a; factor de resíduo 0.0045
- colocação: mt12arp030a Parafuso auto-roscante X-Ray Protection 25 "PLACO", com cabeça de trombeta, de 25 mm de comprimento; factor de resíduo 0.00533333
- colocação: mt12arp030b Parafuso auto-roscante X-Ray Protection 35 "PLACO", com cabeça de trombeta, de 35 mm de comprimento; factor de resíduo 0.00526316
- colocação: mt12plt030b Parafuso autoperfurante rosca-chapa, TRPF 13 "PLACO", de 13 mm de comprimento; factor de resíduo 0.005
- colocação: mt12plj010a; factor de resíduo 0.0440299
- colocação: mt12arp020a Massa de secagem Promix X-Ray Protection "PLACO", para o tratamento das juntas das placas de gesso laminado; factor de resíduo 0.0075
- colocação: mt12plj010b; factor de resíduo 0.044

## Recursos

**mt12plj020a** m Banda estanque autocolante
Dados técnicos: Custo energético 1.399 MJ; Emissão de CO2 0.051 kg; Código LER 17 06 04; Massa do elemento 0.0095 kg; Volume 0.000016 m3
Resíduos:
- embalagem: re170203 Plástico. (componente de resíduo); rendimento 0.001 kg; Código LER 17 02 03; Massa do elemento 1 kg; Volume 0.001667 m3

**mt12plp070g** m Canal de perfil de aço galvanizado
Dados técnicos: Custo energético 108.085 MJ; Emissão de CO2 3.315 kg; Código LER 17 04 05; Massa do elemento 0.81 kg; Volume 0.000386 m3
Resíduos:
- embalagem: re170203 Plástico; rendimento 0.007 kg

**mt12plp060g** m Montante de perfil de aço galvanizado
Dados técnicos: Custo energético 134.661 MJ; Emissão de CO2 4.128 kg; Código LER 17 04 05; Massa do elemento 1.01 kg; Volume 0.000481 m3
Resíduos:
- embalagem: re170203 Plástico; rendimento 0.008 kg

**mt12arp010a** m² Placa de gesso laminado DFI / EN 520 - 600 / 1800 / 12,5 / com os bordos longitudinais afinados
Dados técnicos: Custo energético 205.735 MJ; Emissão de CO2 2.982 kg; Código LER 17 08 02; Massa do elemento 19.4 kg; Volume 0.0194 m3
Resíduos:
- embalagem: re170203 Plástico; rendimento 0.015 kg

**mt12arp030a** Ud Parafuso auto-roscante X-Ray Protection 25 "PLACO", com cabeça de trombeta, de 25 mm de comprimento
Dados técnicos: Custo energético 0.015 MJ; Emissão de CO2 0.002 kg; Código LER 17 04 05; Massa do elemento 0.0015 kg
Resíduos:
- embalagem: re150101 Embalagens de papel e cartão. (componente de resíduo); rendimento 0.001 kg; Código LER 15 01 01; Massa do elemento 1 kg; Volume 0.001333 m3

**mt12arp030b** Ud Parafuso auto-roscante X-Ray Protection 35 "PLACO", com cabeça de trombeta, de 35 mm de comprimento
Dados técnicos: Custo energético 0.019 MJ; Emissão de CO2 0.002 kg; Código LER 17 04 05; Massa do elemento 0.0019 kg
Resíduos:
- embalagem: re150101 Embalagens de papel e cartão; rendimento 0.001 kg

**mt12plt030b** Ud Parafuso autoperfurante rosca-chapa, TRPF 13 "PLACO", de 13 mm de comprimento
Dados técnicos: Custo energético 0.010 MJ; Emissão de CO2 0.001 kg; Código LER 17 04 05; Massa do elemento 0.001 kg
Resíduos:
- embalagem: re150101 Embalagens de papel e cartão; rendimento 0.001 kg

**mt12plj010a** m Fita microperfurada de papel "PLACO"
Dados técnicos: Custo energético 0.004 MJ; Emissão de CO2 0.006 kg; Código LER 20 01 01; Massa do elemento 0.0067 kg; Volume 0.000009 m3

**mt12arp020a** kg Massa de secagem Promix X-Ray Protection "PLACO", para o tratamento das juntas das placas de gesso laminado
Dados técnicos: Custo energético 13.573 MJ; Emissão de CO2 0.475 kg; Código LER 17 08 02; Massa do elemento 1 kg; Volume 0.001 m3
Resíduos:
- embalagem: re170203 Plástico; rendimento 0.028 kg

**mt12plj010b** m Fita de papel com reforço metálico "PLACO"
Dados técnicos: Custo energético 4.511 MJ; Emissão de CO2 0.348 kg; Código LER 20 01 01; Massa do elemento 0.06 kg; Volume 0.00008 m3
