# Parede de placas de gesso laminado e lã mineral. Catálogo ATEDY-AFELMA

- Propriedade do ficheiro: CYPE Ingenieros S.A.
- Formato: FIEBDC-3/2016
- Programa: Generador de precios de la construcción. CYPE Ingenieros, S.A.
- Data: 15/06/2024
- Moeda: EUR
- Custos indirectos: 3 %
- IVA: 23 %

## F Fachadas, divisões e protecções

### FB Paredes divisórias de placas

#### FBY De placas de gesso laminado

**FBY100** m² Parede de placas de gesso laminado e lã mineral. Catálogo ATEDY-AFELMA.
Parede simples de placas de gesso laminado e lã mineral, sistema PYL 106/600(70) LM, catálogo ATEDY-AFELMA, de 106 mm de espessura total, com nível de qualidade do acabamento standard (Q2), formado por uma estrutura autoportante de perfis metálicos de aço galvanizado de 70 mm de largura formada por montantes (elementos verticais) e canais (elementos horizontais), com uma separação entre montantes de 600 mm e uma disposição normal "N"; à qual se aparafusa uma placa de gesso laminado A / EN 520 - 1200 / comprimento / 18 / com os bordos longitudinais afinados, Standard "KNAUF" em cada face e isolamento de painel semi-rígido de lã de rocha vulcânica Sonorock Plus "ROCKWOOL", segundo EN 13162, não revestido, de 60 mm de espessura, resistência térmica 1,8 m²°C/W, condutibilidade térmica 0,033 W/(m°C), colocado na alma. Inclusive fita acústica de dilatação, autocolante "KNAUF"; fixações para a ancoragem de canais e montantes metálicos; parafusos para a fixação das placas; massa e fita para o tratamento de juntas.
Critérios considerados na determinação do preço da unidade de obra: O preço inclui a resolução de encontros e pontos singulares.
Inclui: Marcação e traçado na laje inferior e na superior das paredes a realizar. Colocação de banda de estanquidade e canais inferiores, sobre pavimento finalizado ou base de assentamento. Colocação de banda de estanquidade e canais superiores, sob lajes. Colocação e fixação dos montantes sobre os elementos horizontais. Corte das placas. Fixação das placas para o fecho de uma das faces da parede. Colocação dos painéis de isolamento entre os montantes. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pck020c | m | Fita acústica de dilatação, autocolante, de espuma de poliuretano de células fechadas "KNAUF", de 3,2 mm de espessura e 70 mm de largura, resistência térmica 0,10 m²°C/W, condutibilidade térmica 0,032 W/(m°C). (material) | 1.2 | 0.34 | 0.408 |
| mt12pfk020c | m | Canal 70/30 "KNAUF" de aço galvanizado, segundo EN 14195. (material) | 0.7 | 1.68 | 1.176 |
| mt12pfk010c | m | Montante 70/38 "KNAUF" de aço galvanizado, segundo EN 14195. (material) | 2 | 2.07 | 4.140 |
| mt16lrw030Bdl | m² | Painel semi-rígido de lã de rocha vulcânica Sonorock Plus "ROCKWOOL", segundo EN 13162, não revestido, de 60 mm de espessura, resistência térmica 1,8 m²°C/W, condutibilidade térmica 0,033 W/(m°C), Euroclasse A1 de reacção ao fogo segundo NP EN 13501-1, densidade 50 kg/m³, capacidade de absorção de água a curto prazo <=1 kg/m², calor específico 840 J/kgK e factor de resistência à difusão do vapor de água 1. (material) | 1.05 | 12.08 | 12.684 |
| mt12ppk010ac | m² | Placa de gesso laminado A / EN 520 - 1200 / comprimento / 18 / com os bordos longitudinais afinados, Standard "KNAUF"; Euroclasse A2-s1, d0 de reacção ao fogo, segundo NP EN 13501-1. (material) | 2.1 | 6.47 | 13.587 |
| mt12ptk010cc | Ud | Parafuso autoperfurante TN "KNAUF" 3,5x25. (material) | 29 | 0.01 | 0.290 |
| mt12psg220 | Ud | Fixação composta por bucha e parafuso 5x27. (material) | 1.6 | 0.06 | 0.096 |
| mt12pck010a | m | Fita microperfurada de papel "KNAUF" de 50 mm de largura, segundo EN 13963. (material) | 3.2 | 0.04 | 0.128 |
| mt12pik015d | kg | Massa de colagem Perlfix "KNAUF", de presa rápida (30 minutos), Euroclasse A1 de reacção ao fogo, segundo NP EN 13501-1, intervalo de temperatura de trabalho de 5 a 30°C, para aplicação manual, segundo EN 13963. (material) | 0.1 | 0.45 | 0.045 |
| mt12pik010e | kg | Massa de juntas Jointfiller 24H "KNAUF", Euroclasse A2-s1, d0 de reacção ao fogo, segundo NP EN 13501-1, intervalo de temperatura de trabalho de 5 a 30°C, para aplicação manual com fita de juntas, segundo EN 13963. (material) | 0.6 | 0.93 | 0.558 |
| mo053 | h | Oficial de 1ª montador de pré-fabricados interiores. (mão de obra) | 0.306 | 23.31 | 7.133 |
| mo100 | h | Ajudante de montador de pré-fabricados interiores. (mão de obra) | 0.306 | 22.13 | 6.772 |
| % | % | Custos directos complementares | 2 % | 47.017 | 0.940 |
|  |  | Custos directos |  |  | 47.957 |

Resíduos:
- colocação: mt12pck020c; factor de resíduo 0.06
- colocação: mt12pfk020c Canal 70/30 "KNAUF" de aço galvanizado, segundo EN 14195; factor de resíduo 0.0172914
- colocação: mt12pfk010c Montante 70/38 "KNAUF" de aço galvanizado, segundo EN 14195; factor de resíduo 0.0157429
- colocação: mt16lrw030Bdl; factor de resíduo 0.045408
- colocação: mt12ppk010ac; factor de resíduo 0.018
- colocação: mt12ptk010cc Parafuso autoperfurante TN "KNAUF" 3,5x25; factor de resíduo 0.00533333
- colocação: mt12pck010a Fita microperfurada de papel "KNAUF" de 50 mm de largura, segundo EN 13963; factor de resíduo 0.0440299
- colocação: mt12pik015d; factor de resíduo 0.03
- colocação: mt12pik010e; factor de resíduo 0.03

## Recursos

**mt12pck020c** m Fita acústica de dilatação
Dados técnicos: Custo energético 2.361 MJ; Emissão de CO2 0.115 kg; Código LER 17 06 04; Massa do elemento 0.0157 kg; Volume 0.000026 m3
Resíduos:
- embalagem: re170203 Plástico. (componente de resíduo); rendimento 0.001 kg; Código LER 17 02 03; Massa do elemento 1 kg; Volume 0.001667 m3

**mt12pfk020c** m Canal 70/30 "KNAUF" de aço galvanizado, segundo EN 14195
Dados técnicos: Custo energético 93.323 MJ; Emissão de CO2 2.861 kg; Código LER 17 04 05; Massa do elemento 0.7 kg; Volume 0.000333 m3
Resíduos:
- embalagem: re170203 Plástico; rendimento 0.005 kg

**mt12pfk010c** m Montante 70/38 "KNAUF" de aço galvanizado, segundo EN 14195
Dados técnicos: Custo energético 93.356 MJ; Emissão de CO2 2.862 kg; Código LER 17 04 05; Massa do elemento 0.7 kg; Volume 0.000333 m3
Resíduos:
- embalagem: re170203 Plástico; rendimento 0.006 kg

**mt16lrw030Bdl** m² Painel semi-rígido de lã de rocha vulcânica Sonorock Plus "ROCKWOOL"
Dados técnicos: Custo energético 42.486 MJ; Emissão de CO2 2.599 kg; Código LER 17 06 04; Massa do elemento 3 kg; Volume 0.005 m3
Resíduos:
- embalagem: re170203 Plástico; rendimento 0.029 kg

**mt12ppk010ac** m² Placa de gesso laminado A / EN 520 - 1200 / comprimento / 18 / com os bordos longitudinais afinados
Dados técnicos: Custo energético 39.296 MJ; Emissão de CO2 1.937 kg; Código LER 17 08 02; Massa do elemento 13.7 kg; Volume 0.0137 m3
Resíduos:
- embalagem: re170203 Plástico; rendimento 0.004 kg

**mt12ptk010cc** Ud Parafuso autoperfurante TN "KNAUF" 3,5x25
Dados técnicos: Custo energético 0.015 MJ; Emissão de CO2 0.002 kg; Código LER 17 04 05; Massa do elemento 0.0015 kg
Resíduos:
- embalagem: re150101 Embalagens de papel e cartão. (componente de resíduo); rendimento 0.001 kg; Código LER 15 01 01; Massa do elemento 1 kg; Volume 0.001333 m3

**mt12pck010a** m Fita microperfurada de papel "KNAUF" de 50 mm de largura, segundo EN 13963
Dados técnicos: Custo energético 0.004 MJ; Emissão de CO2 0.006 kg; Código LER 20 01 01; Massa do elemento 0.0067 kg; Volume 0.000009 m3

**mt12pik015d** kg Massa de colagem Perlfix "KNAUF"
Dados técnicos: Custo energético 5.138 MJ; Emissão de CO2 0.246 kg; Código LER 17 08 02; Massa do elemento 1 kg; Volume 0.001 m3
Resíduos:
- embalagem: re170203 Plástico; rendimento 0.02 kg

**mt12pik010e** kg Massa de juntas Jointfiller 24H "KNAUF"
Dados técnicos: Custo energético 12.798 MJ; Emissão de CO2 0.436 kg; Código LER 17 08 02; Massa do elemento 1 kg; Volume 0.001 m3
Resíduos:
- embalagem: re170203 Plástico; rendimento 0.02 kg
