# Padieira de perfil laminado simples

- Propriedade do ficheiro: CYPE Ingenieros S.A.
- Formato: FIEBDC-3/2016
- Programa: Generador de precios de la construcción. CYPE Ingenieros, S.A.
- Data: 02/06/2024
- Moeda: EUR
- Custos indirectos: 3 %
- IVA: 23 %

## F Fachadas, divisões e protecções

### FC Padieiras, lintéis e caixas de estores

#### FCA De aço

**FCA010** m Padieira de perfil laminado simples.
Padieira de perfil de aço EN 10025 S275JR, laminado a quente, formado por peça simples da série IPN 500, acabamento com camada de primário anticorrosivo através da aplicação de duas demãos, cortado à medida e colocado em obra sobre chapas de apoio. Inclusive barras metálicas com camada de primário anticorrosivo, colocadas sobre as ombreiras da abertura para apoio da padieira.
Inclui: Limpeza e preparação do plano de apoio. Implantação e marcação de eixos. Colocação das barras. Colocação e fixação provisória dos lintéis. Aprumo e nivelamento.
Critério de medição de projecto: Comprimento medido segundo documentação gráfica de Projecto, incluindo as entregas nos apoios.
Critério de medição de obra: Medir-se-á o comprimento realmente executado segundo especificações de Projecto, incluindo as entregas nos apoios.

| Código | Un | Descrição | Rendimento | Preço | Importância |
|---|---|---|---|---|---|
| mt07ala110sa | m | Perfil de aço EN 10025 S275JR, série IPN 500, laminado a quente, para aplicações estruturais. Trabalhado e montado em oficina, para colocar em obra. (material) | 1 | 282.28 | 282.280 |
| mt07ala011j | kg | Placa de aço laminado EN 10025 S275JR, para aplicações estruturais. Trabalhada e montada em oficina, para colocar em obra. (material) | 0.4 | 2.42 | 0.968 |
| mt27pfi010 | l | Primário de secagem rápida, formulado com resinas alquídicas modificadas e fosfato de zinco. (material) | 1.41 | 4.8 | 6.768 |
| mo020 | h | Oficial de 1ª construção. (mão de obra) | 2.115 | 22.68 | 47.968 |
| mo113 | h | Operário não qualificado construção. (mão de obra) | 2.115 | 21.45 | 45.367 |
| % | % | Custos directos complementares | 2 % | 383.351 | 7.667 |
|  |  | Custos directos |  |  | 391.018 |

Resíduos:
- colocação: mt07ala110sa; factor de resíduo 0.0045
- colocação: mt07ala011j; factor de resíduo 0.0045
- colocação: mt27pfi010 Primário de secagem rápida, formulado com resinas alquídicas modificadas e fosfato de zinco; factor de resíduo 0.06

## Recursos

**mt07ala110sa** m Perfil de aço EN 10025 S275JR
Dados técnicos: Custo energético 1386.030 MJ; Emissão de CO2 71.910 kg; Código LER 17 04 05; Massa do elemento 141 kg; Volume 0.067143 m3

**mt07ala011j** kg Placa de aço laminado EN 10025 S275JR
Dados técnicos: Custo energético 9.830 MJ; Emissão de CO2 0.510 kg; Código LER 17 04 05; Massa do elemento 1 kg; Volume 0.000476 m3

**mt27pfi010** l Primário de secagem rápida, formulado com resinas alquídicas modificadas e fosfato de zinco
Dados técnicos: Custo energético 114.556 MJ; Emissão de CO2 4.598 kg; Código LER 17 09 04; Massa do elemento 1.406 kg; Volume 0.000937 m3
Resíduos:
- embalagem: re150104 Embalagens de metal. (componente de resíduo); rendimento 0.042 kg; Código LER 15 01 04; Massa do elemento 1 kg; Volume 0.001667 m3
